# Generalsanierung Rathaus Neutraubling
Angebotsaufforderung (GAEB DA XML 3.3, DA83)
Projekt: 23-21
Währung: EUR
Erstellt mit: GXML Toolbox V3.3 R20220330, ORCA AVA 26.0.7 26.00.07, 18.02.2026

## 1.0 Baubeschreibung
1.0 Kurzbaubeschreibung der Baumaßnahmen

Das im Jahre 1984-1986 erbaute Rathausensemble Neutraubling bestehend aus dem Rathaus und der Stadthalle wird im Zeitraum von 2025-2027 nach dem heutigen Standard generalsaniert und energetisch ertüchtigt. Das bestehende  Erscheinungsbild wird dabei erhalten.

Bauherr
Stadt Neutraubling
Regensburger Straße 9
93073 Neutraubling

Lage der Baustelle
Regensburger Straße 9, 93073 Neutraubling

Zufahrt
Die Zufahrt erfolgt über die Regensburger Straße, sowie für Fahrzeuge bis 7,5t über die Uhlandstraße

Bauablauf
Die Arbeiten in beiden Gebäuden werden in einem Bauabschnitt zeitverzögert durchgeführt. Grundlage für die Termine ist der beigefügte Bauzeitenplan.

Allgemein
Das Gebäudeense gliedert sich in 2 Gebäudeteile, die polygonal um einen gemeinsamen Platz angeordnet wurden und mit versetzten Pultdächern  bzw. einem Pultdach errichtet wurden.
Gebäudeteil 1:
Das 3-geschossige Rathaus mit Büroräumen und Sitzungssaal -
Gebäudeteil 2:
Die zweigeschossige Stadthalle mit Tiefgarage, Wirtschaftshof, und Saal mit Nebenräumen.
Sowie die erdgeschossige Gastronomie, die sich in einem Gewölbe befindet, das bereits in den 80er Jahren als Bestand in das Bauwerk integriert wurde. Die daran angebaute erdgeschossige Pächterwohnung wird in einen Kühl -und Lagerbereich umstrukturiert

Baumaßnahmen:
Rathaus und Stadthalle
- Energetische Sanierung unter Begleitung eines Bauphysikers
- Erneuerung der kompletten Gebäudetechnik (Heizung, Lüftung, Sanitär, Elektro)
- Ertüchtigung des Brandschutzes
- Erneuerung der Dachkonstruktion inklusive Dachdämmung,- deckung und Spenglerarbeiten.
- Errichtung einer Aufdach-PV-Anlage
- Kernsanierung aller Räume
-Aufbereitung der bestehenden Holzfenster inkl. Erneuerung des Sonnenschutzes
- Ertüchtigung der Fassade mittels WDVS
- Sanierung der Sanitärbereiche
- Erneuerung der Abhangdecken, Installation von Heiz-Kühldecken
- Errichtung einer Rampenanlage und eines Verbindungsgangs zwischen den beiden Gebäuden

Rathaus
- Aufstockung erdgeschossiger Westteil
- Errichtung eines Treppenturmes beim Sitzungssaal als zweiter baulicher Rettungsweg
- Anpassung des Büro- und Verwaltungstraktes an die aktuellen Arbeitsstättenrichtlinien-
- Erneuerung aller Oberflächen

Stadthalle
- Erweiterung Empfangs-, Bar -und Cateringbereich
- Ausbau zu einem Konferenz -und Tagungszentrum durch Aufstockung des Gastrobereichs
- Erneuerung der Küche inkl. Lagerräume der Gastronomie
- Anbau eines Stuhllagers im Bereich des Trafogebäudes
- Betonsanierung der Tiefgarage

## 2.0 Baustelleneinrichtung
2.0 seitens Bauherr zur Verfügung gestellte Baustelleneinrichtung

Dem AN wird eine umfangreiche Baustelleneinrichtung zur Verfügung gestellt

allgemeine Baustelleneinrichtung
Am zentralen Rathausplatz wird eine zentrale Containeranlage errichtet, diese beherbergt
- Sanitäranlagen für Damen und Herren inklusive Dusch -und Waschmöglichkeit (je 1 Einzelcontainer)
- Aufenthaltsraum inklusive Teeküche für alle Gewerke (Doppelcontainer)
- Besprechungsraum für Baubesprechungen (Doppelcontainer)

Des weiteren werden Lagermöglichkeiten zur Verfügung gestellt:
Zur Verfügung stehen insgesamt drei Einzelcontainer, die der Einlagerung von Materialien dienen und Absperrbar sind. Des weiteren bestehen in der während der Bauphase ungenutzten Tiefgarage Lagermöglichkeiten. Hier werden durch das Gewerk Baustelleneinrichtung in begrenztem Unfang mobile Bauzaunelemente zur Verfügung gestellt, wodurch sich die Gewerke eigene Lagerplätze abtrennen können. Der Lagerplatz kann durch die Firmen eigenständig durch selbst zu besorgende Vorhängeschlösser gesichert werden. Der Bauherr übernimmt für keinen der zur Verfügung gestellten Lagerplätze Haftung im Falle von Diebstahl oder Beschädigung von Material oder Werkzeugen.
Für die Dauer der Tiefgaragensanierung können die Gewerke durch die OÜ zum Räumen Ihrer dortigen Lagerplätze aufgefordert werden, dies ist im Anschluss innerhalb von fünf Arbeitstagen durchzuführen und erfolgt unentgeltlich.

Gerüst
Für den Zeitraum der Dach .und Fassadenarbeiten werden beide Gebäude jeweils mit Dachfang -und Fassadengerüsten ausgestattet, welches für dieAufstockung des Gastrobereichs für ein Konferenzzentrum durch ein öffenbares Wetterschutzdach ergänzt wird.
Weiter wird das Gerüst durch Absetzbühnen mit einer Tragfähigkeit bis 400kg/m² zum einbringen von Materialien in die einzelnen Geschosse ergänzt.

Hebewerkzeug
Weiter wird dem AN für die Baustelle angemessenes Hebewerkzeug zur Verfügung gestellt, das zum Be -und Entladen von Transportfahrzeugen, sowie zum Verheben von Materialien vor Ort verwendet werden kann. Die Nutzung des Krans wird dem AN nach einer Einweisung, durch das zuständig Gewerk "Baustelleneinrichtung" ermöglicht. Die Firmen verpflichten sich hierfür zu sachgemäßer Bedienung und sind nach Bedienung zum sachgemäßen sichern des Krans verpflichtet. Eine Abstimmung zwischen den verschiedenen Gewerken hat durch die Firmen eigenständig vor Ort zu erfolgen.

Kran 1 - Rathaus und Entladezone
Hakenhöhe im max. Schwenkradius: 40m
Ausladung:  55,00m
Last bei Ausladung 50m  >=2,50 t
Last auf Spitze:  >=1,95 t

Kran 2 - Stadthalle
Hakenhöhe´im max. Schwenkradius: 30m
Ausladung:  > 40,00m
Last auf Spitze:  >  4,00 t

Lieferverkehr:
Die direkte Anlieferung von Materialien zum zentralen Rathausplatz ist nur bedingt möglich. Die Zufahrt erfolgt durch die beengte Uhlandstraße und ist nur für Kleintransporter geeignet.
Für größere Fahrzeuge wird nördlich des Rathauses entlang der Regensburgerstraße eine Anlieferzone errichtet. Von dort aus erfolgt die Entladung von Fahrzeugen per Kran.

Baustellensicherung
Das gesamte Baufeld wird durch einen umlaufenden Bauzaun gesichert. Werden einezelne Elemente ausgehängt ist dies nur bei Erfordernis für Bauleistungen für einen kurzen Zeitraum erlaubt. alle Bauzaunmodule sind am Ende eines jeden Arbeitstages, sowie vor Pausen wieder sachgemäß einzuhängen.
Für die Baustelle ist eine Kameraüberwachung geplant. Diese dient nicht dem Filmen von Mitarbeitenden, sondern der Sicherung vor Einbruch und Diebstahl. Mitarbeitende werden auf den Aufnahmen unkenntlich gemacht, es handelt sich um keine Überwachung von Arbeiten.
Der Bauherr legt der gesamten Überwachung die Datenschutzgrundverordnung zu Grunde.
Über Position und Umfang der Überwachung wird der AN vor Aufnahme der Bautätigkeit ausführlich informiert.
Es ist untersagt sich außerhalb der vereinbarten Arbeitszeiten auf dem Baugelände aufzuhalten.
Für die Wintermonate der Ausführungszeit ist ein Winterdienst Organisiert, bei unverhofften Winter -und Glätteereignissen ist der Dienst jedoch erst innerhalb eines halben Arbeitstages gewährleistet.

Entsorgung von Baumüll und Abbruchmaterial
Auf dem Gelände werden zwei Aufstellflächen für insgesamt neun Abrollcontainer zur Verfügung gestellt. Das Aufstellen von Containern ist vorab mit OÜ abzustimmen. An-und Abtransport der Container, sowie Entsorgungskosten sind durch den AN zu übernehmen, sofern in den Positionen nicht anders geregelt.

## 3.0 Aufrechterhaltung Gastronomiebetrieb
Die Sanierungsarbeiten im ansässigen Ratskeller werden auf einen Ausführungszeitraum von drei Monaten komprimiert. in der gesamten restlichen Bauzeit wird der Betrieb der Gastronomie im Innenraum aufrecherhalten, weshalb vorallem zu den Mittagsstunden mit regem Besucherverkehr zu rechnen ist.
Die Besucher werden in einem Fußgängertunnel von der Regensburgerstraße aus zwischen Ratskeller und Stadthalle hindurch in die Gasträume geleitet. In der oben beschriebenen Containeranlage werden zwei Sanitärcontainer für die Gastronomie bereits gehalten, auch der Weg dorthin wird mittels Fußgängertunnel abgesichert.

## 4.0 Verhältnisse vor Ort
4.0 Verhältnisse vor Ort

Es wird ausdrücklich darauf hingewiesen, dass jeder Bieter angehalten ist vor Abgabe eines Angebotes das Gebäude / Grundstück zu besichtigen und sich über die preisbildenden Verhältnisse ein eigenes Bild vor Ort zu machen. Bei Unklarheiten sind entsprechend Rückfragen zu stellen. Spätere Nachforderungen aus Unkenntnis sind ausgeschlossen.

## 3260 Innen -und Außentüren mit Rauchschutzverglasung

### Titel 01 Metallbau-und Verglasungsarbeiten

*Hinweis: Anschluss seitl. (Tür) WDVS (Einbau Baukörperebene)*
Anschluss seitlich (Tür) WDVS

Der Baukörper ist einschalig ausgebildet. Die Elemente werden außen bündig mit dem tragenden Baukörper eingebaut. Auf der Außenseite wird nach dem Einbau der Elemente ein Wärmedämmverbundsystem aufgebracht.

Der Bereich zwischen Blendrahmen und Baukörper ist vollflächig mit Wärmedämmung zu verfüllen.

Innen ist die Anschlussfuge zwischen Blendrahmen und Baukörper mit dauerelastischen Dichtstoffen zu versiegeln.

Außen ist die Anschlussfugenabdichtung mit einer Dichtungsfolie auszuführen, die auf dem Baukörper und den Elementen zu verkleben ist.

Endgültige Ausführung gemäß Detailplanung des Architekten.

*Hinweis: Anschluss oben (Tür) WDVS (Einbau Baukörperebene)*
nschluss oben (Tür) WDVS

Der Baukörper ist einschalig ausgebildet. Die Elemente werden außen bündig mit dem tragenden Baukörper eingebaut. Auf der Außenseite wird nach dem Einbau der Elemente ein Wärmedämmverbundsystem aufgebracht.

Sonst, wie im Text "Anschluss seitlich" beschrieben.

Endgültige Ausführung gemäß Detailplanung des Architekten.

*Hinweis: Anschluss unten (Türen) Nullschwelle (Komfortschwelle)*
Anschluss unten (Türen) Nullschwelle

Das Türelement schließt hier an den tiefer liegenden Rohfußboden an.

Der Fußpunkt der Tür ist gemäß DIN 18040-2 "Barrierefreies Bauen" sowie MBO § 50 auszuführen.

Das Element wird mit einem wärmegedämmten im Bereich des Fußbodenaufbaues eingelassenen Schwellenprofil mit Abdeckprofil zum Verschließen der Schwelle ausgeführt. Diese Abdeckung ist auf das Niveau der Oberkante des Fertigfußbodens zu montieren.
In dem Bodeneinstandsprofil ist eine Wasserrinne integriert, die eine kontrollierte Ableitung sicherstellt.
Zur Befestigung der Konstruktion am unteren Baukörper ist ein statisch ausreichend dimensionierter Stahlwinkel zu verankern.

Unterhalb des Schwellenprofils ist ein KS-Basisprofil anzuordnen. Der Bereich zwischen dem KS-Basisprofil und dem Rohfußboden ist zu unterfüttern und vollflächig mit Wärmedämmung auszufüllen.

Die äußere Abdichtung des Anschlusses erfolgt mit einer Dichtungsfolie, die bis zur Stirnseite der bauseitigen Betonsohle herunterzuführen ist.

Das Sockelprofil der Tür ist zusätzlich mit einem Wetterschenkel zu versehen.

Der Anschluss der bodentiefen Elemente ist hinsichtlich seiner unteren Ausbildung gemäß den Anforderungen aus der DIN 18531 / 18533, bezüglich der Bodenfeuchte, stauendes Sickerwasser sowie aufstauendes Sickerwasser, auszuführen. HIERFÜR IST ZWINGEND EIN ABSTIMMUNGSGESPRÄCH ZWISCHEN PLANER, METALLBAUER UND DACHDECKER ERFORDERLICH, UM DIE SCHNITTSTELLEN ABZUKLÄREN.

Bauseits ist eine rückstaufreie Ableitung des Oberflächenwassers sicherzustellen.
Dieses ist durch eine vor den Elementen angeordnete bauseitige Drain- / Entwässerungsrinne, begehbar sowie rollstuhlbefahrbar, zu gewährleisten.

Endgültige Ausführung gemäß Detailplanung des Architekten.

#### Bereich 01.00 Vortexte Aluminium-Rahmen-Elemente, Schiebetüren

*Hinweis: Angaben des Bieters Öffentlich*
Angaben des Bieters

Als Planungsgrundlage wurde das Profilsystem SCHÜCO genutzt.
Dem Bieter wird freigestellt, zu der ausgeschriebenen Konstruktion gleichwertige Konstruktionen anzubieten.
Zur Gewährleistung einer umfassenden Kompatibilität sowie zur Minimierung der Ansprechpersonen wird Wert darauf gelegt, dass alle Konstruktionen von einem Systemhersteller stammen.
Zur Prüfung der Gleichwertigkeit der angebotenen mit der vorgegebenen Konstruktion sind Detailzeichnungen aller betreffenden Punkte, Muster und System-Prüfzeugnisse vorzulegen.
Fehlen die Angaben, kann es zum Ausschluss vom Wettbewerb kommen.

Fabrikat/System angeboten

Türen _______________________

Innen-Türen _______________________

Rauchschutz _______________________

Brandschutz _______________________

Glaslieferant _______________________

Nachfolgende Abfragen von Kriterien dienen der Vergleichbarkeit der angebotenen Leistungen und sind
durch Zertifikate und Nachweise zu belegen.

T30: Bauaufsichtliche Zulassung

Nachweis der Gebrauchstauglichkeit der Klasse 4 gemäß DIN EN 1192 hinsichtlich ihrer mechanischen Festigkeit

Nachträgliche Um- und Nachrüstbarkeit des Brandschutz-Systems ohne Verlust der Zulassung und ohne weiteren Nachweis muss möglich sein für folgende nachträglichen Änderungen und Ergänzungen: Anbringen von verdeckt liegenden Magnet- und Schließkontakten, verdeckt liegende Kabelführungen im Blend- und Flügelrahmen, Umrüstung von Einfach- zu Mehrfachverriegelungen (oder umgekehrt), Nachrüstung von E-, A-Öffnern, Motorschlössern, Blockschlössern, Türüberwachungen, flexibler Austausch und Wechsel auf andere Bandarten (Rollentür-, Aufsatz-, verdeckt liegende Bänder)

Nachweis: Ud der Elemente und Ug- Wert des Glases

Zertifikat eines unabhängigen Prüfinstitutes zur Beglaubigung des errechneten U-Wertes

Firma / Stempel ________________________________________

Unterschrift _________________________________________

Ort / Datum ____________________den___________________

*Hinweis: ZTV für Metallbau- und Verglasungsarbeiten*
Zusätzliche Technische Vertragsbedingungen

Art und Umfang der Leistung
Gegenstand dieser Ausschreibung sind Metallbauarbeiten. Die Leistung umfasst die Herstellung, die Lieferung und die Montage von Aluminium-Bauelementen.

Zusätzlicher Gegenstand dieser Ausschreibung sind die Verglasungsarbeiten.
Die Leistung umfasst die Lieferung, das Einsetzen und das Abdichten aller Glasscheiben und Ausfachungen.

Hinweis zu aufgeführte Normen etc.
Alle aufgeführten Normen, Vorschriften, Gesetze gelten, wenn nicht anders in den Texten vermerkt, in der zum Vertragsschluss gültigen Fassung.

*Hinweis: Allgemein Texte*
Vereinfachte Schreibweise
AG = Auftraggeber
AN = Auftragnehmer (Bieter)

Konstruktionssystem
Der Ausschreibung liegen die Konstruktionsmerkmale der Schüco-Aluminium-Konstruktionen zugrunde. Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD´s gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.

Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die bauseits zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2024-03, Ziffer 3.1.2, Nr. 16, Seite 45f.). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.

*Hinweis: Werkstoffe Low Carbon*
Aluminium
Es sind stranggepresste Aluminium-Profile der Legierung EN AW 6060 und EN AW 6063 in Eloxalqualität nach DIN EN 755 und DIN EN 12020 zu verwenden.
Für anodisierte Aluminium-Bleche in Eloxalqualität ist die Legierung AlMg 1, halbhart, (EN AW 5005A) zu verwenden.
Der AN hat sicherzustellen, dass die von ihm angebotenen und verarbeiteten Aluminiumbauteile von Lieferanten stammen, die der A/U/F Initiative, Recycling im Bausektor, angehören, oder einen gleichwertigen schlüssigen Recyclingprozess (PRP) nachweisen können. Es ist sicherzustellen, dass Produktionsabfälle und demontierte Elemente (Sanierungsbau) aus Aluminium dem Verwertungsprozess, für die Herstellung von Fenster- und Fassadenprofilen, zurückgeführt werden.
Die relevante CO2-Einsparung findet immer in der Herstellung statt, z.B. durch den verringerten Energieaufwand, der für die Herstellung der Profile benötigt wird.
Bei der Belieferung steht im Vordergrund, dass bestellte Profile möglichst effizient und mit kurzen Transportwegen ihr Ziel erreichen. Um das zu gewährleisten, ist es zulässig nach der Herstellung der Profile in der Lagerhaltung und Auslieferung nicht mehr zwischen verschiedenen Materialgüten z.B. mit unterschiedlich hohen Anteilen an Primär- oder Recycling-Aluminium zu unterscheiden. Es ist dann durch externe Nachweise sicherzustellen, dass der Hersteller stets eine ausreichende Menge der Aluminium-Profile herstellt, die der hier beschriebenen Güte entspricht.
Der Embodied Carbon Footprint bzw. GWP-Wert von 3,84 kg pro kg Aluminium-Profil darf nicht überschritten werden. Der Recyclinganteil und der GWP-Wert müssen durch einen entsprechenden Nachweis gemäß ISO 14025 und EN 15804 erbracht werden. Auf Anforderung des AG hat der AN über die Einhaltung der v.g. Forderungen projektbezogene Bescheinigungen des Herstellers bzw. Prüfzeugnisse und Nachweise vorzulegen.

Stahl
Stahlteile (Anker-, Unterkonstruktionen, geschweißte Konstruktionen, etc.) sind in feuerverzinkter Ausführung vorzusehen. Stahlbleche sind verzinkt auszuführen.
Die Nachbesserung von Fehlstellen, Beschädigungen sowie das Nacharbeiten von etwaigen Schweißstellen hat entsprechend DIN EN ISO 1461 zu erfolgen.

Edelstahl
Verankerungselemente und -mittel, die einem Korrosionsangriff ausgesetzt und für Wartungen nicht zugänglich sind, z.B. Befestigungs- und Verankerungskonstruktionen von vorgehängten Fassaden (Kaltfassaden) sowie alle Verbindungsteile sind grundsätzlich aus rostfreiem Edelstahl herzustellen.
Als Verankerungs-, Verbindungs- und Befestigungselemente dürfen, ohne besonderen Korrosionsschutznachweis gemäß DIN 18516-1, nur nichtrostende Stähle bzw. Stähle gemäß der allgemeine bauaufsichtlichen Zulassung "Z-30.3-6" vom 05. März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

*Hinweis: Profile allgemein*
Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

*Hinweis: Beschläge Türen Alu*
Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

*Hinweis: Automatische Antriebe Türen ASR A1.7 Drehtürantriebe- Automatik Schiebetüren*
Automatische Antriebe für Türen
Das maximal zulässige Flügelgewicht ist abhängig von der Türflügelbreite (siehe Unterlagen des Systemgebers).

Unabhängig von Türflügelgewicht und Türflügelbreite ist bei Verwendung von Drehtürantrieben ein zusätzliches Türband direkt unter dem oberen Türband anzubringen um die auftretenden Kräfte abzutragen.
Die Verwendung von verdecktliegenden Türbändern ist z.Z. nicht zugelassen.

Ggf. sind Türanschlagpuffer einzusetzen die ein "Überdrehen" der Türflügel verhindern.

DIE GELTENDEN NORMEN UND TECHNISCHE REGEL FÜR "TÜREN UND TORE" NACH ASR A1.7 UND DIE DIN 18650 SIND UNBEDINGT ZU BERÜCKSICHTIGEN. AUSSERDEM SIND DIE RICHTLINIEN DES DIBT ZU BEACHTEN.

ES IST ZWINGEND EINE RISIKOANALYSE DURCHZUFÜHREN.
DER ERRICHTER EINER TÜRANLAGE IST VERPFLICHTET, DIE SICHERHEITSANALYSE (GEFAHRENANALYSE) NACH DIN 18650 DURCHZUFÜHREN UND ZU DOKUMENTIEREN (§ 2 DER 9. GPSGV, IN VERB. M. ANH. I DER MASCHINENRICHTLINIE),
HAT EINE EG-KONFORMITÄTSERKLÄRUNG AUSZUSTELLEN UND AN DER TÜRANLAGE DIE CE-KENNZEICHNUNG SICHTBAR ANZUBRINGEN (§ 3 DER 9. GPSGV IN VERB. M. ANH. II DER MASCHINENRICHTLINIE).

SICHERHEITSANALYSE:
IN DER PLANUNGSPHASE MÜSSEN DIE ERFORDERLICHEN SCHUTZMASSNAHMEN ERMITTELT WERDEN.
SIE MUSS DAS TÜRSYSTEM UNTER BERÜCKSICHTIGUNG DER KONKRETEN EINBAUSITUATION UND DES NUTZERKREISES BEURTEILEN UM MÖGLICHE GEFAHREN ZU ERKENNEN.
AUF GRUNDLAGE DER ANALYSE SIND GGF. MASSNAHMEN ZU ERGREIFEN UM DIE EVENTUELLEN GEFAHRENQUELLEN AUSZUSCHLIESSEN BZW. DAS DIESE VERMINDERT WERDEN.
DIE ANALYSE WEIST AUF MÖGLICHE RESTRISIKEN HIN.

ALLGEMEINE HINWEISE:
DIE ELEKTROVERKABELUNG MUSS NACH KABELPLAN DES HERSTELLERS DER ANTRIEBE ERFOLGEN.
DER BAUSEITIGER ANSCHLUSS (ABZWEIGDOSE) DES ANTRIEBES ERFOLGT DURCH EINE ELEKTROFIRMA.
DIE INBETRIEBNAHME ERFOLGT DURCH EINEN BETRIEB MIT EINEM GÜLTIGEM SACHKUNDENACHWEIS DES HERSTELLERS DER ANTRIEBE.

FOLGENDE PRÜFUNGEN MÜSSEN DURCHGEFÜHRT WERDEN:
ABNAHMEPRÜFUNG VOR DER ERSTEN INBETRIEBNAHME:
PRÜFUNG DES FACHGERECHTEN EINBAU ALLER KOMPONENTEN, DES EINWANDFREIEN FUNKTIONSVERHALTENS UND DER INSTALLATION WIRKSAMER SCHUTZMASSNAHMEN.

REGELMÄSSIGE PRÜFUNG DURCH SACHKUNDIGEN:
MINDESTENS EINMAL JÄHRLICH PRÜFUNG DES EINWANDFREIEN FUNKTIONSVERHALTENS UND DER SCHUTZEINRICHTUNGEN.

WARTUNG:
MINDESTENS EINMAL JÄHRLICH FUNKTIONSERHALTENDE MASSNAHMEN, PLANMÄSSIGER AUSTAUSCH VON VERSCHLEISSTEILEN.

BEI DER MONTAGE AN FEUER- UND RAUCHSCHUTZTÜREN IST EINE GLEICHZEITIGE ABNAHME (GEM. RICHTLINIEN FÜR FESTSTELLANLAGEN DES DIBT) ZWINGEND ERFORDERLICH. (JÄHRLICHE WARTUNG GEM. DIBT NUR DURCH EINEN SACHKUNDIGEN).

*Hinweis: Elektrisch gesteuerte Feststellanlagen für Feuerschutz- und Rauchschutzabschlüsse*
Elektrisch gesteuerte Feststellanlagen für Feuerschutz- und Rauchschutzabschlüsse
Bei den nachfolgend ausgeschriebenen Komponenten handelt es sich um elektrisch gesteuerte Feststellanlagen an ein- oder zweiflügligen Brand- und Rauchschutztüren.
Bei der Auswahl (Art und Anzahl) der Brandmelder für die Feststellanlagen ist die Feststellanlagen RL (Richtlinie für Feststellanlagen) und die Zulassungen der jeweiligen Hersteller zu verwenden. Hierbei sind insbesondere die Gegebenheit vor Ort und die Einbausituation zu berücksichtigen.
Nach dem betriebsfertigen Einbau der Feststellanlagen am Anwendungsort sind deren einwandfreie Funktion und vorschriftsmäßige Installation durch eine Abnahmeprüfung festzustellen.
Die Abnahmeprüfung darf nur von autorisierten Fachkräften oder von Fachkräften einer dafür benannten Prüfstelle durchgeführt werden.
Für die Instandhaltung und die Wartung ist die DIN 14677 zu berücksichtigen.

*Hinweis: Element ID (IoF)*
Element ID (IoF)
UV- und witterungsbeständige Kennzeichnung der Elemente mittels NFC-Etikett oder QR-Code.
Über eine zugehörige cloudbasierte Datenbank werden die Bauteileigenschaften digital gesichert, verwaltet und sind elementbezogen abrufbar.
Einzelne Elemente und Bauteile lassen sich eindeutig identifizieren und zuordnen.
Die Managementplattform als cloudbasierte Datenbank erfüllt DSGVO konforme Sicherheitsstandards zur Verwaltung einzelner oder mehrerer Projekte.
Die individuelle Vergabe von Zugriffsrechten (z.B. Facility Management) sowie die Kennzeichnung von öffentlichen und nicht öffentlichen Dokumenten in der Datenbank ist möglich.

Zu allen Elementen liegen digital abrufbare technische Produktinformationen vor. Diese Merkmale umfassen CE-Kennzeichnung, Leistungserklärung, Elementbeschreibungen, Aluminiumgüte und Nachhaltigkeitswerte (GWP und Materialzusammensetzung).

Über die individuelle Kennzeichnung sind elementbezogene Serviceanfragen möglich. Weiterhin besteht die Möglichkeit, eine elementbezogene Dokumentation der Wartungshistorie und der Wartungsprotokolle zu hinterlegen.

In Abstimmung mit dem AG und AN können projektspezifische Unterlagen unter den Gebäudedokumenten hinzugefügt werden. Dies ist im Auftragsfall abzustimmen oder im Rahmen der zugehörigen Position detailliert zu beschreiben.

Alle genannten Eigenschaften sind unter der zugehörigen Position im LV zu bepreisen.

*Hinweis: Verglasung*
Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
DIE ANGABE DER LICHT- UND ENERGIEWERTE ERFOLGT NACH DIN EN 410. SIE BEZIEHEN SICH AUF EINEN STANDARDAUFBAU. ABWEICHUNGEN VOM STANDARDAUFBAU UND EINBAULAGE AUS DER SENKRECHTEN FÜHREN ZU WERTÄNDERUNGEN.

Technische Richtlinien des Instituts des Glashandwerks für Verglasungstechnik und Fensterbau, Hadamar (IGH)
DIN 18545 Abdichten von Verglasungen mit Dichtstoffen
Richtlinie VE-06/01: Beanspruchungsgruppen für die Verglasung von Fenstern vom Institut für Fenstertechnik e.V., Rosenheim

Die Verglasungen sind gemäß  den "Glasbemessungs- und Konstruktionsregeln" nach DIN 18008-1 bis -5 und DIN 18545 "Anforderungen an Glasfalze und Verglasungssysteme" unter Berücksichtigung der EN 12488 (Verklotzung) auszuführen.

Die Glaskanten der beschriebenen Gläser sind nach DIN 1249-11, auszuführen.

Einscheibensicherheitsglas
Sollte es, bedingt durch die ausgeschriebene Konstruktionsart / Anwendung erforderlich sein, dass eine ESG- oder eine ESG-H-Scheibe als Außenscheibe einer Isolierglaseinheit in einer Vertikalfassade eingesetzt wird, ist der Auftraggeber in Anbetracht des bestehenden Spontanbruchrisikos hierüber vorab zu informieren, bspw. durch eindeutige Benennung in den dem Auftraggeber übergebenen Unterlagen wie der Werkstatt- und Montageplanung. Der AN informiert den AG, wenn ESG bzw. ESG-H zum Einsatz kommt. Dies gilt nur soweit die Leistungsbeschreibung nicht ohnehin oder technisch zwingend die Ausführung mit ESG bzw. ESG-H vorsieht und soweit das Risiko dem AG nicht bekannt ist.

*Hinweis: Ausfachungen*
Ausfachungen
Für die Lieferung und den Einbau von Ausfachungen gilt sinngemäß die im Abschnitt Verglasung näher beschriebene Regelung.
Die in der nachfolgenden Beschreibung der Paneele gemachten Angaben zu den einzusetzenden Werkstoffen und deren Querschnitt sind formale Mindestanforderungen. Die in den "ZTV" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.
Der Werkstoff des druckfesten Einleimer richtet sich nach der Vorgabe des yp W(mk) des Abstandshalter.

Die beschriebenen Paneele müssen nach den allgemein anerkannten Regeln der Technik dampfdiffusionsdicht ausgebildet sein. Durch konstruktive Maßnahmen muss verhindert werden, dass eine Durchfeuchtung sowie eine mechanische Zerstörung des Dämmstoffes eintritt.
Die Oberflächenveredelung der Aluminium-Verbundpaneele ist, wenn in den Positionsbeschreibungen nicht anders angegeben gemäß der Beschreibung in den "ZTV" auszuführen.

*Hinweis: Baukörperanschlüsse*
Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Für die Montage nach Meterriss sind gemäß dem RAL Leitfaden zur Montage 2024-03, Ziffer 3.1.2, Nr. 16, Seite 45f., Höhenbezugspunkte an der Baustelle durch den AG vorzusehen. Diese müssen sich in jedem Stockwerk befinden und dürfen nicht weiter als 10 Meter von jedem Einbauort einer der nachfolgend beschriebenen Leistung entfernt sein.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.
Die nachfolgend spezifizierten Folien dienen als Elementabdichtungen.
Folien sind vor Erstellung der Außenschale anzubringen.
Materialdicke: 0,75 mm
Folienbreite seitlich: ca. 250 mm
Folienbreite oben: ca. 250 mm
Folienbreite unten: ca. 250 mm

Sollten bedingt durch den Verwendungsort oder Art der Bauteile ein andere Funktion hinsichtlich der Beschaffenheit und Ausführung der Folien gefordert sein, wird dieses gesondert beschrieben.

*Hinweis: Verankerung Tür*
Verankerung Tür
Die Verankerung von Türwänden hat gemäß DIN 18360 und den örtlichen Gegebenheiten statisch ausreichend zu erfolgen.
Der Leitfaden zur Montage der RAL-Gütegemeinschaften Fenster und Haustüren, Frankfurt a. M, Stand 2024-03, Ziffer 3.1.2, Nr. 8, Seite 41 ist zu berücksichtigen.

*Hinweis: Oberflächenbehandlung, Farb-Beschichtung Pulver*
Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.
Für Metallbauelemente im einbaufertigen oder eingebauten Zustand sind die Empfehlungen für die visuelle Beurteilung von organisch beschichteten Oberflächen des VFF-Merkblatts AL.02 zu berücksichtigen.

Farbbestimmung Metallbauarbeiten
Farbton außen / innen: RAL nach Wahl des AG

Türbänder: C-0
Betätigungen / Handhaben Türen: Inox (Edelstahl)

Der endgültige Farbton wird nach Auftragserteilung bekannt gegeben.
Die Palette der zur Wahl stehenden Farbtöne ist auf die obige Farbkarte eingegrenzt.
Alle Profile erhalten den gleichen Farbton.

*Hinweis: Oberflächenbehandlung von Stahl Elementen*
Beschichten der Stahl Elemente

Beschichtung gem. VFF Merkblatt St. 01, Verband der Fenster- und Fassaden- Hersteller "Beschichten von Stahlteilen im Metallbau".

Farbton: nach RAL, Pulverlackierung

*Hinweis: Technische Vorgaben und bauphysikalische Anforderungen*
Technische Vorgaben und bauphysikalische Anforderungen
Soweit in den Leistungsbeschreibungen für einzelne Positionen keine anderen Angaben erfolgen, gelten die nachstehenden Vorgaben:

*Hinweis: Leistungseigenschaften und Anforderungen kurz*
Anforderungen an die Bauteile
Die entsprechenden Nachweise sind nach Aufforderung durch den AG diesem in schriftlicher Form vorzulegen. Der AN hat im Rahmen seiner EG-Konformitätserklärung die Übereinstimmung seines Produkts mit den jeweiligen Anforderungen nach DIN EN zu erklären.

Die nach genannten Werte beziehen sich auf Standardelemente.
Gegebenenfalls können andere Elementformen/Öffnungsvarianten oder Profilkombinationen abweichende Klassifizierungen haben.

Außentüren nach DIN EN 14351-1
Türelement: Ud 1,5 W/(m²K)
Glaswerte nach DIN EN 673: Ug 0,7 W/(m²K)
Isolierglas-Abstandshalter: yg 0,042 W/(mK)
Paneelwerte nach DIN EN 13164: Up 0,72 W/(m²K)

Luftdurchlässigkeit nach DIN EN 12207 Klassifizierung: 2
Schlagregendichtheit nach DIN EN 12208 Klassifizierung, Prüfverfahren A: 3A
Widerstandsfähigkeit bei Windlast nach DIN EN 12210 Klassifizierung: C2

Bewertetes Schalldämm-Maß Rw: 33 dB

Der Gesamtenergiedurchlassgrad und der Lichttransmissionsgrad sind objektbezogen über die CE-Kennzeichen der Verglasung nachzuweisen.

*Hinweis: Aluminium Systembeschreibungen*
Aluminium Systembeschreibung

*Hinweis: ADS 65.NI Tür Aluminium-Konstruktion*
ADS 65.NI, nicht wärmegedämmtes Aluminium Tür- und Trennwand-System
mit 65 mm Grundbautiefe.

Konstruktionsmerkmale
Die Konstruktion ist außen und innen flächenbündig.
Das System ist mit rechteckigen Glasleisten auszustatten.
Die Abdichtung im Fußpunkt (Sockel) erfolgt durch eine sich - beim Schließen der Tür - automatisch absenkende
Dichtung. Je nach Anforderung können auch eine Bodenschwelle und eine Lippendichtung eingesetzt werden.

Profilbautiefen
Blendrahmen, Pfosten, Riegel,
Flügelrahmen und Sockel 65 mm

Profilansichtsbreiten
Blendrahmen / Sockel, unten 106 / 150 mm
Blendrahmen, seitlich und oben 69 mm
Pfosten 94 mm
Riegel 94 mm
Flügelrahmen (nach außen öffnend) 98 mm
Flügelrahmen (nach innen öffnend) 73 mm
Die Türflügel sind mit einem 4-seitig umlaufenden,
auf Gehrung gefertigten Flügelprofil auszuführen.

*Hinweis: AD UP 75, Tür-System*
AD UP 75, wärmegedämmtes Aluminium Tür-System
mit 75 mm Grundbautiefe.

Konstruktionsmerkmale
Außen flächenbündige Türkonstruktion mit außen umlaufender 7 mm Schattenfuge.
5 Kammer Profilaufbau, symmetrisch angeordnet, bestehend aus drei Aluminiumschalen die mittels spezieller Isolierstege ohne Dämmschäume verbunden sind.
Die Türflügelprofile sind als Hybridverbund mit einem großem schubfesten Anteil zwischen Innen- und Mittelschale sowie einer entkoppelten Außenschale, als "schubloser Verbund" auszuführen.
Die Entkopplung muss zwischen der äußeren Aluminiumhalbschale und dem Isoliersteg erfolgen um den Bi-Metall-Effect zu verringern.
Alternativ ist für die Türflügelprofile ein 3 Kammer Profilaufbau verfügbar.
Die Türflügel sind mit einem 4-seitig umlaufenden, auf Gehrung gefertigten Flügelprofil auszuführen.
Die Abdichtung muss über eine Mitteldichtungs- und zwei Anschlagsdichtungsebenen erfolgen.
Die Beschlagsmontage erfolgt in der Aluminium Mittelschale, nicht im Isoliersteg.
Eine Bauwerksbefestigung ist im Profil mittig über die Mittelschale möglich.
Der untere Türabschluss ist als wärmegedämmtes im Bereich des Fußbodenaufbaues eingelassenes Schwellenprofil mit Abdeckprofil zum Verschließen der Schwelle auszuführen. Diese Abdeckung ist auf das Niveau der Oberkante des Fertigfußboden zu montieren.
In dem Bodeneinstandsprofil ist eine Wasserrinne integriert, die eine kontrollierte Ableitung sicherstellt.

Der Anschluss der bodentiefen Elementen ist hinsichtlich seiner unteren Ausbildung gemäß den Anforderungen aus der DIN 18531 / 18533, bezüglich der Bodenfeuchte, stauendes Sickerwasser sowie aufstauendes Sickerwasser, auszuführen. HIERFÜR IST ZWINGEND EIN ABSTIMMUNGSGESPRÄCH ZWISCHEN PLANER, METALLBAUER UND DACHDECKER ERFORDERLICH, UM DIE SCHNITTSTELLEN ABZUKLÄREN.
Die Stärke der Dichtungsbahn muss gemäß der DIN 18195-6 und die Überlappungen gemäß DIN 18195-3 Ziffer 7.1 ausgeführt werden. Konstruktiv muss das Bauteil so ausgebildet sein, dass die Folienabdichtung mindestens 150 mm über der wasserführenden Ebene geführt wird.

Bauseits ist eine rückstaufreie Ableitung des Oberflächenwassers sicherzustellen.
Dieses ist durch eine vor den Elementen angeordnete bauseitige Drain- / Entwässerungsrinne mit einliegenden Rost, begehbar sowie rollstuhlbefahrbar, zu gewährleisten.

Profilbautiefen
Blendrahmen, Pfosten, Riegel 75 mm
Flügelrahmen (Tür)  75 mm

Profilansichtsbreiten
Blendrahmen / Sockel, unten 127 mm
Sockel, unten 157 mm
Blendrahmen, seitlich und oben 76 mm
Pfosten 108 mm
Riegel 108 mm
Flügelrahmen, nach außen öffnend 119 mm
Flügelrahmen, nach innen öffnend 87 mm

*Hinweis: Brandschutz-Festverglasungen in der Innenanwendung*
Brandschutz-Festverglasungen in der Innenanwendung

Die nachfolgend beschriebenen Brandschutz-Konstruktionen sind zulassungspflichtige Bauteile.
Diese bauaufsichtliche Zulassung muss erteilt sein.
Die Angaben aus dem Genehmigungsantrag und die Auflagen aus dem Zulassungsbescheid sind bei der Bauausführung zu berücksichtigen und zu befolgen.
Eine Ausfertigung des Zulassungsbescheides muss dem Auftraggeber zusammen mit den Ausführungszeichnungen vorgelegt werden.
Die Kennzeichnung erfolgt durch ein Typenschild.
Der Firmenname oder die Firmenkennzahl ist aus dem Typenschild ersichtlich.

*Hinweis: Brandschutztüren in der Innenanwendung*
Brandschutztüren in der Innenanwendung

Die nachfolgend beschriebenen Brandschutz-Konstruktionen sind zulassungspflichtige Bauteile.
Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

*Hinweis: ADS 65.NI SP Rauchdichte Tür Aluminium-Konstruktion*
ADS 65.NI SP, ungedämmtes rauchdichtes Aluminium Tür-System, nach DIN 18095
mit 65 mm Grundbautiefe.

Rauchschutzabschluss, Prüfzeugnis (AbP) Nr.: P-5004 DMT DO

Konstruktionsmerkmale
Die Konstruktion ist außen und innen flächenbündig.
Es dürfen nur geprüfte, zum System gehörende Gläser und / oder Ausfachungen eingesetzt werden.
Die Abdichtung der Gläser und / oder Ausfachungen erfolgt mit äußeren und inneren EPDM- Dichtungen.
Es dürfen nur geprüfte, zum System gehörende Beschläge eingesetzt werden.
Die Abdichtung im Fußpunkt (Sockel) erfolgt durch eine sich - beim Schließen der Tür - automatisch absenkende Dichtung.
Die Montage der Elemente hat nach den Vorgaben des Allgemeinen bauaufsichtlichen Prüfzeugnisses zu erfolgen.
Die Türen sind rauchdicht nach DIN 18095 auszuführen.
Die Kennzeichnung erfolgt durch ein Typenschild.

Profilbautiefen
Blendrahmen, Pfosten, Riegel,
Flügelrahmen und Sockel 65 mm

Profilansichtsbreiten
Blendrahmen / Sockel, unten 106 / 150 mm
Blendrahmen, seitlich / oben 69 mm
Pfosten 94 mm
Riegel 94 mm
Flügelrahmen (nach außen öffnend) 98 mm
Flügelrahmen (nach innen öffnend) 73 mm
Die Türflügel sind mit einem 4-seitig umlaufenden,
auf Gehrung gefertigten Flügelprofil auszuführen.

*Hinweis: ADS 90 FR 30, thermisch getrenntes Aluminium-System für Feuerschutzabschlüsse T30 / F30*
ADS 90 FR 30, thermisch getrenntes Aluminium-System für Feuerschutzabschlüsse
T30 / F30, nach DIN 4102 und DIN 18095
mit 90 mm Grundbautiefe.

Feuerschutzabschluss, T30-1 RS, Zulassungsbescheid Nr.: Z-6.20-2330
Zulässige Abmessungen, Breite (lichte Durchgangsbreite) 456 mm bis 1500 mm, Höhe 1648 mm bis 3100 mm
Feuerschutzabschluss, T30-2-RS,  Zulassungsbescheid Nr.: Z-6.20-2330
Zulässige Abmessungen, Breite (lichte Durchgangsbreite) 1184 mm bis 3022 mm, Höhe 1648 mm bis 3100 mm

Maximal zulässige Breite der feuerbeständigen Verglasung = unbegrenzt
Maximal zulässige Scheibengröße im Hoch-und Querformat 1500 x 3000 mm mit Pyrostop 30-20
Maximal zulässige Scheibengröße im Hochformat 1500 x 2796 mm und 3000 x 1500 mm im Querformat mit SchücoFlam / Contraflam

Feuerhemmende Verglasung, F30, Zulassungsbescheid Nr.: Z-19.14-2271
Maximal zulässige Höhe der feuerhemmenden Verglasung = 5000 mm
Maximal zulässige Breite der feuerbeständigen Verglasung = unbegrenzt
Maximal zulässige Scheibengröße im Hoch- und Querformat 1500 x 3000 mm mit Pyrostop 30-20
Maximal zulässige Scheibengröße im Hochformat 1500 x 2796 mm und 3000 x 1500 mm im Querformat mit SchücoFlam / Contraflam
Maximal zulässige Paneelgröße im Hoch und Querformat 1250 x 3000 mm mit Promatect H Ausführung
Maximal zulässige Paneelgröße im Hoch und Querformat 1400 x 2300 mm mit GKB Ausführung

Die Bauteile können wahlweise in T-Verbinder, Elementbauweise, gemischter Bauweise und Wechselprofil Bauweise ausgeführt werden.
Die Art ist nach den baulichen Gegebenheiten / Anforderungen festzulegen.

Konstruktionsmerkmale
3-Kammer-Aluminium-Hohlprofilen.
Funktionsnut zur klemmbaren Befestigung der Beschläge (Schlösser, Sicherungsbolzen, E-Öffner, Montageanker, Rollenklemmband, verdeckt liegendes Band).
Es dürfen nur geprüfte, in der Zulassung aufgeführte Brandschutzgläser eingesetzt werden.
Die Verglasungen sind mit Systemprofilen einseitig im System anzuordnen.
Im Falzbereich der Blend- / Flügelrahmen werden beschichtete Funktionsblenden zur Abdeckung des Falzraumes eingeklickt.
Die Abdichtung der Brandschutzgläser erfolgt mit äußeren und inneren EPDM- Dichtungen.
Die Abdichtung im Fußpunkt (Sockel) erfolgt durch eine sich - beim Schließen der Tür - automatisch absenkende Dichtung.
Die feuerhemmenden Türen sind rauchdicht nach DIN 18095 auszuführen.

Nach- und Umrüstbarkeit
Eine nachträgliche Um- und Nachrüstung - jederzeit, flexibel, im laufenden Betrieb, ohne Türausbau - ist zu gewährleisten. Folgende nachträglichen Änderungen und Ergänzungen müssen, ohne Verlust der Zulassung und ohne weiteren Nachweis, möglich sein:
Anbringen von verdeckt liegenden Magnet- und Schließkontakten
Verdeckt liegende Kabelführungen im Blend- und Flügelrahmen
Umrüstung von Einfach- zu Mehrfachverriegelungen (oder umgekehrt)
Nachrüstung von E-, A-Öffnern, Motorschlössern, Blockschlössern, Türüberwachungen
Flexibler Austausch und Wechsel auf andere Bandarten (Rollentür-, Aufsatz-, verdeckt liegende Bänder)

Profilbautiefen
Blendrahmen, Pfosten, Riegel,
Flügelrahmen, Sockel 90 mm
Pfosten verstärkt 150 mm

Profilansichtsbreiten
Blendrahmen 67 mm
Tür-Blendrahmen 73 mm
Pfosten 92 mm
Riegel 92 mm
Flügelsockel 109 mm
Flügelrahmen (nach außen öffnend) 109 mm
Flügelrahmen (nach innen öffnend) 84 mm
Die Türflügel sind mit einem 4-seitig umlaufenden,
auf Gehrung gefertigten Flügel / Flügelsockel auszuführen.

*Hinweis: Aluminium Tür Beschläge*

*Hinweis: Beschlag Allgemein*
Beschlag Allgemein

Die Türbeschläge sind in der Grundausstattung in den nachfolgenden Vorbemerkungen beschrieben, die Spezifikationen werden in der Leistungsposition definiert.

*Hinweis: Schließfunktion von Notausgangs- und Paniktüren*
Schließfunktion von Notausgangs- und Paniktüren

1- flg. Türen

"B": -Umschaltfunktion-,
Grundstellung: Beide Türdrücker sind angekoppelt, Tür begehbar.
Schaltstellung: Durch Schlüssel- / Profilzylinderbetätigung wird der bandseitige Türdrücker abgekoppelt. Nach Betätigung der Antipanikfunktion bleibt der Türdrücker auf Bandseite abgekoppelt.

"E" -Wechselfunktion-,
Grundstellung: Die Tür ist auf der Bandseite nur mit Schlüssel zu öffnen.
Schaltstellung: Auf der Bandgegenseite kann die Tür über den Drücker, auch im abgeschlossenen Zustand, immer geöffnet werden.

2- flg. Türen

Teilpanik: Schließfunktion "B" -Umschaltfunktion-,
Die Antipanik-Funktion kann nur vom Gangflügel ausgelöst werden.
Grundstellung: Beide Türdrücker sind angekoppelt, Tür begehbar.
Schaltstellung: Durch Schlüssel- / Profilzylinderbetätigung wird der bandseitige Türdrücker abgekoppelt. Nach Betätigung der Antipanikfunktion bleibt der Türdrücker auf Bandseite abgekoppelt.

Teilpanik: Schließfunktion "E" -Wechselfunktion-,
Die Antipanik-Funktion kann nur vom Gangflügel ausgelöst werden.
Grundstellung: Die Tür ist auf der Bandseite nur mit Schlüssel zu öffnen.
Schaltstellung: Auf der Bandgegenseite kann die Tür über den Drücker, auch im abgeschlossenen Zustand, immer geöffnet werden.

Vollpanik: Schließfunktion "B" -Umschaltfunktion-,
Die Antipanik-Funktion kann vom Stand- und Gangflügel ausgelöst werden.
Standflügel: Beide Türflügel werden bei Betätigung entriegelt.
Gangflügel: Nur der Gangflügel wird entriegelt.
Grundstellung: Beide Türdrücker sind angekoppelt, Tür begehbar.
Schaltstellung: Durch Schlüssel- / Profilzylinderbetätigung wird der bandseitige Türdrücker abgekoppelt. Nach Betätigung der Antipanikfunktion bleibt der Türdrücker auf Bandseite abgekoppelt.

Vollpanik: Schließfunktion "E" -Wechselfunktion-,
Die Antipanik-Funktion kann vom Stand- und Gangflügel ausgelöst werden.
Standflügel: Beide Türflügel werden bei Betätigung entriegelt.
Gangflügel: Nur der Gangflügel wird entriegelt.
Grundstellung: Die Tür ist auf der Bandseite nur mit Schlüssel zu öffnen.
Schaltstellung: Auf der Bandgegenseite kann die Tür über den Drücker, auch im abgeschlossenen Zustand, immer geöffnet werden.

*Hinweis: Beschläge Rauchschutz Prüfzeugnis*
Die Beschläge für die Rauchschutzelemente sind nach dem Allgemeinen bauaufsichtlichen Prüfzeugnis einzusetzen.

*Hinweis: Beschläge Brandschutz T-30 Zulassung*
Die Beschläge für die Brandschutzelemente T-30 sind nach Zulassungsbescheid einzusetzen.

*Hinweis: Tür Bänder für "Standard" Türen*
Türbänder für Standard Türen

Wartungsarme Rollentürbänder
Dreiteilige Aluminium-Rollentürbänder mit einer Abmessung von 22 x 200 mm, für Flügellasten bis 200 kg.

Konstruktionsmerkmale
Die gesamte Technik für die sichere Verankerung und die Feinjustierung ist im Türfalz angeordnet. Ohne den Türflügel auszuhängen, kann eine Feinjustierung vorgenommen werden.
Gebrauchsklasse nach DIN EN 1935: Klasse 4
Korrosionsschutz nach DIN EN 1670: Klasse 4
Bandklasse nach DIN EN 1935: Klasse 14
Mechanische Beanspruchung nach DIN EN 12400:  Klasse 8

*Hinweis: Tür Bänder für "SP" Türen (Innenbereich)*
Türbänder für Rauchschutztüren (Innenbereich)

Rollentürbänder, Rauchschutz
Dreiteilige Aluminium-Rollentürbänder mit einer Abmessung von 22 x 170 mm, für Flügellasten bis 120 kg.

Konstruktionsmerkmale
Die gesamte Technik für die sichere Verankerung und die Feinjustierung ist im Türfalz angeordnet. Ohne den Türflügel auszuhängen, kann eine Feinjustierung vorgenommen werden.
Gebrauchsklasse nach DIN EN 1935: Klasse 4
Korrosionsschutz nach DIN EN 1670: Klasse 4
Bandklasse nach DIN EN 1935: Klasse 13
Mechanische Beanspruchung nach DIN EN 12400: Klasse 6

*Hinweis: Tür Bänder für "T 30" Türen (Innenbereich)*
Türbänder für Brandschutztüren T30 (Innenbereich)

Rollentürbänder, T30
Dreiteilige Aluminium-Rollentürbänder mit einer Abmessung von 22 x 170 mm, für Flügellasten bis 210 kg.

Konstruktionsmerkmale
Die gesamte Technik für die sichere Verankerung und die Feinjustierung ist im Türfalz angeordnet. Ohne den Türflügel auszuhängen, kann eine Feinjustierung vorgenommen werden.
Gebrauchsklasse nach DIN EN 1935 Klasse 4
Korrosionsschutz nach DIN EN 1670:  Klasse 4
Bandklasse nach DIN EN 1935: Klasse 13
Mechanische Beanspruchung nach DIN EN 12400:  Klasse 8

*Hinweis: BT 200 EV 1-flg., Antipanik-Riegel-Fallen-Schloss*
BT 200  Einfachverriegelung, 1-flg., Antipanik-Riegel-Fallen-Schloss

Ausführung mit
9 mm Drückernuss
1-tourig
Drückerhöhe 1050 mm über OKFF
mit und ohne Wechsel
Stulp, INOX
Riegel und Falle vernickelt
Schließplatten, Falleneinlaufteil
Vorgerichtet für Profilzylinder

*Hinweis: BT 202 EV 2-flg., Antipanik-Riegel-Fallen-Schloss*
BT 202  Einfachverriegelung, 2-flg., Antipanik-Riegel-Fallen-Schloss

Ausführung mit
9 mm Drückernuss
1-tourig
Drückerhöhe 1050 mm über OKFF
mit und ohne Wechsel
Stulp, INOX
Riegel und Falle vernickelt
Schließplatten, Falleneinlaufteil, ggf. Mitnehmerklappe
Vorgerichtet für Profilzylinder
Teilpanik-Funktion (Gangflügel)
Vollpanik-Funktion (Gangflügel + Standflügel)

Ver-/Entriegelung Standflügel
Verdeckt liegender Falztreibriegel (TP)
Treibriegelschloss (Gegenkasten) mit Antipanikfunktion (VP) mit Schaltschloss
Befestigungs- und Verriegelungsplatte, Bodenbuchse und Befestigungsmaterial, Treibriegelstangen, Falleneinlaufteile, Mitnehmer, Treibstangenführung.

*Hinweis: BT 405 MV 1-flg., 3-Riegel-Fallenschloss "InterLock" mit Antipanikfunktion*
BT 405  Mehrfachverriegelung, 1-flg., 3-Riegel-Fallenschloss "InterLock" mit Antipanikfunktion

Ausführung mit
1-tourig
9 mm Drückernuss
Drückerhöhe 1050 mm über OKFF
Stulp, INOX
3 Stück selbstverriegelnde Fallenriegel
Fallenriegel glanzvernickelt
PZ-Schraube
Vorgerichtet für Profilzylinder

Funktionsbeschreibung
Durch die selbstverriegelnden Fallenriegel wird bereits bei nicht verriegelter Tür die Widerstandsklasse RC 2 erreicht, da die 3 Fallenriegel beim Zuziehen der Tür automatisch 20 mm vorschließen.
Entriegeln der Tür von innen jederzeit über das Bedienelement (Panikfunktion), von außen ist ein Öffnen der Tür nur mit dem Schlüssel (nur Panik "E") möglich.

*Hinweis: BT 406 MV 2-flg., 3-Riegel-Fallenschloss "InterLock" mit Antipanikfunktion*
BT 406  Mehrfachverriegelung, 2-flg., 3-Riegel-Fallenschloss "InterLock" mit Antipanikfunktion

Ausführung mit
1-tourig
9 mm Drückernuss
Drückerhöhe 1050 mm über OKFF
Stulp, INOX
3 Stück selbstverriegelnde Fallenriegel
Fallenriegel glanzvernickelt
PZ-Schraube
Vorgerichtet für Profilzylinder

Funktionsbeschreibung
Durch die selbstverriegelnden Fallenriegel wird bereits bei nicht verriegelter Tür die Widerstandsklasse RC 2 erreicht, da die 3 Fallenriegel beim Zuziehen der Tür automatisch 20 mm vorschließen.
Entriegeln der Tür von innen jederzeit über das Bedienelement (Panikfunktion), von außen ist ein Öffnen der Tür nur mit dem Schlüssel (nur Panik "E") möglich.
Teilpanik-Funktion (Gangflügel)
Vollpanik-Funktion (Gangflügel+ Standflügel)

Ver-/Entriegelung Standflügel
Verdeckt liegender Falztreibriegel (TP)
Treibriegelschloss (Gegenkasten) mit Antipanikfunktion (VP) mit Schaltschloss
Befestigungs- und Verriegelungsplatte, Bodenbuchse und Befestigungsmaterial, Treibriegelstangen, Falleneinlaufteile, Mitnehmer, Treibstangenführung.

*Hinweis: Beschläge Türen Zubehör*

*Hinweis: BT 701 1 St Türschließer mit Gleitschiene für barrierefreie Türen*
BT 701  Türschließer mit Gleitschiene
für barrierefreie Türen nach DIN 18040 bis Flügelbreite 1250 mm bei max. 47 Nm Öffnungsmoment

Ein Stück oben liegender Gleitschienen-Türschließer nach DIN EN 1154.
Schließablauf, Endanschlag und Öffnungsdämpfung hydraulisch kontrolliert und einstellbar,
Schließkraft stufenlos einstellbar.
Schließergröße, entsprechend der Türflügelbreite.

*Hinweis: BT 704 2 St. Türschließer mit Gleitschiene und integ. Schließfolgeregelung barrierefrei*
BT 704  Türschließer mit Gleitschienen und integrierter Schließfolgeregelung
für barrierefreie Türen nach DIN 18040 bis Flügelbreite 1250 mm bei max. 47 Nm Öffnungsmoment

Zwei Stück oben liegende Türschließer nach DIN EN 1154, mit Gleitschienen und integrierter Schließfolgeregelung.
Schließablauf, Endanschlag und Öffnungsdämpfung hydraulisch kontrolliert und einstellbar,
Schließkraft stufenlos einstellbar.
Schließergröße, entsprechend der Türflügelbreite und Verkleidung.

*Hinweis: Verglasungen für Außenelemente*

*Hinweis: GT 305 Wärmeschutz-3-fach-Glas (0,7)*
GT 305  Wärmeschutz-3-fach-Glas

Glasaufbau
Glasart außen VSG
Glasart mitte Float
Glasart innen VSG
- mit thermisch verbessertem Randverbund

Technische Daten
Gesamtenergiedurchlässigkeit g: 53 %
U-Wert Ug: 0,7 W/m²K
Der angegebene Ug-Wert wurde nach DIN EN 673 berechnet.

*Hinweis: Verglasungen für Innenelemente*

*Hinweis: GT 511 F30 Brandschutzglas (Mono)*
GT 511  F30 Brandschutzglas nach DIN 4102, Monoglas

Dicke gesamt: 16 mm

Technische Daten
Widerstandsklasse P1A nach DIN EN 356

*Hinweis: GT 704 VSG Einschalig*
GT 704  VSG einschalig

Dicke: 8 / 10 mm

*Hinweis: Ausfachungen*

*Hinweis: PF 101 Hartschaum, Aluminium innen/außen 2 mm*
PF 101  Verbundpaneel

Innenschale: 2 mm Aluminiumblech
Dämmkern: 40 mm Polystyrol-Hartschaum
Außenschale: 2 mm Aluminiumblech
- mit thermisch verbessertem Abstandshalter

Technische Daten
U-Wert Up 0,72 W/m²K
Gesamtdicke 44 mm

*Hinweis: Baukörperanschlüsse*

*Hinweis: AS 101 Anschluss seitl. (Tür) WDVS (Einbau Baukörperebene)*
AS 101  Anschluss seitlich (Tür) WDVS

Der Baukörper ist einschalig ausgebildet. Die Elemente werden außen bündig mit dem tragenden Baukörper eingebaut. Auf der Außenseite wird nach dem Einbau der Elemente ein Wärmedämmverbundsystem aufgebracht.

Der Bereich zwischen Blendrahmen und Baukörper ist vollflächig mit Wärmedämmung zu verfüllen.

Innen ist die Anschlussfuge zwischen Blendrahmen und Baukörper mit dauerelastischen Dichtstoffen zu versiegeln.

Außen ist die Anschlussfugenabdichtung mit einer Dichtungsfolie auszuführen, die auf dem Baukörper und den Elementen zu verkleben ist.

Endgültige Ausführung gemäß Detailplanung des Architekten.

*Hinweis: AO 101 Anschluss oben (Tür) WDVS (Einbau Baukörperebene)*
AO 101  Anschluss oben (Tür) WDVS

Der Baukörper ist einschalig ausgebildet. Die Elemente werden außen bündig mit dem tragenden Baukörper eingebaut. Auf der Außenseite wird nach dem Einbau der Elemente ein Wärmedämmverbundsystem aufgebracht.

Sonst, wie im Text "Anschluss seitlich" beschrieben.

Endgültige Ausführung gemäß Detailplanung des Architekten.

*Hinweis: AU 112 Anschluss unten (Fenster) Festfeld bodengebunden (Nullschwelle)*
AU 112  Anschluss unten (Fenster) Festfeld bodengebunden (Nullschwelle)

Das bodengebundene Festfeld wird ebenfalls mit einer Nullschwelle ausgeführt. Die Höhe des Fußbodenaufbaus entspricht der Fußbodenhöhe des Türelementes.

Unterhalb des Blendrahmen / Sockelprofil des Festfeldes wird das wärmegedämmte, systemgebundene Schwellenprofil mit Wasserrinne montiert. Es ist mit dem Blendrahmen / Sockelprofil zu verschrauben.

Der Höhenausgleich erfolgt mit KS-Mehrkammer-Basisprofilen und einer zusätzlichen Unterfütterung zwischen Basisprofil und Rohfußboden. Der Bereich ist vollflächig mit Wärmedämmung auszufüllen.
Die Unterkonstruktion und die Befestigungsmittel sind nach statischen und konstruktiven Erfordernissen auszuführen.

Die äußere Abdichtung des Anschlusses erfolgt mit einer Dichtungsfolie, die bis zur Stirnseite der bauseitigen Betonsohle herunterzuführen ist.

Bauseits ist eine rückstaufreie Ableitung des Oberflächenwassers sicherzustellen.
Dieses ist durch eine vor den Elementen angeordnete bauseitige Drain- / Entwässerungsrinne zu gewährleisten.

*Hinweis: AU 205 Anschluss unten (Türen) Nullschwelle (Komfortschwelle)*
AU 205  Anschluss unten (Türen) Nullschwelle

Das Türelement schließt hier an den tiefer liegenden Rohfußboden an.

Der Fußpunkt der Tür ist gemäß DIN 18040-2 "Barrierefreies Bauen" sowie MBO § 50 auszuführen.

Das Element wird mit einem wärmegedämmten im Bereich des Fußbodenaufbaues eingelassenen Schwellenprofil mit Abdeckprofil zum Verschließen der Schwelle ausgeführt. Diese Abdeckung ist auf das Niveau der Oberkante des Fertigfußbodens zu montieren.
In dem Bodeneinstandsprofil ist eine Wasserrinne integriert, die eine kontrollierte Ableitung sicherstellt.
Zur Befestigung der Konstruktion am unteren Baukörper ist ein statisch ausreichend dimensionierter Stahlwinkel zu verankern.

Unterhalb des Schwellenprofils ist ein KS-Basisprofil anzuordnen. Der Bereich zwischen dem KS-Basisprofil und dem Rohfußboden ist zu unterfüttern und vollflächig mit Wärmedämmung auszufüllen.

Die äußere Abdichtung des Anschlusses erfolgt mit einer Dichtungsfolie, die bis zur Stirnseite der bauseitigen Betonsohle herunterzuführen ist.

Das Sockelprofil der Tür ist zusätzlich mit einem Wetterschenkel zu versehen.

Der Anschluss der bodentiefen Elemente ist hinsichtlich seiner unteren Ausbildung gemäß den Anforderungen aus der DIN 18531 / 18533, bezüglich der Bodenfeuchte, stauendes Sickerwasser sowie aufstauendes Sickerwasser, auszuführen. HIERFÜR IST ZWINGEND EIN ABSTIMMUNGSGESPRÄCH ZWISCHEN PLANER, METALLBAUER UND DACHDECKER ERFORDERLICH, UM DIE SCHNITTSTELLEN ABZUKLÄREN.

Bauseits ist eine rückstaufreie Ableitung des Oberflächenwassers sicherzustellen.
Dieses ist durch eine vor den Elementen angeordnete bauseitige Drain- / Entwässerungsrinne, begehbar sowie rollstuhlbefahrbar, zu gewährleisten.

Endgültige Ausführung gemäß Detailplanung des Architekten.

*Hinweis: Baukörperanschlüsse für Rauchschutz-, Brandschutz- und Innenelemente*

*Hinweis: A 401 Anschluss Rauchschutzelemente ADS 65. NI SP*
A 401  Anschluss Rauchschutzelemente ADS 65.NI SP

Die Eignung des Rauchschutzabschlusses zur Erfüllung der Anforderungen des Rauchschutzes ist in Verbindung mit folgenden Wänden/Bauteilen nachgewiesen. Bei der Verwendung sind die bauordnungsrechtlichen Vorschriften zu beachten.

Wände aus Mauerwerk nach DIN 1053-1, Dicke > 115 mm, Steinfestigkeitsklasse mindestens 12, Normalmörtel der Mörtelgruppe > II.

Wände aus Beton nach DIN 1045-1, Dicke > 110 mm, Festigkeitsklasse mindestens C 12/15.

Wände aus Porenbeton- Block- oder Plansteinen nach DIN 4165 Teil 3, Dicke > 150 mm, Festigkeitsklasse 4.

Wände aus bewehrten - liegenden oder stehenden - Porenbetonplatten, Dicke > 150 mm, sofern für diese eine allgemeine bauaufsichtliche Zulassung vorliegt, Festigkeitsklasse 4.4.

Montagewände in Ständerbauweise (Höhe < 5 m) mit beidseitiger Beplankung aus Gipskarton- Feuerschutzplatten, Dicke > 100 mm, nach DIN 4102-4 Tabelle 48, die Feuerwiderstandsklasse ist nach den örtlichen Anforderungen festzulegen, die Leibungen sind mit Gipskartonplatten zu bekleiden.

bekleidete oder unbekleidete Stahlbauteile und/oder -träger nach statischen und brandtechnischen Anforderungen.

bekleidete oder unbekleidete Holzstützen und/oder -träger nach statischen und brandtechnischen Anforderungen.

Die Anschlüsse der Rauchschutztüren müssen hinsichtlich der mechanischen Festigkeit und der dauerhaften Abdichtung mit dauerelastischen Dichtungsmasse bei sinngemäßer Anwendung der DIN 18540 fachgerecht ausgeführt werden.

Anschluss an eine Fassadenkonstruktion FWS.

*Hinweis: A 404 Anschluss BrandschutzelementeADS 90 FR 30 - F30 und T30*
A 404  Anschluss Brandschutzelemente 90 FR 30

F30 - Verglasungen und T30 Türen

Die Eignung des Feuerschutzabschlusses zur Erfüllung der Anforderungen des Brandschutzes ist in Verbindung mit folgenden Wänden/Bauteilen nachgewiesen. Bei der Verwendung sind die bauordnungsrechtlichen Vorschriften zu beachten.

Wände aus Mauerwerk nach DIN 1053-1, Dicke > 115 mm, Steinfestigkeitsklasse mindestens 12, Normalmörtel der Mörtelgruppe > II.

Wände aus Beton nach DIN 1045-1, Dicke > 100 mm, Festigkeitsklasse mindestens C 12/15.

Wände aus Porenbeton- Block- oder Plansteinen nach DIN 4165 Teil 3, Dicke > 150 mm, Festigkeitsklasse 4.

Wände aus bewehrten - liegenden oder stehenden - Porenbetonplatten, Dicke > 150 mm, sofern für diese eine allgemeine bauaufsichtliche Zulassung vorliegt, Festigkeitsklasse 4.4.

Montagewände in Ständerbauweise (Höhe < 5 m) mit beidseitiger Beplankung aus Gipskarton- Feuerschutzplatten, Dicke > gemäß Zulassung T Bauteil und Ständerwerk, mindestens der Feuerwiderstandsklasse F30, Benennung (Kurzbezeichnung) F30-A, nach DIN 4102-4 Tabelle 48.

bekleidete Stahlstützen und/oder -träger - mindestens der Feuerwiderstandsklasse F30, Benennung (Kurzbezeichnung) F30-A nach DIN 4102-4

bekleidete Holzstützen und/oder -träger - mindestens der Feuerwiderstandsklasse F30, Benennung (Kurzbezeichnung) F30-B nach DIN 4102-4

Die Anschlüsse der Brandschutzelemente müssen hinsichtlich der mechanischen Festigkeit und der dauerhaften Abdichtung mit dauerelastischen Dichtungsmasse bei sinngemäßer Anwendung der DIN 18540 Teil 1 fachgerecht ausgeführt werden.

*Hinweis: A 430 Anschluss Innenelemente*
A 430  Anschluss Innenelemente

Sämtliche Anschlüsse sind beidseitig umlaufend mit Wandanschlusswinkeln und beidseitiger dauerelastischer Versiegelung auszuführen.

#### Bereich 01.01 Rathaus

##### Abschnitt 01.01.01 Vorbereitenden Leistungen

**01.01.01.1 Werkplanung Metallbauarbeiten**
*** Pauschalposition
Werkplanung Metallbauarbeiten

Dem Auftragnehmer werden nach Auftragserteilung Übersichtszeichnungen übergeben.

Die weitere technische Bearbeitung, d. h. - Erstellen von Konstruktions- und Detailplänen für alle in der Leistungsbeschreibung aufgeführten Anlagen
-Abstimmung der Details mit dem AG bzw. mit dem Architekten rechtzeitig vor Fertigungsbeginn
-örtliche Aufmaße
-Vorlage von Original-Muster der Fenster- und  Fassadenprofile ist mit dieser Position komplett anzubieten.

Die mit dem Architekten abgestimmten Konstruktionspläne und Muster sind vor Fertigungsbeginn bzw. vor Materialbestellung dem AG in dreifacher Ausfertigung zu liefern.
Diese bedürfen der Freigabe durch den Auftraggeber.
Aus den Darstellungen müssen Konstruktion, Maße, Einbau, Befestigung und Bauanschlüsse der Bauteile sowie die Einbaufolge erkennbar sein (DIN 18360, Zif. 3.1.1.3).
Menge: 1,000 psch

**01.01.01.2 Schutz der Elemente**
*** Pauschalposition
Schutz der Elemente

Alle vom Auftragnehmer gelieferten Bauteilen sind zum Schutz vor Verschmutzung und Beschädigung mit einer aufgeklebten Folie zu versehen, die Rückstandslos nach Abschluss der Bautätigkeiten entfernt werden kann.

Das Entfernen der Folie muß in Abstimmung mit der Bauleitung erfolgen.
Menge: 1,000 psch

##### Abschnitt 01.01.02 Stahlblech-Türelemente, innen, UG

**01.01.02.1 Feuerschutztür T30-RS, Breite=1,01m; H=2,135m, Stahlblech**
Stahlblech-Feuerschutztür für den Inneneinsatz als Drehtür, ein flügelig, Türblatt aus verzinktem Stahlblech dreiseitig gefälzt inkl. Schloss, Bänder und Drückergarnitur, sowie Zarge mit Dichtung.

Baurichtmaß  : Breite 1,01 x Höhe 2,135m
Schlagrichtung  : innen und außen, DIN links/rechts
Befestigungsuntergrund : Stb.-Wand, Mauwerk

Anforderungen
Einbruchschutz  : RC 2
Brandschutz  : Feuerhemmend
Rauchschutz  : rauchdicht, selbstschließend

Türblatt
Blechstärke  : ca.1,0mm
Türblattdicke  : ca. 62 mm
Falzausbildung  : Dickfalz
Oberfläche  : verzinkt mit Grundierung
Farbe  : grauBlechstärke in Abhängigkeit des gewählten Materials ca. 1,0 mm.

Beschläge
Drückergarnitur  : FS-Drückergarnitur nach DIN 18273,  U-Form mit Rosette, Stift 9mm,  Drückerhöhe Standard (1050mm über  OFF), OHNE Rosettenbohrung
Material  : Edelstahl
Einsteckschloss  : vorgerichtet für Profilzylinder

Bänder  : Dreidimensional verstellbare Objekt-
  Bänder, Anzahl nach statischem  Erfordernis
Oberflächen  : verzinkt mit Grundierung

Bänder  : Dreidimensional verstellbare Objekt-
  Bänder, Anzahl nach statischem  Erfordernis
Oberflächen  : verzinkt mit Grundierung

Zarge
Ausführung  : Umfassungszarge, 2-schalig,  Spiegelbreite 40/40mm
  Mit Schattennut 14 mm auf Band- und  Bandgegenseite
Blechdicke  : 1,5 mm
Oberfläche  : verzinkt mit Grundierung  (pulverbeschichtet) in Anlehnung an  RAL 9002
Maulweite:  : 105 - 270 mm

Aufteilung  : 1-flügelig, mit absenkbarer
  Bodendichtung
Schließmittel  : Obertürschließer mit Gleitschiene DIN
  EN 1154 auf Bandseite
Bodendichtung  : automatisch absenkbar

Fabrikat : Hörmann STU 30-1, Dickfalz, Geprüft und bauaufsichtlich zugelassen
Zulassungs-Nr. DIBT: Z-6.20-1875
Mit Umweltproduktdeklaration (EPD*) nach ISO14025 und prEN15804 *ift Rosenheim EPD-FTÜ-0.7
oder gleichwertig

Einbauort: Untergeschoss_U.12 ELT  und U.13 WP (Türübersicht Pos. 1.2 und 1.3)
Menge: 2,000 St

**01.01.02.2 Tür, innen, B=1,01m; H=2,26m, Stahlblech**
Stahlblech-Mehrzwecktür für den Inneneinsatz als Drehtür, einflügelig, Türblatt aus verzinktem Stahlblech dreiseitig gefälzt ohne Schloss, Bänder und Drückergarnitur, sowie Zarge mit Dichtung.

Baurichtmaß  : Breite 1,01m x Höhe 2,26m
Schlagrichtung  : DIN links
Befestigungsuntergrund : Stb.-Wand, Mauwerk

Türblatt
Blechstärke  : ca.1,0mm, in Abhängigkeit des  gewählten Material
Türblattdicke  : ca. 62 mm
  Vollflächig und planeben mit der  Füllung verklebte Verbundkonstruktion.
  Mittelfalz flächenbündig
  ohne zusätzliche Anschlagleisten.

Falzausbildung  : Stumpf
Oberfläche  : verzinkt mit Grundierung
Farbe  : grau

Beschläge
Drückergarnitur  : FS-Drückergarnitur nach DIN 18273,  U-Form mit Rosette, Stift 9mm,  Drückerhöhe Standard (1050mm über  OFF), OHNE Rosettenbohrung
Material  : Edelstahl
Einsteckschloss  : vorgerichtet für Profilzylinder

Bänder  : Dreidimensional verstellbare Objekt-
  Bänder, Anzahl nach statischem  Erfordernis
Oberflächen  : verzinkt mit Grundierung

Zarge
Ausführung  : Umfassungszarge, 2-schalig,  Spiegelbreite 40/40mm
  : Mit Schattennut 14 mm auf Band- und  Bandgegenseite
Blechdicke  : 1,5 mm
Oberfläche  : verzinkt mit Grundierung  (pulverbeschichtet) in Anlehnung an  RAL 9002

Maulweite:  : 270 mm

Aufteilung  : 1-flügelig, mit absenkbarer
  Bodendichtung
Schließmittel  : Obentürschließer mit Gleitschiene  DIN EN 1154 mit  Schließfolgeregelung auf Bandseite

Fabrikat: Hörmann Stahl-/ Edelstahl Mehrzwecktür STS MZ-1, stumpf, in flächenbündiger Optik

Einbauort: Untergeschoss_U.19 Aufzugstechnik
(Türübersicht Pos.1.5)
Menge: 1,000 St

**01.01.02.3 Tür, innen, B=0,885m; H=2,26m, Stahlblech**
Stahlblech-Mehrzwecktür für den Inneneinsatz als Drehtür, einflügelig, Türblatt aus verzinktem Stahlblech dreiseitig gefälzt ohne Schloss, Bänder und Drückergarnitur, sowie Zarge mit Dichtung.

Baurichtmaß  : Breite 0,885m x Höhe 2,26m
Befestigungsuntergrund : Trockenbau

Türblatt
Blechstärke  : ca.1,0mm, in Abhängigkeit des  gewählten Material
Türblattdicke  : ca. 62 mm
  Vollflächig und planeben mit der  Füllung verklebte Verbundkonstruktion.
  Mittelfalz flächenbündig
  ohne zusätzliche Anschlagleisten.

Falzausbildung  : Stumpf
Oberfläche  : verzinkt mit Grundierung
Farbe  : grau

Beschläge
Drückergarnitur  : FS-Drückergarnitur nach DIN 18273, U-Form mit Rosette, Stift 9mm, Drückerhöhe Standard (1050mm über OFF), OHNE Rosettenbohrung
Material : Edelstahl
Einsteckschloss  : vorgerichtet für Profilzylinder

Bänder  : Dreidimensional verstellbare Objekt-
  Bänder, Anzahl nach statischem  Erfordernis
Oberflächen  : verzinkt mit Grundierung

Zarge
Ausführung  : Umfassungszarge, 2-schalig,  Spiegelbreite 40/40mm
  : Mit Schattennut 14 mm auf Band- und  Bandgegenseite
Blechdicke  : 1,5 mm
Oberfläche  : verzinkt mit Grundierung
  (pulverbeschichtet) in Anlehnung an  RAL 9002

Maulweite:  : 140 mm

Aufteilung  : 1-flügelig, mit absenkbarer
  Bodendichtung
Schließmittel  : Obentürschließer mit Gleitschiene  DIN EN 1154 mit  Schließfolgeregelung auf Bandseite

Fabrikat: Hörmann Stahl-/ Edelstahl Mehrzwecktür STS MZ-1, stumpf, in flächenbündiger Optik

Einbauort: Erdgeschoss_B03
(Türübersicht Pos.1.9)
Menge: 1,000 St

**01.01.02.4 Zulage, Knopf, T30-RS**
Zulage für die Ausführung mit einem Profiltürknopf in den Stahlblechtüren, inkl. aller notwendigen Befestigungsmitteln.
Liefern und Montage.

Türart : T30-RS
Material Knopf : Aluminium, V2A
Menge: 1,000 St

**01.01.02.5 Türdämpfer, Stahlblechtür**
Türdämpfer, inkl. Haken und Montageplatten für den Einsatz an Rauch- und Brandschutztüren liefern und montieren, ztum Verhindern, dass die Türen zuknallen bzw. aufgrund von Dichtungen oder ähnlichem nicht komplett schließen.
Verkleideter Türdämpfer. Komplett verdeckte Befestigung durch patentierte Schwenkplatte. Dämpfungszylinder nicht sichtbar.
Leistung inkl. aller notwendigen systemabgestimmten Befestigungsmitteln.

Einbaulage  : senkrecht
Schlagrichtung  : DIN links und rechts
Türfalz  : unterschiedlich je nach Türart
Schließkraft  : 80 N
Farben  : nach RAL-Farbtöne

Fabrikat  : DICTATOR V 1600F
Menge: 2,000 St

**01.01.02.6 Bodentürstopper, Alu silberfarbig**
Bodentürstopper mit seitlichem Gummipuffer, einschl. Befestigungsmaterial, am Boden befestigen.
Material  : Aluminium, silberfarbig
Höhe  : ca 52mm
Durchmesser : ca 39mm

Angebotenes Fabrikat: '.........'
Menge: 1,000 St

**01.01.02.7 Türdrücker, provisorisch**
Einbau provisorischer Türdrücker im Innenbereich während der Bauausführung.
Menge: 2,000 St

**01.01.02.8 Dichtungen**
Dichtungen nach der Montage ausbauen und im Anschluß der Beschichtungsarbeiten wieder fachgerecht montieren.
Menge: 2,000 St

**01.01.02.9 Zulage, Blindzylinder, T30-RS**
Zulage für die Ausführung mit zweiseitigen Blindzylindern in den Stahlblechtüren, inkl. aller notwendigen Befestigungsmitteln.
Liefern und Montage.

Türart: T30-RS
Menge: 2,000 St

##### Abschnitt 01.01.03 Aluminium-Türelemente, innen und außen

###### Bereich 01.01.03.01 Untergeschoss

**01.01.03.01.1 Tür-Element, außen, B=1,51m; H=2,685m, Alu**
Alu-Tür-Element, System AD UP 75
mit Nullschwelle,
Überrollbarkeit Klasse 6 nach ift-Richtlinie BA-01/1 2018-10

Abmessung ca.: 1510 mm x 2685 mm

Aufteilung nach beiliegender Ansicht in:
1-flg. NA Tür nach DIN EN 179
Funktion:  E
Schloss Mehrfachverriegelung: BT 405
Betätigung: Innen Drücker, INOX
  Außen Knauf, INOX
Türschließer mit Rastfeststellung: BT 701
Verglasung: GT 305

Das Element ist einseitig, oben und unten nach konstruktiven Erfordernissen mit einer Blendrahmenverbreiterung auszuführen. Verbreiterung unten  10cm

Anschlüsse
Seitlich: AS 101
Oben: AO 101
Fußpunkt Tür: AU 205

Einbauort: Untergeschoss_Treppenhaus Nord U.36 (Türübersicht Pos. 1.1)
Menge: 1,000 St

**01.01.03.01.2 Tür-Element, außen, barrierefrei, B=1,80m; H=2,69, Alu 1.flg**
Alu-Tür-Element, System AD UP 75
mit Nullschwelle,
Überrollbarkeit Klasse 6 nach ift-Richtlinie BA-01/1 2018-10

Abmessung ca.: 1800 mm x 2690 mm

Aufteilung nach beiliegender Ansicht in:
1 St 1-flg. NA Tür nach DIN EN 179
 Funktion:  E
 Schloss Mehrfachverriegelung:  BT 405
 Betätigung:  Innen Drücker, INOX
  Außen Griffstange, INOX
 Türschließer mit Rastfeststellung: BT 701
 Verglasung: GT 305
 Durchgangsbreite: 1,05m
1 St Festfeld
 Verglasung: GT 305

Das Element ist oben nach konstruktiven Erfordernissen mit einer Blendrahmenverbreiterung auszuführen.
Blendrahmenverbreiterung oben 20cm
Blendrahmenverbreiterung unten 16cm

Anschlüsse
Der Fußpunkt der Tür ist gemäß DIN 18040-2 "Barrierefreies Bauen" sowie MBO § 50 auszuführen.
Seitlich: AS 101
Oben: AO 101
Unten: AU 112
Fußpunkt Tür: AU 205
Einbau in Stahlbeton

Einbauort: Untergeschoss_U33 (Türübersicht Pos. 1.6)
Menge: 1,000 St

**01.01.03.01.3 Tür-Element, außen, barrierefrei, B=2,12m; H=2,48, Alu 1.flg**
Alu-Tür-Element, System AD UP 75
mit Nullschwelle,
Überrollbarkeit Klasse 6 nach ift-Richtlinie BA-01/1 2018-10

Abmessung ca.: 2120 mm x 2480 mm

Aufteilung nach beiliegender Ansicht in:
1 St 1-flg. NA Tür nach DIN EN 179
 Funktion:  E
 Schloss Mehrfachverriegelung:  BT 405
 Betätigung:  Innen Drücker, INOX
  Außen Griffstange, INOX
 Türschließer mit Rastfeststellung: BT 701
 Verglasung: GT 305
 Durchgangsbreite 1,05m
1 St Festfeld
 Verglasung: GT 305

Das Element ist oben nach konstruktiven Erfordernissen mit einer Blendrahmenverbreiterung auszuführen.
Blendrahmenverbreiterung oben 20cm
Blendrahmenverbreiterung unten 16cm

Anschlüsse
Der Fußpunkt der Tür ist gemäß DIN 18040-2 "Barrierefreies Bauen" sowie MBO § 50 auszuführen.
Seitlich: AS 101
Oben: AO 101
Unten: AU 112
Fußpunkt Tür: AU 205
Einbau in Stahlbeton

Einbauort: Untergeschoss_Eingang Bürgerbüro B.12 (Türübersicht Pos. 1.7)
Menge: 1,000 St

**01.01.03.01.4 Tür-Element, außen, barrierefrei, B= 1,01m; H=2,635m, 1 flg. Alu**
Alu-Tür-Element, System AD UP 75
mit Nullschwelle, Überrollbarkeit Klasse 6 nach ift-Richtlinie BA-01/1 2018-10

Abmessung ca.: 1010 mm x 2600 mm

Aufteilung nach beiliegender Ansicht in:
1 St 1-flg. NA Tür nach DIN EN 179
 Funktion:  B
 Schloss Mehrfachverriegelung: BT 200
 Betätigung: Innen Drücker, INOX
  Außen Drücker, INOX
 Türschließer mit Rastfeststellung: BT 701
 Ausfachung: PF 101

Die Tür ist mit einem WC-Beschlag auszuführen.

Das Element ist oben nach konstruktiven Erfordernissen mit einer Blendrahmenverbreiterung auszuführen.
Blendrahmenverbreiterung oben 12cm
Blendrahmenverbreiterung unten 10cm

Anschlüsse
Der Fußpunkt der Tür ist gemäß DIN 18040-2 "Barrierefreies Bauen" sowie MBO § 50 auszuführen.
Seitlich: AS 101
Oben: AO 101
Fußpunkt Tür: AU 205
Einbau in Stahlbeton

Einbauort: Untergeschoss_Eurocode WC U.37 (Türübersicht Pos. 1.8)
Menge: 1,000 St

**01.01.03.01.5 Feuerschutz-Element T-30, innen, barrierefrei, B=1,75; H=2,65m, Alu, 1.flg**
Alu-Brandschutz-Element T-30 RS,
System ADS 90 FR 30 nach DIN 4102 und DIN 18095

Abmessung ca.: 1750 mm x 2650 mm

Aufteilung nach beiliegender Ansicht in:
1 St 1-flg. NA Tür nach DIN EN 179
 Funktion:  B
 Schloss Einfachverriegelung:  BT 200
 Betätigung: Innen Drücker, INOX
  Außen Drücker, INOX
 Türschließer: Feststellanlage aus gesonderter
  Position, entsprechend Zulage
 Verglasung: GT 511
 Lichte Durchgangsbreite: 1,05m
1 St Festfeld
 Verglasung: GT 511

Anschlüsse

Der Fußpunkt der Tür ist gemäß DIN 18040-2 "Barrierefreies Bauen" sowie MBO § 50 auszuführen.
Einbau in Stahlbeton bzw. Mauerwerk mit vorgeh. Sichtmauerwerk

Ausführung gemäß der Zulassung.

Einbauort: Untergeschoss_Flur (Türübersicht Pos. 1.10)

Die Leistung beinhaltet den Ausbau der alten vorhandenen Elemente inkl. Verglasung, Einputzrahmen, Zarge und Zubehör (Türschließer, Feststellanlagen, Drücker etc.).  Inkl. den Abtransport und die fachgerechte Entsorgung und die Deponiegebühren gemäß den einschlägigen Vorschriften, sowie die Herstellung der Anschlüsse für die Montage.

Die Abbruch- und Rückbauarbeiten sind gemäß der DIN 18459 auszuführen.
Die DIN gilt auch für das Fördern, Lagern und Laden der abgebrochenen oder rückgebauten Bauteile.
Die bei dem Abbruch- und Rückbauarbeiten anfallenden Stoffe und Bauteile gehen in das Eigentum des AN über.
Für die Klassifizierung der anfallenden Stoffe gilt der Abfallschlüssel der Abfall-Verzeichnisverordnung (AVV) zum Kreislaufwirtschafts- und Abfallgesetz.
Fenster und sonstige Bauteile aus Aluminium sind im Rahmen eines optimierten produktspezifischen Recyclingprozesses (A/U/F oder gleichwertig) zu verwerten. Auf Anforderung des AG hat der AN über die Einhaltung dieser Forderungen Nachweise vorzulegen.
Der AG ist jedoch vor Arbeitsbeginn über die geplante Vorgehensweise und die zu erwartende Beeinträchtigung schriftlich zu informieren.
Gefährdete bauliche Anlagen sind zu sichern; DIN 4123 ist zu beachten.
Werden Schadstoffe angetroffen ist der AG unverzüglich zu unterrichten. Bei Gefahr im Verzug hat der AN unverzüglich die notwendigen Sicherungsmaßnahmen zu treffen. Die weiteren Maßnahmen sind gemeinsam festzulegen.
Menge: 1,000 St

**01.01.03.01.6 Feuerschutz-Element T-30, innen, barríerefrei, B=1,01m; H=2,655m; Alu,1.flg**
Alu-Brandschutz-Element T-30 RS,
System ADS 90 FR 30 nach DIN 4102 und DIN 18095

Abmessung ca.:1010 mm x 2655 mm

Aufteilung nach beiliegender Ansicht in:
1 St 1-flg. NA Tür nach DIN EN 179
 Funktion:  B
 Schloss Einfachverriegelung: BT 200
 Betätigung: Innen Drücker, INOX
  Außen Drücker, INOX
 Türschließer: Feststellanlage aus gesonderter
  Position, entsprechend Zulage
 Verglasung: GT 511

Anschlüsse
Der Fußpunkt der Tür ist gemäß DIN 18040-2 "Barrierefreies Bauen" sowie MBO § 50 auszuführen.
Einbau in Mauerwerk

Ausführung gemäß der Zulassung.

Einbauort:  Untergeschoss Flur (Türübersicht Pos. 1.4)
Menge: 1,000 St

**01.01.03.01.7 Zulage für Feststellanlage für einflüglige Tür,**
Ausstattung vorbeschriebener Tür mit einer Feststellanlage, einschließlich Montage aller dafür erforderlichen Komponenten:

- Integrierter Freilauf-Türschließer für Anschlagtüren ab 50 mm Türblattstärke, einstellbare Schließkraft Größe 4-6 nach EN 1154, mit Gleitschiene, mit Freilauffunktion, aktivierbar über elektrische Feststellung durch einmaliges Öffnen der Tür auf ca. 90°, nach EN 1155, mit Komfort-Rastfunktion zur leichten Arretierung im maximalen Öffnungswinkel des Freilaufbereichs, um ungewolltes Zulaufen der Tür zu verhindern. Schließgeschwindigkeit und Endschlag sind im eingebauten Zustand einstellbar. Schließer vollständig im Türblatt eingebaut, Gleitschiene nur bei geöffneter Tür sichtbar, Farbton silberfarbig, einschließlich Unterbrechertaster UP
- Rauchschalterzentrale, für Montage an Feuer- und Rauchschutzabschlüssen geeignet, ausziehbar, mit Teleskopfunktion, zur Überbrückung von ungünstigen Sturzsituationen, 30 mm Bauhöhe, mit Alarmschwellennachführung, Verschmutzungsanzeige und integrierter Prüftaste, integrierte Leitungsüberwachung zu Deckenmelder und Handauslösetaster, zum Anschluss von Feststellvorrichtungen, zugelassen vom DIBt als Feststellanlage für Brandschutzabschlüsse, EN 14637 konform, Anschluss: 230 V AC, Ausgangsspannung: 24 V DC, 250 mA, Farbton: silberfarbig
- Funkerweiterung zur kabellosen Anbindung von Funkkomponenten an vorbeschriebe Feststellanlagen bestehend aus:
- Funkmodul zum Anschluss an vorbeschriebene Feststellanlagen, 24 VDC Versorgung direkt über Feststellanlage, einrichten mittels Dip-Schalter ohne zusätzliche Programmierwerkzeuge, Anzeige der Verbindungsqualität und Status für jeden Teilnehmer, verschlüsselte Funkverbindung, Funkanbindung von bis zu sechs Teilnehmer geprüft nach EN 54-25 und EN 54-18, allgemeine Bauartgenehmigung für GEZE Feststellanlagen
- Funkdeckenrauchmelder, komplett mit Sockel, zur kabellosen Verbindung mit dem Funkmodul, verschlüsselte Funkverbindung, batteriebetrieben, Batterielebensdauer 8 Jahre, geprüft nach EN 54-7 und EN 54-25, mit Alarmschwellen-Nachführung entsprechend DIN14677, EN 14637 konform, allgemeine Bauartgenehmigung für GEZE Feststellanlagen
- Funkdeckentemperaturmelder, komplett mit Sockel, zur kabellosen Verbindung mit dem  Funkmodul, verschlüsselte Funkverbindung, batteriebetrieben, Batterielebensdauer 8 Jahre, geprüft nach EN 54-5 und EN 54-25, EN 14637 konform, allgemeine Bauartgenehmigung
- Funkeingabemodul, zur kabellosen Verbindung mit dem Funkmodul, Anschluss an Unterbrechertaster oder potentialfreien Kontakt einer Brandmeldeanlage, verschlüsselte Funkverbindung, batteriebetrieben, Batterielebensdauer 5 Jahre, geprüft nach EN 54-25 und EN 54-18, Montage in Unterputzdose EN 14637 konform, allgemeine Bauartgenehmigung
- Rauchmelder, 24 V, komplett mit Sockel, geprüft nach EN 54-7, integrierte Leitungsüberwachung, DIN EN 14637 konform, anschließbar an Rauchschalterzentrale (2 Stk), Farbton nach RAL
- Temperaturmelder, 24 V, komplett mit Sockel, geprüft nach EN 54-5, integrierte Leitungsüberwachung, DIN EN 14637 konform, anschließbar an Rauchschalterzentrale (2 Stk), Farbton nach RAL

einschließlich Abnahmeprüfung der Feststellanlage und dauerhaftes Anbringen des Zulassungsschildes

Eignungsnachweise für Verwendung an Feuer- und Rauchschutztüren, sowie allgemeine bauaufsichtliche Zulassungen des DIBt sind der Bauleitung vor Bestellung zur Freigabe vorzulegen und zu beachten
Menge: 2,000 St

###### Bereich 01.01.03.02 Erdgeschoss

**01.01.03.02.1 Tür-Element, außen, barrierefrei, B=1,135m; 2,635m, Alu**
Alu-Tür-Element, System AD UP 75
mit Nullschwelle,
Überrollbarkeit Klasse 6 nach ift-Richtlinie BA-01/1 2018-10

Abmessung ca.: 1135 mm x 2635 mm

Aufteilung nach beiliegender Ansicht in:
1 St 1-flg. NA Tür nach DIN EN 179
 Funktion:  E
 Schloss Mehrfachverriegelung  BT 405
 Betätigung:  Innen Drücker, INOX
  Außen Knauf, INOX
 Türschließer mit Rastfeststellung: BT 701
 Verglasung:  GT 305

Das Element ist oben nach konstruktiven Erfordernissen mit einer Blendrahmenverbreiterung auszuführen.
Blendrahmenverbreiterung unten 12cm

Anschlüsse
Der Fußpunkt der Tür ist gemäß DIN 18040-2 "Barrierefreies Bauen" sowie MBO § 50 auszuführen.
Seitlich: AS 101
Oben: AO 101
Fußpunkt Tür: AU 205
Einbau in Mauerwerk

Einbauort: Erdgeschoss_Flur (Türübersicht Pos. 1.13)
Menge: 1,000 St

**01.01.03.02.2 Feuerschutz-Element T-30, innen, barrierefrei B=1,75; H=2,65m, Alu, 1.flg**
Alu-Brandschutz-Element T-30 RS,
System ADS 90 FR 30 nach DIN 4102 und DIN 18095

Abmessung ca.: 1750 mm x 2650 mm

Aufteilung nach beiliegender Ansicht in:
1 St 1-flg. NA Tür nach DIN EN 179
 Funktion:  B
 Schloss Einfachverriegelung:  BT 200
 Betätigung: Innen Drücker, INOX
  Außen Drücker, INOX
 Türschließer: BT 701
 Verglasung: GT 511
 Durchgangsbreite: 1,05m
1 St Festfeld
 Verglasung: GT 511

Anschlüsse
Der Fußpunkt der Tür ist gemäß DIN 18040-2 "Barrierefreies Bauen" sowie MBO § 50 auszuführen.
Einbau in Stahlbeton bzw. Mauerwerk mit vorgeh. Sichtmauerwerk

Ausführung gemäß der Zulassung.

Einbauort: Erdgeschoss_Flur (Türübersicht Pos. 1.10)

Die Leistung beinhaltet den Ausbau der alten vorhandenen Elemente inkl. Verglasung, Einputzrahmen, Zarge und Zubehör (Türschließer, Feststellanlagen, Drücker etc.).  Inkl. den Abtransport und die fachgerechte Entsorgung und die Deponiegebühren gemäß den einschlägigen Vorschriften, sowie die Herstellung der Anschlüsse für die Montage.

Die Abbruch- und Rückbauarbeiten sind gemäß der DIN 18459 auszuführen.
Die DIN gilt auch für das Fördern, Lagern und Laden der abgebrochenen oder rückgebauten Bauteile.
Die bei dem Abbruch- und Rückbauarbeiten anfallenden Stoffe und Bauteile gehen in das Eigentum des AN über.
Für die Klassifizierung der anfallenden Stoffe gilt der Abfallschlüssel der Abfall-Verzeichnisverordnung (AVV) zum Kreislaufwirtschafts- und Abfallgesetz.
Fenster und sonstige Bauteile aus Aluminium sind im Rahmen eines optimierten produktspezifischen Recyclingprozesses (A/U/F oder gleichwertig) zu verwerten. Auf Anforderung des AG hat der AN über die Einhaltung dieser Forderungen Nachweise vorzulegen.
Der AG ist jedoch vor Arbeitsbeginn über die geplante Vorgehensweise und die zu erwartende Beeinträchtigung schriftlich zu informieren.
Gefährdete bauliche Anlagen sind zu sichern; DIN 4123 ist zu beachten.
Werden Schadstoffe angetroffen ist der AG unverzüglich zu unterrichten. Bei Gefahr im Verzug hat der AN unverzüglich die notwendigen Sicherungsmaßnahmen zu treffen. Die weiteren Maßnahmen sind gemeinsam festzulegen.
Menge: 1,000 St

**01.01.03.02.3 Tür-Element, innen, barrierefrei, B=2,08m; H=2,895m, Alu, 2-flg.**
Alu-Innenelement Tür, System ADS 65.NI

Abmessung ca.: 2080 mm x 2890 mm

Aufteilung nach beiliegender Ansicht in:
1 St 2-flg. NA Tür nach DIN EN 179
 Vollpanik, Funktion:  B
 Schloss Einfachverriegelung: BT 202
 Betätigung Gangflügel: Innen Drücker, INOX
  Außen Drücker, INOX
 Betätigung Standflügel: Innen Drücker, INOX
  Außen ohne
 Türschließer mit Rastfeststellung: BT 704
 Verglasung: GT 704

Anschlüsse
Der Fußpunkt der Tür ist gemäß DIN 18040-2 "Barrierefreies Bauen" sowie MBO § 50 auszuführen.
Einbau in Trockenbau bzw. Mauerwerk mit vorgeh. Sichtmauerwerk

Einbauort: Erdgeschoss Bürgerbüro (Türübersicht Pos. 1.11)
Menge: 1,000 St

**01.01.03.02.4 Rauchschutztür-Element, RS, innen, B=2.51m; H= 2,92m; 2-flg. Alu**
Alu-Rauchschutztür-Element,
System ADS 65.NI SP nach DIN 18095

Abmessung ca.: 2510 mm x 2920 mm

Aufteilung nach beiliegender Ansicht in:
1 St 2-flg. NA Tür nach DIN EN 179
 Gehflügel: Lichte Durchgangsbreite 1,05m
 Vollpanik, Funktion:  B
 Schloss Einfachverriegelung: BT 202
 Betätigung Gangflügel: Innen Drücker, INOX
  Außen Drücker, INOX
 Betätigung Standflügel: Innen Drücker, INOX
  Außen ohne
 Türschließer: BT 704
 Verglasung: GT 704

Anschlüsse
Allseitig: A 401

Ausführung gemäß des Prüfzeugnisses.

Einbauort: Erdgeschoss Treppenhaus Nord (Türübersicht Pos. 1.12)
Menge: 1,000 St

**01.01.03.02.5 Feuerschutzschietor T30 mit Tür, B=1,90m; H=2,16m,**
Feuerschutzschiebetor, 1-flügliges, feuerhemmendes Element in Paneelbauart, mit Zulaufregler.

Bautiefe 72 mm.

Blechstärke in Abhängigkeit des gewählten Materials ca. 1,0 mm.

Torblattgewicht: 40 kg/m²

Keilförmige, labyrinthartige Steckverbindung der Elemente, mit V-Nut am Elementstoß.
Ohne sichtbare Schraubverbindung und ohne Verbindungsschienen.

Beschlag:
Laufschiene mit asymmetrischer Laufschienengeometrie für präzise Torblattführung.
Aufhängekonsolen, je Paneel kugelgelagerte Laufrollenpaare.
Untere Führungsrolle auf Anschlagseite am Labyrinthprofil.

Beschläge:
Hand- und Muschelgriff in Edelstahl. Ohne Schloss.
Torblatt selbstschließend durch Schließgewicht.
Ein hydraulischer Laufregler sorgt für konstante Schließgeschwindigkeit.

Das Torblatt befindet sich im geöffneten Zustand hinter einem Wandverbau. An der Auslaufseite befindet sich eine Nischenklappe aus Stahlblech.
Geschlossenhaltung der Klappen durch Haltemagnete, brandfallgesteuert,
Öffnen durch Federkraft bei Brandalarm.

optische und akustische Warnanlage für FST-Tore

Ausführung der Nischenklappe:
mit Edelstahl Beplankungsrahmen für Gips- oder Holzbeplankungen

Das Einlaufprofil befindet sich hinter einem Wandverbau. An der Einlaufseite befindet sich eine Nischenklappe aus Stahlblech.
Geschlossenhaltung der Klappen durch Haltemagnete, brandfallgesteuert,
Öffnen durch Federkraft bei Brandalarm.

Signalübertragungssystem für Schlupftür (Spiralkabel)

Gewindestangen für Mauerwerk ≥ 175 mm

Montagesockel für Rauchschalter-Sturzmontage, Ausladung 500 mm

Freilauffunktion für Feuerschutz-Schiebetore
Der Freilauf ermöglicht ein freies Positionieren des Torflügels. So kann das Tor sehr leicht und z. B. auch nur halb geöffnet werden. Im Brandfall, bei Betätigung des Tasters oder bei Stromausfall schließt das Tor automatisch. Ein Radialdämpfer zur Regulierung der vorgeschriebenen Zulaufgeschwindigkeit ist im Freilaufschlitten integriert.

Schließgewichte im Abstellbereich

Sicherheitskontakt für Schlupftür

Schlupftüre nach EN 179 Durchgang 1000/2000 mm, schwellenlos
Ausstattung Profilzylinder-gelocht, Blindzylinder eingesetzt, Drückergarnitur (Edelstahl), mit Obentürschließer mit Gleitschiene, vorgerüstet für Bodenschwelle.

Oberfläche:
Verzinkt und grundiert (pulverbeschichtet) in Anlehnung an RAL 9002, Grauweiß

Blechstärke 1 mm

Vorgerichtet für Montage an Innenwand

Stahlbeton: nach EN 1996-1-1
Wandstärke: 140 mm

Mauerwerk: nach EN 771-1, Druckfestigkeitsklasse mindestens M12, Rohdichteklasse mindestens 0,9, Mörtel nach 998-2, mindestens Druckfestigkeitsklasse M5.
Wandstärke: 175 mm

Ausführung als rauchdichtes Element S200 gemäß EN 16034

Schlupftürüberwachung mit Magnetkontakt
Schlupftürüberwachung mit Riegelkontakt
2 Stück Rauchschalter H-RM-4070 IP nach EN 60529:1992: 23D, 24 V
Rauchschalter als Deckenrauchmelder: 2 Stück

Mit Umweltproduktdeklaration (EPD*) nach ISO14025 und prEN15804 *ift Rosenheim EPD-FTO-0.7
CE-Kennzeichnung nach 13241-1 in Verbindung mit EN 16034 Klassifizierung EI₂30
CO₂-neutral durch Reduktion und Kompensation.
Mit nachweisbarem Product Carbon Footprint Scope 1-3 nach Greenhouse Gas Protocol.

Baurichtmaß (Breite x Höhe):
1900 x 2160 mm (lichte Öffnung)
2500 x 2160 mm (Nischentasche Abstellbereich)
160 x 2160 mm (Nische Einlaufbereich)
4560 x 2160 mm (Gesamt)
500 mm Sturzhöhe

Fabrikat Hörmann Feuerschutz-Schiebetor FST 30-1 OD oder gleichwertig

Einbauort: Erdgeschoss_Flur (Türübersicht Pos. 1.14)
Menge: 1,000 St

###### Bereich 01.01.03.03 Obergeschoss

**01.01.03.03.1 Feuerschutz-Element T-30, innen, barrierefrei B=1,75; H=2,65m, Alu, 1.flg**
Alu-Brandschutz-Element T-30 RS,
System ADS 90 FR 30 nach DIN 4102 und DIN 18095

Abmessung ca.: 1750 mm x 2650 mm

Aufteilung nach beiliegender Ansicht in:
1 St 1-flg. NA Tür nach DIN EN 179
 Funktion:  B
 Schloss Einfachverriegelung:  BT 200
 Betätigung:  Innen Drücker, INOX
  Außen Drücker, INOX
 Türschließer: BT 701
 Verglasung: GT 511
1 St Festfeld
 Verglasung: GT 511

Anschlüsse
Der Fußpunkt der Tür ist gemäß DIN 18040-2 "Barrierefreies Bauen" sowie MBO § 50 auszuführen.
Einbau in Stahlbeton bzw. Mauerwerk mit vorgeh. Sichtmauerwerk

Ausführung gemäß der Zulassung.

Einbauort: Obergeschoss_Flur (Türübersicht Pos. 1.10)

Die Leistung beinhaltet den Ausbau der alten vorhandenen Elemente inkl. Verglasung, Einputzrahmen, Zarge und Zubehör (Türschließer, Feststellanlagen, Drücker etc.).  Inkl. den Abtransport und die fachgerechte Entsorgung und die Deponiegebühren gemäß den einschlägigen Vorschriften, sowie die Herstellung der Anschlüsse für die Montage.

Die Abbruch- und Rückbauarbeiten sind gemäß der DIN 18459 auszuführen.
Die DIN gilt auch für das Fördern, Lagern und Laden der abgebrochenen oder rückgebauten Bauteile.
Die bei dem Abbruch- und Rückbauarbeiten anfallenden Stoffe und Bauteile gehen in das Eigentum des AN über.
Für die Klassifizierung der anfallenden Stoffe gilt der Abfallschlüssel der Abfall-Verzeichnisverordnung (AVV) zum Kreislaufwirtschafts- und Abfallgesetz.
Fenster und sonstige Bauteile aus Aluminium sind im Rahmen eines optimierten produktspezifischen Recyclingprozesses (A/U/F oder gleichwertig) zu verwerten. Auf Anforderung des AG hat der AN über die Einhaltung dieser Forderungen Nachweise vorzulegen.
Der AG ist jedoch vor Arbeitsbeginn über die geplante Vorgehensweise und die zu erwartende Beeinträchtigung schriftlich zu informieren.
Gefährdete bauliche Anlagen sind zu sichern; DIN 4123 ist zu beachten.
Werden Schadstoffe angetroffen ist der AG unverzüglich zu unterrichten. Bei Gefahr im Verzug hat der AN unverzüglich die notwendigen Sicherungsmaßnahmen zu treffen. Die weiteren Maßnahmen sind gemeinsam festzulegen.
Menge: 1,000 St

**01.01.03.03.2 Rauchschutztür-Element, RS, innen, B=2.51m; H= 2,92m; 2-flg. Alu**
Alu-Rauchschutztür-Element,
System ADS 65.NI SP nach DIN 18095

Abmessung ca.: 2510 mm x 2920 mm

Aufteilung nach beiliegender Ansicht in:
1 St 2-flg. NA Tür nach DIN EN 179
 Gehflügel, Durchgangsbreite 1,05m
 Vollpanik, Funktion:  B
 Schloss Einfachverriegelung: BT 202
 Betätigung Gangflügel: Innen Drücker, INOX
  Außen Drücker, INOX
 Betätigung Standflügel: Innen Drücker, INOX
  Außen ohne
 Türschließer: BT 704
 Verglasung: GT 704

Anschlüsse
Allseitig: A 401
Einbau in Stahlbeton bzw. Mauerwerk mit vorgeh. Sichtmauerwerk

Ausführung gemäß des Prüfzeugnisses.

Einbauort: Obergeschoss Treppenhaus Nord (Türübersicht Pos. 1.12)
Menge: 1,000 St

**01.01.03.03.3 Feuerschutzschietor T30 mit Tür, B=1,90m; H=2,16m,**
Feuerschutzschiebetor, 1-flügliges, feuerhemmendes Element in Paneelbauart, mit Zulaufregler.

Bautiefe 72 mm.

Blechstärke in Abhängigkeit des gewählten Materials ca. 1,0 mm.

Torblattgewicht: 40 kg/m²

Keilförmige, labyrinthartige Steckverbindung der Elemente, mit V-Nut am Elementstoß.
Ohne sichtbare Schraubverbindung und ohne Verbindungsschienen.

Beschlag:
Laufschiene mit asymmetrischer Laufschienengeometrie für präzise Torblattführung.
Aufhängekonsolen, je Paneel kugelgelagerte Laufrollenpaare.
Untere Führungsrolle auf Anschlagseite am Labyrinthprofil.

Beschläge:
Hand- und Muschelgriff in Edelstahl. Ohne Schloss.
Torblatt selbstschließend durch Schließgewicht.
Ein hydraulischer Laufregler sorgt für konstante Schließgeschwindigkeit.

Das Torblatt befindet sich im geöffneten Zustand hinter einem Wandverbau. An der Auslaufseite befindet sich eine Nischenklappe aus Stahlblech.
Geschlossenhaltung der Klappen durch Haltemagnete, brandfallgesteuert,
Öffnen durch Federkraft bei Brandalarm.

optische und akustische Warnanlage für FST-Tore

Ausführung der Nischenklappe:
mit Edelstahl Beplankungsrahmen für Gips- oder Holzbeplankungen

Das Einlaufprofil befindet sich hinter einem Wandverbau. An der Einlaufseite befindet sich eine Nischenklappe aus Stahlblech.
Geschlossenhaltung der Klappen durch Haltemagnete, brandfallgesteuert,
Öffnen durch Federkraft bei Brandalarm.

Signalübertragungssystem für Schlupftür (Spiralkabel)

Gewindestangen für Mauerwerk ≥ 175 mm

Montagesockel für Rauchschalter-Sturzmontage, Ausladung 500 mm

Freilauffunktion für Feuerschutz-Schiebetore
Der Freilauf ermöglicht ein freies Positionieren des Torflügels. So kann das Tor sehr leicht und z. B. auch nur halb geöffnet werden. Im Brandfall, bei Betätigung des Tasters oder bei Stromausfall schließt das Tor automatisch. Ein Radialdämpfer zur Regulierung der vorgeschriebenen Zulaufgeschwindigkeit ist im Freilaufschlitten integriert.

Schließgewichte im Abstellbereich

Sicherheitskontakt für Schlupftür

Schlupftüre nach EN 179 Durchgang 1000/2000 mm, schwellenlos
Ausstattung Profilzylinder-gelocht, Blindzylinder eingesetzt, Drückergarnitur (Edelstahl), mit Obentürschließer mit Gleitschiene, vorgerüstet für Bodenschwelle.

Oberfläche:
Verzinkt und grundiert (pulverbeschichtet) in Anlehnung an RAL 9002, Grauweiß

Blechstärke 1 mm

Vorgerichtet für Montage an Innenwand

Stahlbeton: nach EN 1996-1-1
Wandstärke: 140 mm

Mauerwerk: nach EN 771-1, Druckfestigkeitsklasse mindestens M12, Rohdichteklasse mindestens 0,9, Mörtel nach 998-2, mindestens Druckfestigkeitsklasse M5.
Wandstärke: 175 mm

Ausführung als rauchdichtes Element S200 gemäß EN 16034

Schlupftürüberwachung mit Magnetkontakt
Schlupftürüberwachung mit Riegelkontakt
2 Stück Rauchschalter H-RM-4070 IP nach EN 60529:1992: 23D, 24 V
Rauchschalter als Deckenrauchmelder: 2 Stück

Mit Umweltproduktdeklaration (EPD*) nach ISO14025 und prEN15804 *ift Rosenheim EPD-FTO-0.7
CE-Kennzeichnung nach 13241-1 in Verbindung mit EN 16034 Klassifizierung EI₂30
CO₂-neutral durch Reduktion und Kompensation.
Mit nachweisbarem Product Carbon Footprint Scope 1-3 nach Greenhouse Gas Protocol.

Baurichtmaß (Breite x Höhe):
1900 x 2160 mm (lichte Öffnung)
2500 x 2160 mm (Nischentasche Abstellbereich)
160 x 2160 mm (Nische Einlaufbereich)
4560 x 2160 mm (Gesamt)
500 mm Sturzhöhe

Fabrikat Hörmann Feuerschutz-Schiebetor FST 30-1 OD oder gleichwertig

Einbauort: Obergeschoss_Flur (Türübersicht Pos. 1.14)
Menge: 1,000 St

##### Abschnitt 01.01.04 Allgemein

**01.01.04.1 Obentürschließer mit Gleitschiene, integrierte Rauchmeldezentrale, 1-flügelige Tür**
Obentürschließer mit Gleitschiene, nach DIN EN 1154. Elektromechanische Feststellung, integrierte Rauchmeldezentrale für einflügelige Tür
Menge: 5,000 St

**01.01.04.2 Obentürschließer mit Gleitschiene, integrierte Rauchmeldezentrale, 2-flügelige Tür**
Obentürschließer mit Gleitschiene, nach DIN EN 1154. Elektromechanische Feststellung, integrierte Rauchmeldezentrale für 2-flügelige Tür einschließlich Schließfolgeregelung
Menge: 5,000 St

**01.01.04.3 Integrierter Obentürschließer**
Integrierter Obentürschließer, nach DIN EN 1154
Menge: 5,000 St

**01.01.04.4 Obentürschließer mit Gleitschiene**
Obentürschließer mit Gleitschiene, nach DIN EN 1154
Menge: 5,000 St

**01.01.04.5 Blindzylinder**
Lieferung, Einbau und Montage von Blindzylinder in verschiedenen Längen.
Einschließlich Aufmaß und Aufnahme der Längen
Menge: 5,000 St

**01.01.04.6 Folierung Brand -und Rauchschutzverglasungen**
Aufbringen einer Folierung flächig auf die Brandschutzverglasung nach Angabe Bauleitung auf die Rauchschutztüren zur Kennzeichnung der Glasflächen
Menge: 5,000 m²

**01.01.04.7 Öffnungsbegrenzer**
Öffnungsbegrenzer 90°

Es ist ein Öffnungsbegrenzer mit folgenden Merkmalen einzusetzen:
Öffnungsbegrenzung bei max. 90°, energieverzehrender Endanschlag, Dämpfung über die gesamte Öffnungsweite (vermindert selbständige Bewegungen des Flügels z.B. bei Durchzug), einsetzbar für Flügellasten bis 160 kg, absolut wartungsfrei, ovales Design.

Lieferung und Montage
Menge: 1,000 St

**01.01.04.8 Folierung Brand -und Rauchschutzverglasungen**
Aufbringen einer Folierung auf die Brandschutzverglasung nach Angabe Bauleitung auf die Rauchschutztüren zur Kennzeichnung der Glasflächen.
Die Folierung erfolgt in Form von Einzelbuchstaben-und Zahlen in einer zusammenhängenden Abfolge. Abgerechnet wird nach den Außenmaßen der Abfolge in m²
Menge: 10,000 m²

##### Abschnitt 01.01.05 Verglasungsarbeiten, EG

**01.01.05.1 Rauchschutztür-Element, RS, innen, B=2,18m; B=4,22m, Alu, 1.flg**
Herstellen einer Rauchschutzverglasung nach DIN DIN EN 13501-2 bzw. DIN 18095 mit den Maßen
B= 2,18m
H=4,22m

Anschluss erfolgt:
- links an Trockenbau
- rechts an Stahlbeton mit vorgehängtem Sichtmauerwerk
- oben an Stahlbeton
- unten an Estrich

Anschlüsse mittels entsprechenden Systemklemmen aus Edelstahl, System-Brandschutzsilikon,
intumeszierende System-Bänder und geeigneten Dübel/Ankern

Abdecken der Klemmen mittels Edelstahlprofil

Gläser bestehend aus VSG mit dazwischenliegendem Interlayer.
Gläser werden mittels einseitiger oder beidseitiger Systemklemmen aus Edelstahl auf der
Unterkonstruktion befestigt. Zwischen Glas und Unterkonstruktion wird ein
intumeszierendes System-Band geklebt. Verfugung mit Brandschutzsilikon oder BSB Kompriband laut Ausführungskatalog des Herstellers und Zulassung.

Einteilung der Verglasung entsprechend Türübersicht.
Unten, mittig ist ein flächenbündiges Türelement zu integrieren, der Anschluss zwischen Verglasung und Türelement ist systemgetreu rauchdicht herzustellen

Rauchschutztür-Element  nach DIN 18095

Abmessung ca.: B x H 950 mm x 2260 mm

NA Tür nach DIN EN 179
Funktion:  B
Schloss Einfachverriegelung:  BT 200
Betätigung:  Innen Drücker
  Außen Drücker
Türschließer:  BT 701
Verglasung:  entspr. obiger
  Beschreibung
Anschlüsse  dreiseitig an Glas
  unten an Fußboden,
  absenkbare Türdichtung

Für alle Elemente sind bauaufsichtliche Prüfzeugnisse vorzulegen und bei der Montage zu befolgen.

Einbauort:  Untergeschoss Bürgerbüro B.05
(Türübersicht Pos.1.15)
Menge: 1,000 St

**01.01.05.2 Rauchschutztür-Element, RS, innen, B=1,84m; B=2,87m, Alu, 1.flg**
Herstellen einer Rauchschutzverglasung nach DIN DIN EN 13501-2 bzw. DIN 18095 mit den Maßen
B= 1,84m
H=2,87m

Anschluss erfolgt:
- links an Trockenbau, schräg
- rechts an Stahlbeton mit vorgehängtem Sichtmauerwerk
- oben an Stahlbeton
- unten an Estrich

Anschlüsse mittels entsprechenden Systemklemmen aus Edelstahl, System-Brandschutzsilikon,
intumeszierende System-Bänder und geeigneten Dübel/Ankern

Abdecken der Klemmen mittels Edelstahlprofil

Gläser bestehend aus VSG mit dazwischenliegendem Interlayer.
Gläser werden mittels einseitiger oder beidseitiger Systemklemmen aus Edelstahl auf der
Unterkonstruktion befestigt. Zwischen Glas und Unterkonstruktion wird ein
intumeszierendes System-Band geklebt. Verfugung mit Brandschutzsilikon oder BSB Kompriband laut Ausführungskatalog des Herstellers und Zulassung.

Unten, seitlich ist ein flächenbündiges Türelement zu integrieren, der Anschluss zwischen Verglasung und Türelement ist systemgetreu rauchdicht herzustellen

Rauchschutztür-Element  nach DIN 18095

Abmessung ca.: B x H 950 mm x 2260 mm

NA Tür nach DIN EN 179
Funktion:  B
Schloss Einfachverriegelung:  BT 200
Betätigung:  Innen Drücker
  Außen Drücker
Türschließer:  BT 701
Verglasung:  entspr. obiger
  Beschreibung
Anschlüsse  dreiseitig an Glas
  unten an Fußboden,
  absenkbare Türdichtung

Für alle Elemente sind bauaufsichtliche Prüfzeugnisse vorzulegen und bei der Montage zu befolgen.

Einbauort:  Untergeschoss Bürgerbüro B.05
Menge: 1,000 St

##### Abschnitt 01.01.06 Wartungsarbeiten

**01.01.06.1 Wartung Feststellanlage Pos. 01.03.01.05**
Servicepaket für Wartung und Prüfung der Feststellanlage entsprechend Position 02.01.02 nach DIBt-Zulassung sowie nach Herstellerangabe mit folgenden Leistungsmerkmalen:

- Einmalige Wartung je Vertragsjahr
- Kostenlose Bereitstellung und Führung der Prüfunterlagen
- Anbringen der Prüfplakette
- Stör- und Reparatureinsätze während der Vertragslaufzeit werden zu reduzierten Stundensätzen durchgeführt
- Der Einsatz von Servicetechnikern erfolgt innerhalb 24 Stunden nach Meldungseingang von Montag -  Samstag in der Zeit von 07.00 - 17.00 Uhr ohne Zuschläge
- Persönliche Erreichbarkeit des Helpdesk 24 Std. an 365 Tagen
- Vertragslaufzeit: 4 Jahre

Abrechnung je Tür/ Jahr
Menge: 8,000 St

**01.01.06.2 Servicewartung Feuerschutzschiebetor**
Komfort Servicepaket für Wartung nach EN 16005, DIN 18650 Teil 2 und ASR A1.7 sowie nach Herstellerangaben mit folgenden Leistungsmerkmalen:

- Verlängerung der Gewährleistung auf 48 Monate
- Einmalige Wartung je Vertragsjahr (bei Türen in
 Flucht-/Rettungswegen 2 x jährliche Wartung
 empfohlen)
- Kostenlose Bereitstellung und Führung der
 Prüfunterlagen
- Anbringen der Prüfplakette
- Keine gesonderte Berechnung von Serviceleistungen und Fahrtkosten während des Garantiezeitraums
- Keine gesonderte Berechnung von Kleinteilen bis
 25,- EUR je Wartung
- Keine gesonderte Berechnung von Arbeitszeit bei
 Austausch von Ersatzteilen während der Wartung
- Persönliche Erreichbarkeit des Helpdesk 24 Std. an
 365 Tagen
- Vertragslaufzeit: 4 Jahre

Abrechnung je Tür/ Jahr
Menge: 8,000 St

##### Abschnitt 01.01.07 Stundenlohnarbeiten

**01.01.07.1 Facharbeiter-in sämtliche Kosten/Zuschläge**
Stundenlohnarbeiten durch Facharbeiter/-in
der Verrechnungssatz für die jeweilige Arbeitskraft umfasst sämtliche Aufwendungen wie Lohn- und Gehaltskosten, Lohn- und Gehaltsnebenkosten, Zuschläge, lohngebundene und lohnabhängige Kosten, sonstige Sozialkosten, Gemeinkosten, Wagnis und Gewinn.
Menge: 20,000 h

**01.01.07.2 Fachwerker-in sämtliche Kosten/Zuschläge**
Stundenlohnarbeiten durch Fachwerker/-in
der Verrechnungssatz für die jeweilige Arbeitskraft umfasst sämtliche Aufwendungen wie Lohn- und Gehaltskosten, Lohn- und Gehaltsnebenkosten, Zuschläge, lohngebundene und lohnabhängige Kosten, sonstige Sozialkosten, Gemeinkosten, Wagnis und Gewinn.
Menge: 20,000 h

#### Bereich 01.02 Stadthalle

##### Abschnitt 01.02.01 Vorbereitenden Leistungen

**01.02.01.1 Werkplanung Metallbauarbeiten**
*** Pauschalposition
Werkplanung Metallbauarbeiten

Dem Auftragnehmer werden nach Auftragserteilung Übersichtszeichnungen übergeben.

Die weitere technische Bearbeitung, d. h. - Erstellen von Konstruktions- und Detailplänen für alle in der Leistungsbeschreibung aufgeführten Anlagen
- Abstimmung der Details mit dem AG bzw. mit dem Architekten rechtzeitig vor Fertigungsbeginn
- örtliche Aufmaße
- Vorlage von Original-Muster der Fenster- und Fassadenprofile
 ist mit dieser Position komplett anzubieten.

Die mit dem Architekten abgestimmten Konstruktionspläne und Muster sind vor Fertigungsbeginn bzw. vor Materialbestellung dem AG in dreifacher Ausfertigung zu liefern.
Diese bedürfen der Freigabe durch den Auftraggeber.
Aus den Darstellungen müssen Konstruktion, Maße, Einbau, Befestigung und Bauanschlüsse der Bauteile sowie die Einbaufolge erkennbar sein (DIN 18360, Zif. 3.1.1.3).
Menge: 1,000 psch

**01.02.01.2 Schutz der Elemente**
*** Pauschalposition
Schutz der Elemente

Alle vom Auftragnehmer gelieferten Bauteilen sind zum Schutz vor Verschmutzung und Beschädigung mit einer aufgeklebten Folie zu versehen, die Rückstandslos nach Abschluss der Bautätigkeiten entfernt werden kann.

Das Entfernen der Folie muß in Abstimmung mit der Bauleitung erfolgen.
Menge: 1,000 psch

##### Abschnitt 01.02.02 Stahlblechtürelemente innen und außen

###### Bereich 01.02.02.01 Untergeschoss

**01.02.02.01.1 Feuerschutztür T30-RS Stahlblech**
*** Bezugsbeschreibung
Stahlblech-Feuerschutztür für den Inneneinsatz als Drehtür, ein flügelig, Türblatt aus verzinktem Stahlblech dreiseitig gefälzt inkl. Schloss, Bänder und Drückergarnitur, sowie Zarge mit Dichtung.

Schlagrichtung  : innen und außen, DIN links/rechts
Befestigungsuntergrund : Stb.-Wand, Mauwerk

Anforderungen
Einbruchschutz  : RC 2
Brandschutz  : Feuerhemmend
Rauchschutz  : rauchdicht, selbstschließend

Türblatt
Blechstärke  : ca.1,0mm
Türblattdicke  : ca. 62 mm
Falzausbildung  : Dickfalz
Oberfläche  : verzinkt mit Grundierung
Farbe  : grauBlechstärke in Abhängigkeit des gewählten Materials ca. 1,0 mm.

Beschläge
Drückergarnitur  : FS-Drückergarnitur nach DIN 18273,  U-Form mit Rosette, Stift 9mm,  Drückerhöhe Standard (1050mm über  OFF), OHNE Rosettenbohrung
Material  : Edelstahl
Einsteckschloss  : vorgerichtet für Profilzylinder

Bänder  : Dreidimensional verstellbare Objekt-
  Bänder, Anzahl nach statischem  Erfordernis
Oberflächen  : verzinkt mit Grundierung

Bänder  : Dreidimensional verstellbare Objekt-
  Bänder, Anzahl nach statischem  Erfordernis
Oberflächen  : verzinkt mit Grundierung

Zarge
Ausführung  : Umfassungszarge, 2-schalig,  Spiegelbreite 40/40mm
  mit Schattennut 14 mm auf Band- und  Bandgegenseite
Blechdicke  : 1,5 mm
Oberfläche  : verzinkt mit Grundierung  (pulverbeschichtet) in Anlehnung an  RAL 9002
Maulweite:  : 105 - 270 mm

Aufteilung  : 1-flügelig, mit absenkbarer
  Bodendichtung
Schließmittel  : Obertürschließer mit Gleitschiene DIN
  EN 1154 auf Bandseite
Bodendichtung  : automatisch absenkbar

Fabrikat : Hörmann STU 30-1, Dickfalz, Geprüft und bauaufsichtlich zugelassen
Zulassungs-Nr. DIBT: Z-6.20-1875
Mit Umweltproduktdeklaration (EPD*) nach ISO14025 und prEN15804 *ift Rosenheim EPD-FTÜ-0.7
oder gleichwertig
Menge: 0,000

**01.02.02.01.2 Feuerschutztür T30-RS, B=0,76m; H=2,01m, Stahlblech**
*** wie Position 01.02.02.01.1
Baurichtmaß: Breite 0,76 x Höhe 2,135m

Einbauort: Untergeschoss Tiefgarage (Türübersicht Pos. 2.5)
Maulweite:  : 250 mm, Mauerwerk
Menge: 1,000 St

**01.02.02.01.3 Feuerschutztür T30-RS, B=0,885m; H=2,01m, Stahlblech**
*** wie Position 01.02.02.01.1
Baurichtmaß: Breite 0,885 x Höhe 2,01m

Einbauort: Untergeschoss T.05 Kabelschacht(Türübersicht Pos. 2.18)
Maulweite:  : 350 mm, Stahlbeton
Menge: 1,000 St

**01.02.02.01.4 Feuerschutztür T30-RS, B=1,01m; H=2,01m, Stahlblech**
*** wie Position 01.02.02.01.1
Baurichtmaß: Breite 1,01 x Höhe 2,01m

Einbauort: Untergeschoss T.02-T.03 Kabelschacht (Türübersicht Pos. 2.16)
Maulweite:  : 250 mm, Mauerwerk
Menge: 1,000 St

**01.02.02.01.5 Feuerschutztür T30, Breite=1,30m; H=2,135m, Stahlblech, 1-flg.**
Stahlblech-Feuerschutztür für den Inneneinsatz als Drehtür, ein flügelig, Türblatt aus verzinktem Stahlblech dreiseitig gefälzt inkl. Schloss, Bänder und Drückergarnitur, sowie Zarge mit Dichtung.

Baurichtmaß  : Breite 1,30m x Höhe 2,135m
Schlagrichtung  : DIN links
Befestigungsuntergrund : Trockenbau

Türblatt
Blechstärke  : ca.1,0mm
Türblattdicke  : ca. 62 mm
Falzausbildung  : Dickfalz
Oberfläche  : verzinkt mit Grundierung
Farbe  : grauBlechstärke in Abhängigkeit des  gewählten Materials ca. 1,0 mm.

Beschläge
Drückergarnitur  : FS-Drückergarnitur nach DIN
18273, U-Form mit Rosette, Stift 9mm,  Drückerhöhe Standard (1050mm über OFF), OHNE Rosettenbohrung
Material  : Edelstahl
Einsteckschloss  : vorgerichtet für Profilzylinder

Bänder  : Dreidimensional verstellbare Objekt-
  Bänder, Anzahl nach statischem  Erfordernis
Oberflächen  : verzinkt mit Grundierung

Zarge
Ausführung  : Umfassungszarge, 2-schalig,  Spiegelbreite 40/40mm
  : Mit Schattennut 14 mm auf Band- und  Bandgegenseite
  Maulweite 125mm

Blechdicke  : 1,5 mm
Oberfläche  : verzinkt mit Grundierung  (pulverbeschichtet) in Anlehnung an  RAL 9002

Maulweite:  : 145

Aufteilung  : 1-flügelig, mit absenkbarer
  Bodendichtung
Schließmittel  : Obertürschließer mit Gleitschiene DIN
  EN 1154 auf Bandseite
Bodendichtung  : automatisch absenkbar

Fabrikat : Hörmann STU 30-1, Dickfalz, Geprüft und bauaufsichtlich zugelassen
Zulassungs-Nr. DIBT: Z-6.20-1875
Mit Umweltproduktdeklaration (EPD*) nach ISO14025 und prEN15804 *ift Rosenheim EPD-FTÜ-0.7
oder gleichwertig

Einbauort: Untergeschoss_U.20 Schleuse
(Türübersicht Pos. 2.3)
Menge: 1,000 St

**01.02.02.01.6 Feuerschutztür T30 RS, Breite=1,76m; H=2,01m, Stahlblech, 2-flg.**
*** Bezugsbeschreibung
Stahlblech-Feuerschutztür für den Inneneinsatz als Drehtür, zweiflügelig, Türblatt aus verzinktem Stahlblech dreiseitig gefälzt inkl. Schloss, Bänder und Drückergarnitur, sowie Zarge mit Dichtung.

Baurichtmaß  : Breite 1,00m x Höhe 2,135m
Schlagrichtung  : innen und außen, DIN links, rechts
Befestigungsuntergrund : Mauwerk

Anforderungen
Einbruchschutz  : RC 2
Brandschutz  : Feuerhemmend

Türblatt
Blechstärke  : ca.1,0mm
Türblattdicke  : ca. 62 mm
Falzausbildung  : Dickfalz
Oberfläche  : verzinkt mit Grundierung
Farbe  : grauBlechstärke in Abhängigkeit des  gewählten Materials ca. 1,0 mm.

Beschläge
Drückergarnitur  : FS-Drückergarnitur nach DIN
18273, U-Form mit Rosette, Stift 9mm, Drückerhöhe Standard (1050mm über OFF), OHNE Rosettenbohrung
Material  : Edelstahl
Einsteckschloss  : vorgerichtet für Profilzylinder

Bänder  : Dreidimensional verstellbare Objekt-
  Bänder, Anzahl nach statischem  Erfordernis
Oberflächen  : verzinkt mit Grundierung

Zarge
Ausführung  : Umfassungszarge, 2-schalig,  Spiegelbreite 40/40mm
  : Mit Schattennut 14 mm auf Band- und  Bandgegenseite
  Maulweite 250mm

Blechdicke  : 1,5 mm
Oberfläche  : verzinkt mit Grundierung  (pulverbeschichtet) in Anlehnung an  RAL 9002

Maulweite:  : 270 mm

Aufteilung  : 2-flügelig, mit absenkbarer
  Bodendichtung
Schließmittel  : Obertürschließer mit Gleitschiene DIN
  EN 1154 auf Bandseite
Bodendichtung  : automatisch absenkbar

Fabrikat : Hörmann STU 30-2, Dickfalz, Geprüft und bauaufsichtlich zugelassen
Zulassungs-Nr. DIBT: Z-6.20-1875
Mit Umweltproduktdeklaration (EPD*) nach ISO14025 und prEN15804 *ift Rosenheim EPD-FTÜ-0.7
oder gleichwertig

Einbauort: Untergeschoss T.01-T.01 Lager - HSHV (Türübersicht Pos. 2.15)
Menge: 1,000 St

**01.02.02.01.7 Feuerschutztür T30-RS, Breite=2,01m; H=2,01m, Stahlblech, 2-flgl.**
*** wie Position 01.02.02.01.6
Anforderungen
Einbruchschutz  : RC 2
Brandschutz  : Feuerhemmend
Rauchschutz  : rauchdicht, selbstschließend

Baurichtmaß: Breite 2,01 x Höhe 2,01m

Einbauort: Untergeschoss U.09  (Türübersicht Pos. 2.24)
Menge: 1,000 St

**01.02.02.01.8 Tür, innen, B=1,50 m; H=2,26 m, Stahlblech**
Stahlblechtür für den Inneneinsatz als Drehtür, einlügelig, Türblatt aus verzinktem Stahlblech dreiseitig gefälzt inkl. Schloss, Bänder und Drückergarnitur, sowie Zarge mit Dichtung.

Baurichtmaß  : Breite 1,50m x Höhe 2,26m
Türflügel asymetrisch : 1 Flügel 1,00m 1 Flügel 0,50m
Schlagrichtung  : innen und außen, DIN links, rechts
Befestigungsuntergrund : Stb.-Wand, WDVS

Türblatt
Blechstärke  : ca.1,0mm
Türblattdicke  : ca. 62 mm
Falzausbildung  : Dickfalz
Oberfläche  : verzinkt mit Grundierung
Farbe  : grauBlechstärke in Abhängigkeit des  gewählten Materials ca. 1,0 mm.

Beschläge
Drückergarnitur  : FS-Drückergarnitur nach DIN
18273, geteilte Nuss, U-Form mit Rosette, Stift 9mm, Drückerhöhe Standard (1050mm über OFF), OHNE Rosettenbohrung, innen Drücker, außen Knauf
Material  : Edelstahl
Einsteckschloss  :  vorgerichtet für Profilzylinder

Bänder  : Dreidimensional verstellbare Objekt-
  Bänder, Anzahl nach statischem  Erfordernis
Oberflächen  : verzinkt mit Grundierung

Zarge
Ausführung  : Umfassungszarge, 2-schalig,  Spiegelbreite 40/40mm
  : Mit Schattennut 14 mm auf Band- und  Bandgegenseite

Blechdicke  : 1,5 mm
Oberfläche  : verzinkt mit Grundierung  (pulverbeschichtet) in Anlehnung an  RAL 9002

Maulweite:  : 340mm

Aufteilung  : 2-flügelig, mit absenkbarer
  Bodendichtung
Schließmittel  : Obertürschließer mit Gleitschiene DIN
  EN 1154 auf Bandseite
Bodendichtung  : automatisch absenkbar

Fabrikat : Hörmann Dickfalz, oder gleichwertig

Einbauort: Untergeschoss Lüftung (Türübersicht Pos 2.8)
Menge: 1,000 St

**01.02.02.01.9 Tür außen, 1,3 W/(m²/K), Breite=1,26 m; H=2,01 m, Stahlblech**
Stahlblechtür für den Ausseneinsatz als Drehtür, einlügelig, Türblatt aus verzinktem Stahlblech dreiseitig gefälzt inkl. Schloss, Bänder und Drückergarnitur, sowie Zarge mit Dichtung.

Baurichtmaß  : Breite 1,26m x Höhe 2,01m
Schlagrichtung  : innen und außen, DIN links, rechts
Befestigungsuntergrund : Stb.-Wand, Mauwerk

Anforderungen
Einbruchschutz  : RC 2
Wärmeschutz  : 1,3 W/m²K

Türblatt
Blechstärke  : ca.1,0mm
Türblattdicke  : ca. 62 mm
Falzausbildung  : Dickfalz
Oberfläche  : verzinkt mit Grundierung
Farbe  : grauBlechstärke in Abhängigkeit des  gewählten Materials ca. 1,0 mm.

Beschläge
Drückergarnitur  : FS-Drückergarnitur nach DIN
18273, geteilte Nuss, U-Form mit Rosette, Stift 9mm, Drückerhöhe Standard (1050mm über OFF), OHNE Rosettenbohrung, innen Drücker, außen Knauf
Material  : Edelstahl
Einsteckschloss  :  vorgerichtet für Profilzylinder

Bänder  : Dreidimensional verstellbare Objekt-
  Bänder, Anzahl nach statischem  Erfordernis
Oberflächen  : verzinkt mit Grundierung

Zarge
Ausführung  : Umfassungszarge, 2-schalig,  Spiegelbreite 40/40mm
  : Mit Schattennut 14 mm auf Band- und  Bandgegenseite

Blechdicke  : 1,5 mm
Oberfläche  : verzinkt mit Grundierung  (pulverbeschichtet) in Anlehnung an  RAL 9002

Maulweite:  : 500 mm

Aufteilung  : 1-flügelig, mit absenkbarer
  Bodendichtung
Schließmittel  : Obertürschließer mit Gleitschiene DIN
  EN 1154 auf Bandseite
Bodendichtung  : automatisch absenkbar

Fabrikat : Hörmann Dickfalz, oder gleichwertig

Einbauort: Untergeschoss Eingang T.06 Einstieg Technik, T.04 Traforaum (Türübersicht Pos. 2.19 und Pos. 2.20)
Menge: 4,000 St

**01.02.02.01.10 Feuerschutztür T30, außen, 1,3 W/(m²/K), Breite=1,51; Höhe: 2,01m, Stahlblech**
Stahlblech-Feuerschutztür für den Außeneinsatz als Drehtür, zweiflügelig, Türblatt aus verzinktem Stahlblech dreiseitig gefälzt inkl. Schloss, Bänder und Drückergarnitur, sowie Zarge mit Dichtung.

Baurichtmaß  : Breite 1,51m x Höhe 2,01m
Schlagrichtung  : innen und außen, DIN links, rechts
Befestigungsuntergrund : Stb.-Wand, Mauwerk

Anforderungen
Einbruchschutz  : RC 2
Wärmeschutz  : 1,3 W/m²K
Brandschutz  : Feuerhemmend

Türblatt
Blechstärke  : ca.1,0mm
Türblattdicke  : ca. 62 mm
Falzausbildung  : Dickfalz
Oberfläche  : verzinkt mit Grundierung
Farbe  : grauBlechstärke in Abhängigkeit des  gewählten Materials ca. 1,0 mm.

Beschläge
Drückergarnitur  : FS-Drückergarnitur nach DIN
18273, U-Form mit Rosette, Stift 9mm, Drückerhöhe Standard (1050mm über OFF), OHNE Rosettenbohrung
Material  : Edelstahl
Einsteckschloss  :  vorgerichtet für Profilzylinder

Bänder  : Dreidimensional verstellbare Objekt-
  Bänder, Anzahl nach statischem  Erfordernis
Oberflächen  : verzinkt mit Grundierung

Zarge
Ausführung  : Umfassungszarge, 2-schalig,  Spiegelbreite 40/40mm
  : Mit Schattennut 14 mm auf Band- und  Bandgegenseite

Blechdicke  : 1,5 mm
Oberfläche  : verzinkt mit Grundierung  (pulverbeschichtet) in Anlehnung an  RAL 9002

Maulweite:  : 490 mm

Aufteilung  : 2-flügelig, mit absenkbarer
  Bodendichtung
Schließmittel  : Obertürschließer mit Gleitschiene DIN
  EN 1154 auf Bandseite
Bodendichtung  : automatisch absenkbar

Einbau in:  Mauerwerk/ Stahlbeton

Fabrikat : Hörmann STU 30-2, Dickfalz, Geprüft und bauaufsichtlich zugelassen
Zulassungs-Nr. DIBT: Z-6.20-1875
Mit Umweltproduktdeklaration (EPD*) nach ISO14025 und prEN15804 *ift Rosenheim EPD-FTÜ-0.7
oder gleichwertig

Einbauort: Untergeschoss T.01 HSHV-ELT (Türübersicht Pos. 2.17)
Menge: 1,000 St

**01.02.02.01.11 Feuerschutztür T30 RS, außen, 1,3 W/(m²/K), Breite=1,01; Höhe: 2,135m, Stahlblech**
Stahlblech-Feuerschutztür für den Außeneinsatz als Drehtür, zweiflügelig, Türblatt aus verzinktem Stahlblech dreiseitig gefälzt inkl. Schloss, Bänder und Drückergarnitur, sowie Zarge mit Dichtung.

Baurichtmaß  : Breite 1,01m x Höhe 2,135m
Schlagrichtung  : innen und außen, DIN links, rechts
Befestigungsuntergrund : Mauwerk, WDVS

Anforderungen
Einbruchschutz  : RC 2
Wärmeschutz  : 1,3 W/m²K
Brandschutz  : Feuerhemmend

Türblatt
Blechstärke  : ca.1,0mm
Türblattdicke  : ca. 62 mm
Falzausbildung  : Dickfalz
Oberfläche  : verzinkt mit Grundierung
Farbe  : grauBlechstärke in Abhängigkeit des  gewählten Materials ca. 1,0 mm.

Beschläge
Drückergarnitur  : FS-Drückergarnitur nach DIN
18273, U-Form mit Rosette, Stift 9mm, Drückerhöhe Standard (1050mm über OFF), OHNE Rosettenbohrung
Material  : Edelstahl
Einsteckschloss  :  vorgerichtet für Profilzylinder

Bänder  : Dreidimensional verstellbare Objekt-
  Bänder, Anzahl nach statischem  Erfordernis
Oberflächen  : verzinkt mit Grundierung

Zarge
Ausführung  : Umfassungszarge, 2-schalig,  Spiegelbreite 40/40mm
  : Mit Schattennut 14 mm auf Band- und  Bandgegenseite

Blechdicke  : 1,5 mm
Oberfläche  : verzinkt mit Grundierung  (pulverbeschichtet) in Anlehnung an  RAL 9002

Maulweite:  : 380 mm

Aufteilung  : 2-flügelig, mit absenkbarer
  Bodendichtung
Schließmittel  : Obertürschließer mit Gleitschiene DIN
  EN 1154 auf Bandseite
Bodendichtung  : automatisch absenkbar

Fabrikat : Hörmann STU 30-2, Dickfalz, Geprüft und bauaufsichtlich zugelassen
Zulassungs-Nr. DIBT: Z-6.20-1875
Mit Umweltproduktdeklaration (EPD*) nach ISO14025 und prEN15804 *ift Rosenheim EPD-FTÜ-0.7
oder gleichwertig

Einbauort: Untergeschoss_u.08 Hausmeister (Türübersicht Pos. 2.4)
Menge: 1,000 St

###### Bereich 01.02.02.02 Erdgeschoss und Obergeschoss

**01.02.02.02.1 Feuerschutztür T30-RS, Breite=1,01m; H=2,26m, Stahlblech**
*** Bezugsbeschreibung
Stahlblech-Feuerschutztür für den Inneneinsatz als Drehtür, ein flügelig, Türblatt aus verzinktem Stahlblech dreiseitig gefälzt inkl. Schloss, Bänder und Drückergarnitur, sowie Zarge mit Dichtung.

Baurichtmaß  : Breite 1,01m x Höhe 2,26m
Schlagrichtung  : DIN rechts
Befestigungsuntergrund : Mauwerk

Anforderungen
Einbruchschutz  : RC 2
Brandschutz  : Feuerhemmend
Rauchschutz  : rauchdicht, selbstschließend

Türblatt
Blechstärke  : ca.1,0mm
Türblattdicke  : ca. 62 mm
Falzausbildung  : Dickfalz
Oberfläche  : verzinkt mit Grundierung
Farbe  : grauBlechstärke in Abhängigkeit des  gewählten Materials ca. 1,0 mm.

Beschläge
Drückergarnitur  : FS-Drückergarnitur nach DIN
18273, U-Form mit Rosette, Stift 9mm, Drückerhöhe Standard (1050mm über OFF), OHNE Rosettenbohrung
Material  : Edelstahl
Einsteckschloss  : vorgerichtet für Profilzylinder

Bänder  : Dreidimensional verstellbare Objekt-
  Bänder, Anzahl nach statischem  Erfordernis
Oberflächen  : verzinkt mit Grundierung

Zarge
Ausführung  : Umfassungszarge, 2-schalig,  Spiegelbreite 40/40mm
  : Mit Schattennut 14 mm auf Band- und  Bandgegenseite

Blechdicke  : 1,5 mm
Oberfläche  : verzinkt mit Grundierung  (pulverbeschichtet) in Anlehnung an  RAL 9002

Maulweite:  : 270 mm

Aufteilung  : 1-flügelig, mit absenkbarer
  Bodendichtung
Schließmittel  : Obertürschließer mit Gleitschiene DIN
  EN 1154 auf Bandseite
Bodendichtung  : automatisch absenkbar

Fabrikat : Hörmann STU 30-1, Dickfalz, Geprüft und bauaufsichtlich zugelassen
Zulassungs-Nr. DIBT: Z-6.20-1875
Mit Umweltproduktdeklaration (EPD*) nach ISO14025 und prEN15804 *ift Rosenheim EPD-FTÜ-0.7
oder gleichwertig

Einbauort: Erdgeschoss_E.11-1 Treppenhaus (Türübersicht Pos. 2.26)
Menge: 1,000 St

**01.02.02.02.2 Feuerschutztür T30-RS, Breite=0,885m; H=2,01m, Stahlblech**
*** wie Position 01.02.02.02.1
Baurichtmaß  : Breite 0,885m x Höhe 2,01m

Einbauort: Erdgeschoss Flur/Bühne (Türübersicht Pos. 2.27)

Einbau in Mauerwerk mit vorgeh. Sichtmauerwerk

Maulweite 380mm
Menge: 2,000 St

**01.02.02.02.2.a Feuerschutztür T30-RS, Breite=0,885m; H=2,01m, Stahlblech**
*** wie Position 01.02.02.02.1
Einbau in Holzständerwand d=15cm

Türposition 2.33
1.OG BMZ, EDV
Menge: 2,000 St

**01.02.02.02.3 Feuerschutztür T30-RS, Breite=0,76m; H=2,01m, Stahlblech**
*** wie Position 01.02.02.02.1
Baurichtmaß  : Breite 0,76m x Höhe 2,01m

Einbau in Holständerwand d=15cm

Einbauort: Obergeschoss SiBe (Türübersicht Pos. 2.34)
Menge: 1,000 St

**01.02.02.02.4 Feuerschutztür T30-RS, B=2,26m; H=2,26m, Stahlblech, 2-flügelig**
Stahlblech-Feuerschutztür für den Inneneinsatz als Drehtür, zweiflügelig, Türblatt aus verzinktem Stahlblech dreiseitig gefälzt, Bänder und Drückergarnitur, sowie Zarge mit Dichtung.

Baurichtmaß  : Breite 2,26m x Höhe 2,26m
Schlagrichtung  : innen und außen, DIN links, rechts
Befestigungsuntergrund : Stb.-Wand, Mauwerk

Anforderungen
Einbruchschutz  : RC 2
Brandschutz  : Feuerhemmend
Rauchschutz  : rauchdicht, selbstschließend

Türblatt
Blechstärke  : ca.1,0mm
Türblattdicke  : ca. 62 mm
Falzausbildung  : Dickfalz
Oberfläche  : verzinkt mit Grundierung
Farbe  : grauBlechstärke in Abhängigkeit des  gewählten Materials ca. 1,0 mm.

Beschläge
Drückergarnitur  : FS-Drückergarnitur nach DIN
18273, U-Form mit Rosette, Stift 9mm, Drückerhöhe Standard (1050mm über OFF), OHNE Rosettenbohrung
Material  : Edelstahl
Einsteckschloss  : vorgerichtet für Profilzylinder

Bänder  : Dreidimensional verstellbare Objekt-
  Bänder, Anzahl nach statischem  Erfordernis
Oberflächen  : verzinkt mit Grundierung

Zarge
Ausführung  : Umfassungszarge, 2-schalig,  Spiegelbreite 40/40mm
  : Mit Schattennut 14 mm auf Band- und  Bandgegenseite
Blechdicke  : 1,5 mm
Oberfläche  : verzinkt mit Grundierung  (pulverbeschichtet) in Anlehnung an  RAL 9002

Maulweite:  : 145 mm

Aufteilung  : 2-flügelig, mit absenkbarer
  Bodendichtung
Schließmittel  : Obentürschließer mit Gleitschiene  DIN EN 1154 mit  Schließfolgeregelung auf Bandseite

Bodendichtung  : Zeitverzögerte, hydraulisch  absenkbare BodendichtungDie  zeitverzögerte Dichtung fährt ca. 8  Sekunden nach Schließen der Tür  aus. Dadurch erfolgt keine  Bodenreibung und es entstehen
keine  Schleifgeräusche. Außerdem bietet  sich diese Bodendichtung im Bereich von Schleusentüren an, um den Staudruck zu vermindern und damit ein sicheres Schließen der Tür zu gewährleisten. Wichtig: Die Dichtung hat, anders als die herkömmliche absenkbare  Bodendichtung, einen Hub von 1  2 mm, wodurch die Bodenluft der Tür auf max. 10 +2 / -5 mm begrenzt wird.

Beachte: Öffnungswinkel bis max. 180°

Fabrikat: Hörmann Stahl-/ Edelstahl Feuerschutztür STU 30-2, stumpf, in flächenbündiger Optik
Feuerhemmendes, einbaufertiges Türelement
Geprüft und bauaufsichtlich zugelassen
Zulassungs-Nr. DIBT: Z-6.20-1875

Einbauort: Erdgeschoss_E.20 Flur-Stuhllager (Türübersicht Pos. 2.28)
Menge: 1,000 St

**01.02.02.02.5 Feuerschutztür T30-RS, B=1,51m; H=2,26m, Stahlblech, 2-flügelig**
Stahlblech-Feuerschutztür für den Inneneinsatz als Drehtür, zweiflügelig, Türblatt aus verzinktem Stahlblech dreiseitig gefälzt, Bänder und Drückergarnitur, sowie Zarge mit Dichtung.

Baurichtmaß  : Breite 1,51m x Höhe 2,26m
Schlagrichtung  : innen und außen, DIN links, rechts
Türflügel asymetrisch : 1 Flügel ca. 1,01, 1 Flügel ca. 0,50m
Befestigungsuntergrund : Stb.-Wand, Mauwerk

Anforderungen
Einbruchschutz  : RC 2
Brandschutz  : Feuerhemmend
Rauchschutz  : rauchdicht, selbstschließend

Türblatt
Blechstärke  : ca.1,0mm
Türblattdicke  : ca. 62 mm
Falzausbildung  : Dickfalz
Oberfläche  : verzinkt mit Grundierung
Farbe  : grauBlechstärke in Abhängigkeit des  gewählten Materials ca. 1,0 mm.

Beschläge
Drückergarnitur  : FS-Drückergarnitur nach DIN
18273, U-Form mit Rosette, Stift 9mm, Drückerhöhe Standard (1050mm über OFF), OHNE Rosettenbohrung Material  : Edelstahl
Einsteckschloss  : vorgerichtet für Profilzylinder

Bänder  : Dreidimensional verstellbare Objekt-
  Bänder, Anzahl nach statischem  Erfordernis
Oberflächen  : verzinkt mit Grundierung

Zarge
Ausführung  : Umfassungszarge, 2-schalig,  Spiegelbreite 40/40mm
  : Mit Schattennut 14 mm auf Band-
und Bandgegenseite
Blechdicke  : 1,5 mm
Oberfläche  : verzinkt mit Grundierung  (pulverbeschichtet) in Anlehnung an  RAL 9002

Maulweite:  : 250 mm

Aufteilung  : 2-flügelig, mit absenkbarer
  Bodendichtung
Schließmittel  : Obentürschließer mit Gleitschiene  DIN EN 1154 mit  Schließfolgeregelung auf Bandseite

Bodendichtung  : Zeitverzögerte, hydraulisch  absenkbare BodendichtungDie  zeitverzögerte Dichtung fährt ca. 8  Sekunden nach Schließen der Tür  aus. Dadurch erfolgt keine  Bodenreibung und es entstehen
keine  Schleifgeräusche. Außerdem bietet  sich diese Bodendichtung im Bereich von Schleusentüren an, um den Staudruck zu vermindern und damit ein sicheres Schließen der Tür zu gewährleisten. Wichtig: Die Dichtung hat, anders als die herkömmliche absenkbare  Bodendichtung, einen Hub von 1  2 mm, wodurch die Bodenluft der Tür auf max. 10 +2 / -5 mm begrenzt wird.

Beachte: Öffnungswinkel bis max. 180°

Fabrikat: Hörmann Stahl-/ Edelstahl Feuerschutztür STU 30-2, stumpf, in flächenbündiger Optik
Feuerhemmendes, einbaufertiges Türelement
Geprüft und bauaufsichtlich zugelassen
Zulassungs-Nr. DIBT: Z-6.20-1875

Einbauort: Erdgeschoss_E.11 Küche-E.20 Flur (Türübersicht Pos. 2.30)
Menge: 1,000 St

**01.02.02.02.6 Tür außen, 1,3 W/(m²/K), Breite=2,01m; H=2,01m, Stahlblech**
Stahlblechtür für den Ausseneinsatz als Drehtür, zweiflügelig, Türblatt aus verzinktem Stahlblech dreiseitig gefälzt inkl. Schloss, Bänder und Drückergarnitur, sowie Zarge mit Dichtung.

Baurichtmaß  : Breite 2,01m x Höhe 2,01m
Schlagrichtung  : innen und außen, DIN links, rechts
Befestigungsuntergrund : Mauwerk

Anforderungen
Einbruchschutz  : RC 2
Wärmeschutz  : 1,3 W/m²K

Türblatt
Blechstärke  : ca.1,0mm
Türblattdicke  : ca. 62 mm
Falzausbildung  : Dickfalz
Oberfläche  : verzinkt mit Grundierung
Farbe  : grauBlechstärke in Abhängigkeit des  gewählten Materials ca. 1,0 mm.

Beschläge
Drückergarnitur  : FS-Drückergarnitur nach DIN
18273, geteilte Nuss, U-Form mit Rosette, Stift 9mm, Drückerhöhe Standard (1050mm über OFF), OHNE Rosettenbohrung,
innen Drücker,
außen Knauf
Material  : Edelstahl
Einsteckschloss  : vorgerichtet für Profilzylinder

Bänder  : Dreidimensional verstellbare Objekt-
  Bänder, Anzahl nach statischem  Erfordernis
Oberflächen  : verzinkt mit Grundierung

Zarge
Ausführung  : Umfassungszarge, 2-schalig,  Spiegelbreite 40/40mm
  : Mit Schattennut 14 mm auf Band- und  Bandgegenseite

Blechdicke  : 1,5 mm
Oberfläche  : verzinkt mit Grundierung  (pulverbeschichtet) in Anlehnung an  RAL 9002

Maulweite:  : 500 mm

Aufteilung  : 1-flügelig, mit absenkbarer
  Bodendichtung
Schließmittel  : Obertürschließer mit Gleitschiene DIN
  EN 1154 auf Bandseite
Bodendichtung  : automatisch absenkbar

Fabrikat : Hörmann Dickfalz, oder gleichwertig

Einbauort: Erdgeschoss Stuhllager
 (Türübersicht Pos. 2.31)
Menge: 1,000 St

##### Abschnitt 01.02.03 Aluminium-Türelemente

###### Bereich 01.02.03.01 Untergeschoss

**01.02.03.01.1 Tür-Element, außen, barrierefrei, B=2,51m; H=2,605m, Alu, 2-flg**
Alu-Innenelement Tür, System ADS 65.NI

Abmessung ca.: 2510 mm x 2605 mm

Aufteilung nach beiliegender Ansicht in:
1 St 2-flg. NA Tür nach DIN EN 179 / 1125
 Vollpanik, Funktion:  B
 Schloss Ein-/Mehrfachverriegelung:  BT 202
 Betätigung Gangflügel: Innen Drücker, INOX
  Außen Drücker, INOX
 Betätigung Standflügel: Innen Drücker, INOX
  Außen ohne
 Türschließer mit Rastfeststellung: BT 704
 Verglasung:  GT 704

Anschlüsse
Allseitig: A 430

Einbauort: Untergeschoss Windfang (Türübersicht Pos. 2.11)
Menge: 1,000 St

**01.02.03.01.2 Tür-Element, außen, barrierefrei, B=2,45m; H=2,675m, Alu, 2-flg**
Alu-Tür-Element, System AD UP 75
mit Nullschwelle, Überrollbarkeit Klasse 6 nach ift-Richtlinie BA-01/1 2018-10

Abmessung ca.: 2450 mm x 2675 mm

Aufteilung nach beiliegender Ansicht in:
1 St 2-flg. NA Tür nach DIN EN 179
 Vollpanik, Funktion:  E
 Schloss Mehrfachverriegelung: BT 406
 Betätigung Gangflügel: Innen Drücker, INOX
  Außen Griffstange, INOX
 Betätigung Standflügel: Innen Drücker, INOX
  Außen ohne
 Türschließer mit Rastfeststellung: BT 704
 Verglasung:  GT 305

Anschlüsse
Der Fußpunkt der Tür ist gemäß DIN 18040-2 "Barrierefreies Bauen" sowie MBO § 50 auszuführen.
Seitlich: AS 101
Oben: AO 101
Fußpunkt Tür: AU 205

Einbauort: Untergeschoss Windfang (Türübersicht Pos. 2.10)
Menge: 1,000 St

###### Bereich 01.02.03.02 Erdgeschoss

**01.02.03.02.1 Tür-Element, innen, barrierefrei, B=2,51m; H=2,25m, Alu, 2-flg.**
Alu-Tür-Element, System AD UP 75
mit Nullschwelle, Überrollbarkeit Klasse 6 nach ift-Richtlinie BA-01/1 2018-10

Abmessung ca.: 2510 mm x 2250 mm

Aufteilung nach beiliegender Ansicht in:
1 St 2-flg. NA Tür nach DIN EN 179
 Teilpanik, Funktion:  E
 Schloss Mehrfachverriegelung: BT 406
 Betätigung Gangflügel: Innen Drücker, INOX
  Außen Knauf, INOX
 Betätigung Standflügel: verdeckter Treibriegel
  Außen ohne
 Türschließer mit Rastfeststellung: BT 704
 Verglasung:  GT 305

Die Verglasung des Elements ist satiniert auszuführen.

Anschlüsse
Der Fußpunkt der Tür ist gemäß DIN 18040-2 "Barrierefreies Bauen" sowie MBO § 50 auszuführen.
Seitlich: AS 101
Oben: AO 101
Fußpunkt Tür: AU 205

Einbau des Elements in Holzständerwand, einschließlich Stockverbreiterung unten: 46cm
Einbauort: Erdgeschoss Stuhllager (Türübersicht Pos. 2.32)
Menge: 1,000 St

**01.02.03.02.2 Tür-Element, außen, barrierefrei, B=2,20m; H=2,51m, Alu, 2-flg.**
Alu-Tür-Element, System AD UP 75
mit Nullschwelle, Überrollbarkeit Klasse 6 nach ift-Richtlinie BA-01/1 2018-10

Abmessung ca.: 2200 mm x 2510 mm

Aufteilung nach beiliegender Ansicht in:
1 St 2-flg. NA Tür nach DIN EN 179
 Vollpanik, Funktion:  E
 Schloss Mehrfachverriegelung: BT 406
 Betätigung Gangflügel: Innen Drücker, INOX
  Außen Knauf, INOX
 Betätigung Standflügel: Innen Drücker, INOX
  Außen ohne
 Türschließer mit Rastfeststellung: BT 704
 Verglasung:  GT 305

Anschlüsse
Der Fußpunkt der Tür ist gemäß DIN 18040-2 "Barrierefreies Bauen" sowie MBO § 50 auszuführen.
Seitlich: AS 101
Oben: AO 101
Fußpunkt Tür: AU 205

Verbau in Mauerwerk, einschließlich Stockverbreiterung unten 12cm

Einbauort: Erdgeschoss Terrasse (Türübersicht Pos. 2.29)
Menge: 1,000 St

##### Abschnitt 01.02.04 Schiebetüren

*Hinweis: Systembeschreibungen Außentür, Ausführungsart 1*
Ausführungsart 1
hochwärmegedämmtes Aluminium Tür-System
mit 75 mm Grundbautiefe, für besonders schwere und übergroße Flügel mit hoher Dauerbelastung

Konstruktionsmerkmale:
Innen und außen flächenbündige Türkonstruktion mit beidseitig umlaufender 5 mm Schattenfuge, bei zweiflügeligen Antipanik-Türen mit 11 mm Schattenfuge.
Die Verbundleisten sind mit Schaumdämmstoff für hohe Wärmedämmung ausgestattet.
Die Türflügelprofile sind mit geteilten Verbundleisten bestückt.
Das System ist mit rechteckigen Glasleisten auszustatten.
Für den erhöhten Wärmeschutz sind Verglasungsdichtungen mit Fahnen einzusetzen.
Der untere Türabschluss ist, soweit keine anderen Anforderungen an den Fußpunkt durch Normen / Richtlinien / LBO's gegeben sind, mit einer Aluminium-/Kunststoff- Anschlagschwelle, Höhe 20 mm und einem Dichtungssystem für den Dichtschluss bei einem Prüfdruck bis 150 PA nach DIN EN 12208 auszustatten.

Profilbautiefen:
Blendrahmen, Pfosten, Riegel 75 mm
Flügelrahmen (Tür) flächenbündig 75 mm

Profilansichtsbreiten:
Profilauswahl nach konstruktiven und statischen Erfordernissen.

*Hinweis: Systembeschreibungen lineare Schiebetür, Ausführungsart 2*
Automatischer Linearschiebetürantrie

Modulare, kompakte automatische Linearschiebetür mit
nur 70 mm Antriebshöhe für den Einsatz in Flucht- und
Rettungswegen, RC 2 geprüft nach DIN V ENV 1627 bis
1630, TÜV-baumustergeprüft nach DIN 18650, mit
2-Motoren-Technik, für Flügelgewichte bis 120 kg pro
Flügel.

Redundante Fluchtwegfunktion durch 2-Motoren-Technik,
einfehlersicher und verschleißarm
Überwachter Akku für Notöffnung bei Stromausfall
Redundante digitale Steuerung (Kategorie 2 nach DIN EN
954-1 und Performance Level "d" nach DIN EN ISO
13849-1):
- Selbstlernend
- Optimaler Komfort durch automatische Anpassung des
 Türverhaltens an die Frequentierung
- Vernetzbar und integrierbar in Gebäudesysteme über
 CAN-Bus
- Eigenständige Fehlererkennung und Protokollierung
- Einstellmöglichkeiten aller Bewegungsparameter der
 Tür
- Alle Funktionen integriert in einer Einheit, keine
 weiteren Module notwendig
Extrem laufruhiger Gleichstrom-Antrieb
Robustes Netzteil mit integriertem allpoligem
Hauptschalter und Absicherung
Kraftbegrenzung statisch und dynamisch nach DIN 18650
sowie statisch unter 150 N gemäß ASR A1.7 (ehemals BGR 232)
Automatische Reversierung bei Hinderniserkennung

Abmessungen des Antriebes (H x T): 70 x 189 mm
- Verstärkte Rollenwagenausführung
- Zusätzliche mechanische Sicherung im oberen
 waagerechten Bereich

Bodenführung:
- Punktuelle Bodenführung, aus Aluminium E6/EV1
 eloxiert, auf Fertigfußboden montierbar
- Verstärkte Stützwinkel im Bereich der Bodenführung
 für Aushebelschutz der Fahrflügel

Montageunterbau für Stützwinkel zur stabilen
 Befestigung auf Rohfußboden

Verriegelung:
Bistabile elektromechanische Stangenverriegelung
unsichtbar im Profilsystem integriert mit manuelle
Notentriegelung im Antrieb

Montageunterbau für Bodenblech der
 Stangenverriegelung zur stabilen Befestigung auf
 Rohfußboden

Zusätzliche Varianten für mehr Sicherheit und Komfort:
FR-RWS
Für den Einsatz in Rettungswegsystemen mit verriegeltem
Fluchtweg und Notöffnungs-Schalter, mit TÜV-Gutachten
für Zustimmung im Einzelfall (muss vom Bauherrn
beantragt werden) *
FR-LL
Für verriegelte Einbahn- bzw. Ladenschlussfunktion,
TÜV-baumustergeprüft
FR-DUO
Mit Fluchtwegfunktion in beiden Richtungen,
TÜV-baumustergeprüft

*Für die Betriebsart RWS ist der Einsatz einer
Nottaste zwingend vorgeschrieben, bei allen anderen
Varianten kann auf eine Not-Befehlseinrichtung
(Notschalter) verzichtet werden.

Montageart:
Montage an Profilsystem

Anwendungsbereich:
Flügelanzahl
zweiflügelig

Beschlag:
mit VSG (Sicherheitsglas P4A) <23,5 mm
 versiegelt an der inneren und äußeren
 Fahrflügelkante

Oberfläche der Leichtmetallteile des Antriebes und
ggf. der Fahrflügel:
RAL 7009

Durchführung der Elektroverkabelung nach Hersteller
Kabelplan bauseits durch Elektrofirma.

Montage, Inbetriebnahme und Einweisung des Betreibers
sowie Übergabe der Dokumentation nach DIN 18650 durch
Werksmonteure bzw. Servicepartner.

Gemäß DIN 18650 muss:
- die Sicherheitsanalyse als Planungs- und
 Ausführungsgrundlage
- die Prüfung mindestens 1 x jährlich und die Wartung
 mindestens 2 x jährlich durchgeführt werden

HINWEIS: Die einbruchhemmende Funktion RC 2 ist nur in
der Betriebsart "NACHT" gegeben.
In der Betriebsart "NACHT" erfüllt die Tür keine
Fluchtweganforderungen. Es muss sichergestellt werden,
dass sich keine Personen mehr im Gebäude befinden oder
genügend andere Fluchtwegtüren vorhanden sind.

1.1.2 Programmschalter

Bedienung

Displayprogrammschalter  für
Einstellung der Betriebsart sowie für Inbetriebnahme
und Parametrierung des Antriebes, mit Funktionstasten,
2x 7-Segment-Display, alphanumerischer Fehleranzeige,
Schutzart IP 40
Betriebsarten: Daueroffen, Automatik, Ladenschluss,
Nachtverriegelung, Aus
UP

oder

GEZE Mechanischer Programmschalter* für Einstellung
der Betriebsart, mit Schlüssel, Fehleranzeige über
LED, Schutzart IP 40, passend zu Schalterprogrammen mit
55 x 55 mm Schalteinsatz
Betriebsarten: Off, Daueroffen, Automatik,
Ladenschluss, Nachtverriegelung
UP

* Nach AutSchR und DIN 18650 muss bei FR-Türen der
Programmschalter gegen unbefugtes Verstellen gesichert
sein:

Schlüsseltaster zum "Abschließen" des
Programmschalters gegen unbefugtes Ändern der
Betriebsart, Schutzart IP 40
UP

1.1.3 Kombimelder

Ansteuerung und Absicherung

Kombimelder mit richtungserkennendem Radarbewegungsmelder zur Ansteuerung und doppeltem 3D-Lichtvorhang zur Absicherung des Schließbereichs nach DIN 18650 / EN 16005, Schutzart IP54
Kombimelder innen: Variante für Flucht- und Rettungswege

1.1.4 Radarbewegungsmelder mit Selbstüberwachung

Ansteuerung
 Radarbewegungsmelder mit Selbstüberwachung,
Richtungserkennung und Querverkehrsausblendung zur
Ansteuerung in Fluchtrichtung nach AutSchR und
DIN 18650, Schutzart IP 54
innen

1.1.5 Radarbewegungsmelder

Ansteuerung

GEZE Radarbewegungsmelder mit Richtungserkennung und
Querverkehrsausblendung zur Ansteuerung nach DIN
18650, Schutzart IP 54
innen

1.1.6 GEZE Taster

Ansteuerung

Flächentaster, Edelstahl, Schutzart IP 65
Abmessungen: ca. 72 x 250 x 17 mm
AP

1.1.7 Schlüsseltaster Drucktaster

Ansteuerung

Schlüsseltaster außen (Schutzart IP 54),
vorgerichtet für bauseitigen Profilhalbzylinder aus
Schließanlage sowie 1 Drucktaster mit Schlüsselsymbol
zur Öffnung von innen. Die Anlage öffnet sich bei
Kontaktgabe außen und innen einmalig aus verriegelter
Stellung und verriegelt sich wiederum nach Schließlage
des Flügels.

1.1.8 Sicherungsflügel

Absicherung

Sicherungsflügel zur Absicherung der Scher- und
Einzugsstellen nach DIN 18650 bei
Pfosten-Riegel-Konstruktion (abhängig vom
Pfosteneinstand) hinter dem Fahrflügel, Flügel aus 10
mm ESG inkl. Beschlag

1.1.9 Notschalter mit Pilztaster

Absicherung

Notschalter mit beleuchtetem Pilztaster zur
Notöffnung oder Notentriegelung, Schutzart IP 40

Eine Not-Befehlseinrichtung (Notschalter) ist nach DIN
18650 nicht zwingend erforderlich.
UP

1.1.10 Notschalter mit Pilztaster für den Einsatz bei FR-RWS

Absicherung

Notschalter mit beleuchtetem Pilztaster zur
Notöffnung oder Notentriegelung mit zwei
Kombischaltelementen (S/Ö, Ö/Ö) für den Einsatz bei
FR-RWS, Schutzart IP 40 AP

*Hinweis: Systembeschreibungen Innentür, Ausführungsart 3*
Ausführungsart 1

Konstruktionsmerkmale:
Aluminium Tür-System mit 75 mm Grundbautiefe, für besonders schwere und übergroße Flügel mit hoher Dauerbelastung

Der untere Türabschluss ist, soweit keine anderen Anforderungen an den Fußpunkt durch Normen / Richtlinien / LBO's gegeben sind, mit einer Aluminium-/Kunststoff- Anschlagschwelle, Höhe 20 mm und einem Dichtungssystem für den Dichtschluss bei einem Prüfdruck bis 150 PA nach DIN EN 12208 auszustatten.

Profilbautiefen:
Blendrahmen, Pfosten, Riegel 75 mm
Flügelrahmen (Tür) flächenbündig 75 mm

Profilansichtsbreiten:
Profilauswahl nach konstruktiven und statischen Erfordernissen.

GT 102  Wärmeschutz-2-fach-Glas, VSG / VSG
für absturzsichernde Verglasungen, bei Zugangsmöglichkeit des öffentlichen Personenverkehrs nach
DIN 18008-4 vom Juli 2013.

Glasaufbau:
Glasart außen VSG
Glasart innen VSG
- mit Heißlagerungstest für Einscheibensicherheitsglas nach Bauregelliste
- mit thermisch verbessertem Randverbund

Technische Daten:
Gesamtenergiedurchlässigkeit g: 65 %
U-Wert  Ug: 1,1 W/m²K
Der angegebene Ug-Wert wurde nach DIN EN 673 berechnet.

*Hinweis: Hinweis: Ausbau der alten Elemente*
Die Leistung beinhaltet den Ausbau der alten vorhandenen Elemente inkl. Verglasung, Einputzrahmen und Verblechung.  Inkl. den Abtransport und die fachgerechte Entsorgung und die Deponiegebühren gemäß den einschlägigen Vorschriften, sowie die Herstellung der Anschlüsse für die Montage.

Die Abbruch- und Rückbauarbeiten sind gemäß der DIN 18459 auszuführen.
Die DIN gilt auch für das Fördern, Lagern und Laden der abgebrochenen oder rückgebauten Bauteile.
Die bei dem Abbruch- und Rückbauarbeiten anfallenden Stoffe und Bauteile gehen in das Eigentum des AN über.
Für die Klassifizierung der anfallenden Stoffe gilt der Abfallschlüssel der Abfall-Verzeichnisverordnung (AVV) zum Kreislaufwirtschafts- und Abfallgesetz.
Fenster und sonstige Bauteile aus Aluminium sind im Rahmen eines optimierten produktspezifischen Recyclingprozesses (A/U/F oder gleichwertig) zu verwerten. Auf Anforderung des AG hat der AN über die Einhaltung dieser Forderungen Nachweise vorzulegen.
Der AG ist jedoch vor Arbeitsbeginn über die geplante Vorgehensweise und die zu erwartende Beeinträchtigung schriftlich zu informieren.
Gefährdete bauliche Anlagen sind zu sichern; DIN 4123 ist zu beachten.
Werden Schadstoffe angetroffen ist der AG unverzüglich zu unterrichten. Bei Gefahr im Verzug hat der AN unverzüglich die notwendigen Sicherungsmaßnahmen zu treffen. Die weiteren Maßnahmen sind gemeinsam festzulegen.

**01.02.04.1 Lineare Schiebetür, außen, B=2,90m; H=2,425m, 2-flg.**
Einbau eines linearen Schiebetürelements in vorhandene Holz-Pfosten-Riegelfassade

Ausführungsart: 1 + 2

Anforderung: DIN 179 + RC2

Abmessung ca.: 2900 mm x 2425 mm

Aufteilung nach beiliegender Ansicht in:
1 St 2-flg. automatische Schiebetür mit RC2 und  Fluchttwegfunktion
 Verglasung nach Anforderung RC2

 Baumaße (Rohbaumaße):
 Lichte Bauhöhe LH: ca. 2500mm
 Lichte Bauweite LB:2900 mm
 Durchgangshöhe DH: 2425 mm (max. 3000mm)
 Durchgangsbreite DB:1400 mm

2 St Festfelder
 Verglasung: GT 102 Wärmeschutzverglasung VSG/VSG

Anforderungen Schiebetüre:
- RC2
- Fluchtwegsfunktion mit Notentriegelung
- Steuerungsvorrichtung für Zeitschaltung der Türeinstellung (Tag / Laden / Nachtbetrieb)
- Taster innen zur Verriegelung
- getrenne Radarmelder außen/innen

Anschluss beidseitig seitlich und im Sturzbereich an Holz-Pfosten-Riegelkonstruktion

inkl. unterer Edelstahlschwelle aus einem Vierkantrohr

Einbauort: Untergeschoss_ Windfang (Türübersicht Pos. 2.1)
Menge: 1,000 St

**01.02.04.2 Lineare Schiebetür, innen, B=2,01m; H=2,425m, 2-flg.**
Ausführungsart: 1, 2, 3

Anforderung: DIN 179 + RC2

Abmessung ca.: 2010 mm x 2425 mm

Aufteilung nach beiliegender Ansicht in:
1 St 2-flg. automatische Schiebetür mit RC2 und  Fluchttwegfunktion
 Verglasung nach Anforderung RC2

 Baumaße (Rohbaumaße):
 Lichte Bauhöhe LH: ca. 2500mm
 Lichte Bauweite LB:1800 mm
 Durchgangshöhe DH: 2370 mm (max. 3000mm)
 Durchgangsbreite DB:1750 mm

2 St Schiebetüren Verglasung: GT 102 VSG/VSG

Anforderungen Schiebetüre:
- RC2
- Fluchtwegsfunktion mit Notentriegelung
- Steuerungsvorrichtung für Zeitschaltung der Türeinstellung (Tag / Laden / Nachtbetrieb)
- Taster innen zur Verriegelung
- getrenne Radarmelder außen/innen

inkl. unterer Edelstahlschwelle aus einem Vierkantrohr

Einbauort: Untergeschoss Windfang (Türübersicht Pos. 2.2)
Menge: 1,000 St

**01.02.04.3 Servicewartung Schiebetür**
Komfort Servicepaket für Wartung nach EN 16005, DIN 18650 Teil 2 und ASR A1.7 sowie nach Herstellerangaben mit folgenden Leistungsmerkmalen:

- Verlängerung der Gewährleistung auf 48 Monate
 (Voraussetzung: Abschluss des Wartungsvertrages
 spätestens 3 Monate nach Inbetriebnahmedatum)
- Einmalige Wartung je Vertragsjahr (bei Türen in
 Flucht-/Rettungswegen 2 x jährliche Wartung
 empfohlen)
- Kostenlose Bereitstellung und Führung der
 Prüfunterlagen
- Anbringen der Prüfplakette
- Keine gesonderte Berechnung von Serviceleistungen und Fahrtkosten während des Garantiezeitraums
- Keine gesonderte Berechnung von Kleinteilen bis
 25,- EUR je Wartung
- Keine gesonderte Berechnung von Arbeitszeit bei
 Austausch von Ersatzteilen während der Wartung
- Persönliche Erreichbarkeit des Helpdesk 24 Std. an
 365 Tagen
- Vertragslaufzeit: 4 Jahre

Abrechnung je Türanlage/ je Wartung pro Jahr
Menge: 8,000 St

##### Abschnitt 01.02.05 Verglasungsarbeiten

**01.02.05.1 Rauchschutzverglasung, Absturzsichernd vertikal**
Herstellen einer raumabschließenden Rauchschutzverglasung ach DIN DIN EN 13501-2 bzw. DIN 18095,
Ausführung als absturzsichernde Verglasung, Oberseite schräg.
Rauchdichter Anschluss zweiseiseitig (oben + Seite) an bestehende Holztragkonstruktion
Rauchdichter Anschluss (Seite) an Stahlstütze
Rauchdichter Anschluss unten an BSH-Decke, Einstand in Fußbodenaufbau12cm

Länge der Verglasung 2,90m
Höhe der Verglasung H1: 2,20m +12cm Bodenaufbau
  (seitl. Anschluss Holz)
  H2: 3,00m + 12cm Bodenaufbau
  (seitl. Anschluss Stahl)

Anschlüsse mittels entsprechenden Systemklemmen aus Edelstahl, System-Brandschutzsilikon,
intumeszierende System-Bänder und geeigneten Dübel/Ankern.
Abdeckung der Klemmen mittels Edelstahlprofil

Gläser bestehend aus  VSG mit dazwischenliegendem Interlayer. Gläser werden mittels einseitiger oder beidseitiger Systemklemmen aus Edelstahl auf der
Unterkonstruktion befestigt. Zwischen Glas und Unterkonstruktion wird ein
intumeszierendes System-Band geklebt. Verfugung mit Brandschutzsilikon oder BSBKompriband laut Herstellerangaben und Zulassung
Menge: 8,000 m²

**01.02.05.2 Rauchschutzverglasung, Absturzsichernd horizontal**
Herstellen einer raumabschließenden Rauchschutzverglasung ach DIN DIN EN 13501-2 bzw. DIN 18095,
Ausführung als horizontale Verglasung
Rauchdichter Anschluss einseitig an BSH-Decke
Rauchdichter Anschluss dreiseitig an Holz-Pfosten-Riegelfassade

Verglasung in Kleinflächen: 5 Stück
- 4x ca. 1,40 x 0,20m schiefwinklig
- 1x ca. 1,40 x 0,10m schiefwinklig

Anschlüsse mittels entsprechenden Systemklemmen aus Edelstahl, System-Brandschutzsilikon,
intumeszierende System-Bänder und geeigneten Dübel/Ankern.
Abdeckung der Klemmen mittels Edelstahlprofil

Gläser bestehend aus  VSG mit dazwischenliegendem Interlayer. Gläser werden mittels einseitiger oder beidseitiger Systemklemmen aus Edelstahl auf der
Unterkonstruktion befestigt. Zwischen Glas und Unterkonstruktion wird ein
intumeszierendes System-Band geklebt. Verfugung mit Brandschutzsilikon oder BSBKompriband laut Herstellerangaben und Zulassung
Menge: 1,200 m²

##### Abschnitt 01.02.06 Sonderelemente

**01.02.06.1 Rauchschutzvorhang yp Fiberseal-RS**
Herstellen, liefern und montieren eines
rauchdichten, selbstschließenden Rauchschutzvorhangs in
vertikaler Einbaulage und Schließrichtung mit
allgemeinem bauaufsichtlichen Verwendbarkeitsnachweis,
der die Anforderungen an einen
Rauchschutzabschluss nach DIN 18095-1 und EN 1634-3
erfüllt. Inklusive aller Systemkomponenten wie Rauchmelder,
Gehäuse, Führungsschienen, Ansteuerungsmodul und
Auslösevorrichtung.
Im Auslösefall stromloses und geschwindigkeitsgeregeltes
Schließen unter Eigengewicht (gravity fail safe).

Leistungsklasse:
Rauchschutz: RS, geprüft nach DIN 18095-3
Dauerfunktion: 10.000 Zyklen, geprüft nach DIN 4102-18

Lichte Bauteilöffnung (Breite x Höhe):
Breite = 2300 mm x Höhe = 3800 mm
Gewebeart:
Heliotex 9
Gehäusegrößen (Höhe x Tiefe) und Systemgröße:
260 mm x 350 mm
Einbauvariante des Gehäuses als
Wandmontage (Brettschichtholzträger), Unterdecke mit Blende
Einbau der Führungsschienen in der Nische

Abschlussleiste:
Standard (flexible Abdichtung zur Kompensation von
Unebenheiten im Schließbereich)
Mit Sicherheitskontaktleiste
Material / Oberfläche:
RAL-Farbton (sichtbare Flächen):  RAL 9016

Hersteller:
Stöbich Brandschutz GmbH oder gleichwertig
Menge: 1,000 St

**01.02.06.2 Servicewartung Feuerschutzvorhang**
Komfort Servicepaket für Wartung nach EN 16005, DIN 18650 Teil 2 und ASR A1.7 sowie nach Herstellerangaben mit folgenden Leistungsmerkmalen:

- Verlängerung der Gewährleistung auf 48 Monate
 (Voraussetzung: Abschluss des Wartungsvertrages
 spätestens 3 Monate nach Inbetriebnahmedatum)
- Einmalige Wartung je Vertragsjahr (bei Türen in
 Flucht-/Rettungswegen 2 x jährliche Wartung
 empfohlen)
- Kostenlose Bereitstellung und Führung der
 Prüfunterlagen
- Anbringen der Prüfplakette
- Keine gesonderte Berechnung von Serviceleistungen und Fahrtkosten während des Garantiezeitraums
- Keine gesonderte Berechnung von Kleinteilen bis
 25,- EUR je Wartung
- Keine gesonderte Berechnung von Arbeitszeit bei
 Austausch von Ersatzteilen während der Wartung
- Persönliche Erreichbarkeit des Helpdesk 24 Std. an
 365 Tagen
- Vertragslaufzeit: 4 Jahre
Menge: 1,000 St

**01.02.06.3 Aluminium-Fassadenelement**
Herstellen eins hochwärmegedämmten Aluminium-Fassadenelements zur Integration von Verbundpaneelen und Lamellenfenstern als Einsatzelement.
In der Position enthalten sind Konstruktion und Montage der Rahmenkonstruktion inklusive der erforderlichen Werkstattplanung für Fassadenelement und Befestigung im Bestand. Diese erfolgt nach Dimensionierung durch den AN und ist einzukalkulieren.
genannte Einsatzelemente werden in gesonderten Positionen beschrieben und abgerechnet

Aufteilung des Rahmenelements in vier Felder, symmetrisch:
- Feld 1: Verbundpaneel
- Feld 2: Lamellenfensterelement b ca. 1,30m
- Feld 3:  Lamellenfensterelement b ca. 1,30m
- Feld 4: Verbundpaneel
Die Einsatzelemente werden in gesonderten Positionen beschrieben und abgerechnet

Rohbaumaße des Elements:
- B =3,45 - 3,55m
- H = 2,155m
- Teilung in vier Felder, entsprechend obiger Aufteilung

Eigenschaften der Alu-Rahmenprofile:
- Abtragen von Beanspruchungen gemäß DIN EN 1990 nach DIN EN 1991 inkl. der zugeordneten nationalen Anhänge
- Verbundprofile mindestens als Dreikammersystem
- hochwärmegedämmt U-Wert Rahmen maximal 1W/m²K

Anschlüsse
- allseitig an Holz
- seitlich teilweise schräge Anschlüsse
(insgesamt 13 schräge Anschlusspunkte 5 rechtwinklige Anschlusspunkte)

 Oberfläche:
- pulverbeschichtet nach RAL
Menge: 10,000 St

**01.02.06.3.a Lamellenfenster Ganzglas, motorgesteuert**
Herstellen und Montieren eines Ganzglaslamellenfensters:

Systemaufbau und Merkmale:
- zertifiziertes NRWG nach DIN EN 12101-2 und DIN EN 14351-1
- TÜV zertifizierte Konformitätsprüfung nach Maschinenrichtlinie 2006/42/EG
- Uw  0,9 W/(m²K) möglich
- Schlagregendichtigkeit Klasse 7A
- Widerstandsfähigkeit gegen Windlast Klasse C4
- Luftdichtigkeit Klasse 3
- thermisch getrennte Aluminiumprofile mit hoher Distanz
- 3-fach Stufenisolierglas mit "warmer Kante"
- Flächenbündige Ganzglasoptik
- Lamellen zu Transport- bzw. Montagezwecken demontierbar
- Profildämmkerne für alle Profile

- Elementbreite 1350
- Elementhöhe 2160mm,
- Lamellenhöhe von 360 mm bis 440 mm (5-6 Lamellen)
- Bautiefe: 66 mm
- Ansichtsbreite Rahmen: H 27,5 mm, V 60 mm;
- Gesamtstärke Flügel: 59 mm

Einbau:
- Verschraubung in Aluminium-Rahmenkonstruktion
- Klemmrahmen für Fassadensysteme, angepasst an die baulichen Gegebenheiten
-Dimensionierung und Anzahl der Befestigungspunkte nach Werkstattplanung durch AN, diese ist in die Kalkulation mit einzukalkulieren

Verglasung:
- 3-fach Stufenisolierglas (Glasstärke 52 mm, Standardaufbau 6/16/6/16/8)
- Wärmeschutzverglasung

Bedienung:
-  elektrisch 24V, RWA-fähig
- Liefern und Montieren des systemkonformen Motors einschließlich elektrischer Installation bis zum Übergabepunkt in Form einer Klemmdose im Sturzbereich des Fensters. Weiterführende elektrische Verkabelung und Anschluss an BUS-System und Rauchmelder erfolgen bauseits.
Inbetriebnahme des Elements nach elektrischer Installation durch AN.

 Oberfläche:
- pulverbeschichtet nach RAL

TÜV-Zeritifizierungen und bauaufsichtliche Zulassungen, insbesondere für die RWA-Zulassung von Fenster und Motor sind dem Architekten im Zuge der Werkstattplanung zur Freigabe vorzulegen.
Menge: 20,000 St

**01.02.06.3.b Einsatzelement: Verbundpaneel**
Herstellen und Liefern von Aluminium-Verbundpaneelen für den Einbau in oben beschriebenem Rahmenprofil
einseitig ist ein innerseitiger, vertikaler Kabelkanal in das Paneel zu integrieren, welcher mit einer Deckleiste verschlossen werden kann. Die Deckleiste ist revisionierbar auszuführen. Querschnitt 50/100mm.
erforderliche Befestigungs -und Verbindungsmittel nach Dimensionierung durch AN, die dazu erforderliche Werkstattplanung ist in die Position einzukalkulieren

- Innenschale: Aluminiumblech
- Dämmkern: Polystrol-Hartschaum
- Außenschale: Aluminiumblech
- mit thermisch verbessertem Abstandshalter
- U-Wert 0,72 W/m²K

Paneelbreite ca. 25-35cm, ergibt sich aus den vorhandenen Rohbaubreiten, abzüglich der vorbeschriebenen Alu-Rahmenkonstruktion und der Lamellenfenster

Paneelhöhe ergibt sich aus Rohbaumaß =2,155m und oben vorbeschriebenem Alu-Rahmenprofil

 Oberfläche:
- pulverbeschichtet nach RAL
Menge: 20,000 St

**01.02.06.4 Aluminium-Fassadenelement, paneelfüllung 1,20/2,155m**
Herstellen eins hochwärmegedämmten Aluminium-Fassadenelements mit Füllung aus Verbundpaneel.
In der Position enthalten sind Konstruktion und Montage der Rahmenkonstruktion inklusive der erforderlichen Werkstattplanung für Fassadenelement und Befestigung im Bestand. Diese erfolgt nach Dimensionierung durch den AN und ist einzukalkulieren.

Aufteilung des Rahmenelements:
- Feld 1: Verbundpaneel

Rohbaumaße des Elements:
- B =1,20m
- H = 2,155m

Eigenschaften der Alu-Rahmenprofile:
- Abtragen von Beanspruchungen gemäß DIN EN 1990 nach DIN EN 1991 inkl. der zugeordneten nationalen Anhänge
- Verbundprofile mindestens als Dreikammersystem
- hochwärmegedämmt U-Wert Rahmen maximal 1W/m²K

Anschlüsse
- dreiseitig an Holz
- einseitig (links v.i.) an Stahlbeton

 Oberfläche:
- pulverbeschichtet nach RAL
Menge: 1,000 St

**01.02.06.5 Aluminium-Fassadenelement**
Herstellen eins hochwärmegedämmten Aluminium-Fassadenelements zur Integration von Verbundpaneelen und Lamellenfenstern als Einsatzelement.
In der Position enthalten sind Konstruktion und Montage der Rahmenkonstruktion inklusive der erforderlichen Werkstattplanung für Fassadenelement und Befestigung im Bestand. Diese erfolgt nach Dimensionierung durch den AN und ist einzukalkulieren.
genannte Einsatzelemente werden in gesonderten Positionen beschrieben und abgerechnet

Aufteilung des Rahmenelements in drei Felder, symmetrisch:
- Feld 1: Verbundpaneel
- Feld 2: Lamellenfensterelement b ca. 1,30m
- Feld 3:  Verbundpaneel
Die Einsatzelemente werden in gesonderten Positionen beschrieben und abgerechnet

Rohbaumaße des Elements:
- B =1,88 - 1,92m
- H = 2,155m
- Teilung in drei Felder, entsprechend obiger Aufteilung

Eigenschaften der Alu-Rahmenprofile:
- Abtragen von Beanspruchungen gemäß DIN EN 1990 nach DIN EN 1991 inkl. der zugeordneten nationalen Anhänge
- Verbundprofile mindestens als Dreikammersystem
- hochwärmegedämmt U-Wert Rahmen maximal 1W/m²K

Anschlüsse
- oben und unten an Holz
- seitlich (v.i. links) an Holz, schräg
- seitlich (v.i.rechts) an Stahlbeton

 Oberfläche:
- pulverbeschichtet nach RAL
Menge: 1,000 St

**01.02.06.5.a Lamellenfenster Ganzglas, motorgesteuert**
Herstellen und Montieren eines Ganzglaslamellenfensters:

Systemaufbau und Merkmale:
- zertifiziertes NRWG nach DIN EN 12101-2 und DIN EN 14351-1
- TÜV zertifizierte Konformitätsprüfung nach Maschinenrichtlinie 2006/42/EG
- Uw  0,9 W/(m²K) möglich
- Schlagregendichtigkeit Klasse 7A
- Widerstandsfähigkeit gegen Windlast Klasse C4
- Luftdichtigkeit Klasse 3
- thermisch getrennte Aluminiumprofile mit hoher Distanz
- 3-fach Stufenisolierglas mit "warmer Kante"
- Flächenbündige Ganzglasoptik
- Lamellen zu Transport- bzw. Montagezwecken demontierbar
- Profildämmkerne für alle Profile

- Elementbreite 1350
- Elementhöhe 2160mm,
- Lamellenhöhe von 360 mm bis 440 mm (5-6 Lamellen)
- Bautiefe: 66 mm
- Ansichtsbreite Rahmen: H 27,5 mm, V 60 mm;
- Gesamtstärke Flügel: 59 mm

Einbau:
- Verschraubung in Aluminium-Rahmenkonstruktion
- Klemmrahmen für Fassadensysteme, angepasst an die baulichen Gegebenheiten
-Dimensionierung und Anzahl der Befestigungspunkte nach Werkstattplanung durch AN, diese ist in die Kalkulation mit einzukalkulieren

Verglasung:
- 3-fach Stufenisolierglas (Glasstärke 52 mm, Standardaufbau 6/16/6/16/8)
- Wärmeschutzverglasung

Bedienung:
-  elektrisch 24V, RWA-fähig
- Liefern und Montieren des systemkonformen Motors einschließlich elektrischer Installation bis zum Übergabepunkt in Form einer Klemmdose im Sturzbereich des Fensters. Weiterführende elektrische Verkabelung und Anschluss an BUS-System und Rauchmelder erfolgen bauseits.
Inbetriebnahme des Elements nach elektrischer Installation durch AN.

 Oberfläche:
- pulverbeschichtet nach RAL

TÜV-Zeritifizierungen und bauaufsichtliche Zulassungen, insbesondere für die RWA-Zulassung von Fenster und Motor sind dem Architekten im Zuge der Werkstattplanung zur Freigabe vorzulegen.
Menge: 1,000 St

**01.02.06.5.b Einsatzelement: Verbundpaneel**
Herstellen und Liefern von Aluminium-Verbundpaneelen für den Einbau in oben beschriebenem Rahmenprofil
einseitig ist ein innerseitiger, vertikaler Kabelkanal in das Paneel zu integrieren, welcher mit einer Deckleiste verschlossen werden kann. Die Deckleiste ist revisionierbar auszuführen. Querschnitt 50/100mm.
erforderliche Befestigungs -und Verbindungsmittel nach Dimensionierung durch AN, die dazu erforderliche Werkstattplanung ist in die Position einzukalkulieren

- Innenschale: Aluminiumblech
- Dämmkern: Polystrol-Hartschaum
- Außenschale: Aluminiumblech
- mit thermisch verbessertem Abstandshalter
- U-Wert 0,72 W/m²K

Paneelbreite ca. 30-35cm, ergibt sich aus den vorhandenen Rohbaubreiten, abzüglich der vorbeschriebenen Alu-Rahmenkonstruktion und der Lamellenfenster

Paneelhöhe ergibt sich aus Rohbaumaß =2,155m und oben vorbeschriebenem Alu-Rahmenprofil

 Oberfläche:
- pulverbeschichtet nach RAL
Menge: 2,000 St

**01.02.06.6 Servicewartung Lamellenfenster**
Komfort Servicepaket für Wartung nach EN 16005, DIN 18650 Teil 2 und ASR A1.7 sowie nach Herstellerangaben mit folgenden Leistungsmerkmalen:

- Verlängerung der Gewährleistung auf 48 Monate
 (Voraussetzung: Abschluss des Wartungsvertrages
 spätestens 3 Monate nach Inbetriebnahmedatum)
- Einmalige Wartung je Vertragsjahr (bei Türen in
 Flucht-/Rettungswegen 2 x jährliche Wartung
 empfohlen)
- Kostenlose Bereitstellung und Führung der
 Prüfunterlagen
- Anbringen der Prüfplakette
- Keine gesonderte Berechnung von Serviceleistungen und Fahrtkosten während des Garantiezeitraums
- Keine gesonderte Berechnung von Kleinteilen bis
 25,- EUR je Wartung
- Keine gesonderte Berechnung von Arbeitszeit bei
 Austausch von Ersatzteilen während der Wartung
- Persönliche Erreichbarkeit des Helpdesk 24 Std. an
 365 Tagen
- Vertragslaufzeit: 4 Jahre

Abrechnung je Lamellenfenster/ je Wartung pro Jahr
Menge: 84,000 St

**01.02.06.7 Servicewartung Rauchschutzvorhang**
Komfort Servicepaket für Wartung nach EN 16005, DIN 18650 Teil 2 und ASR A1.7 sowie nach Herstellerangaben mit folgenden Leistungsmerkmalen:

- Verlängerung der Gewährleistung auf 48 Monate
 (Voraussetzung: Abschluss des Wartungsvertrages
 spätestens 3 Monate nach Inbetriebnahmedatum)
- Einmalige Wartung je Vertragsjahr (bei Türen in
 Flucht-/Rettungswegen 2 x jährliche Wartung
 empfohlen)
- Kostenlose Bereitstellung und Führung der
 Prüfunterlagen
- Anbringen der Prüfplakette
- Keine gesonderte Berechnung von Serviceleistungen und Fahrtkosten während des Garantiezeitraums
- Keine gesonderte Berechnung von Kleinteilen bis
 25,- EUR je Wartung
- Keine gesonderte Berechnung von Arbeitszeit bei
 Austausch von Ersatzteilen während der Wartung
- Persönliche Erreichbarkeit des Helpdesk 24 Std. an
 365 Tagen
- Vertragslaufzeit: 4 Jahre

Abrechnung je  je Wartung pro Jahr
Menge: 4,000 St

##### Abschnitt 01.02.07 Allgemein

**01.02.07.1 Obentürschließer mit Gleitschiene, integrierte Rauchmeldezentrale, 1-flügelige Tür**
Obentürschließer mit Gleitschiene, nach DIN EN 1154. Elektromechanische Feststellung, integrierte Rauchmeldezentrale für einflügelige Tür
Menge: 10,000 St

**01.02.07.2 Obentürschließer mit Gleitschiene, integrierte Rauchmeldezentrale, 2-flügelige Tür**
Obentürschließer mit Gleitschiene, nach DIN EN 1154. Elektromechanische Feststellung, integrierte Rauchmeldezentrale für 2-flügelige Tür einschließlich Schließfolgeregelung
Menge: 10,000 St

**01.02.07.3 Integrierter Obentürschließer**
Integrierter Obentürschließer, nach DIN EN 1154
Menge: 5,000 St

**01.02.07.4 Obentürschließer mit Gleitschiene**
Obentürschließer mit Gleitschiene, nach DIN EN 1154
Menge: 5,000 St

**01.02.07.5 Blindzylinder**
Lieferung, Einbau und Montage von Blindzylinder in verschiedenen Längen.
Einschließlich Aufmaß und Aufnahme der Längen
Menge: 20,000 St

**01.02.07.6 Folierung Rauchschutztüren**
Aufbringen einer Folierung auf die Brandschutzverglasung nach Angabe Bauleitung auf die Rauchschutztüren zur Kennzeichnung der Glasflächen
Menge: 5,000 m²

**01.02.07.7 Öffnungsbegrenzer**
Öffnungsbegrenzer 90°

Es ist ein Öffnungsbegrenzer mit folgenden Merkmalen einzusetzen:
Öffnungsbegrenzung bei max. 90°, energieverzehrender Endanschlag, Dämpfung über die gesamte Öffnungsweite (vermindert selbständige Bewegungen des Flügels z.B. bei Durchzug), einsetzbar für Flügellasten bis 160 kg, absolut wartungsfrei, ovales Design.

Lieferung und Montage
Menge: 5,000 St

##### Abschnitt 01.02.08 Stundenlohnarbeiten

**01.02.08.1 Facharbeiter-in sämtliche Kosten/Zuschläge**
Stundenlohnarbeiten durch Facharbeiter/-in
der Verrechnungssatz für die jeweilige Arbeitskraft umfasst sämtliche Aufwendungen wie Lohn- und Gehaltskosten, Lohn- und Gehaltsnebenkosten, Zuschläge, lohngebundene und lohnabhängige Kosten, sonstige Sozialkosten, Gemeinkosten, Wagnis und Gewinn.
Menge: 20,000 h

**01.02.08.2 Fachwerker-in sämtliche Kosten/Zuschläge**
Stundenlohnarbeiten durch Fachwerker/-in
der Verrechnungssatz für die jeweilige Arbeitskraft umfasst sämtliche Aufwendungen wie Lohn- und Gehaltskosten, Lohn- und Gehaltsnebenkosten, Zuschläge, lohngebundene und lohnabhängige Kosten, sonstige Sozialkosten, Gemeinkosten, Wagnis und Gewinn.
Menge: 20,000 h

#### Bereich 01.03 Ratskeller

##### Abschnitt 01.03.00 Vorbereitenden Leistungen

**01.03.00.1 Werkplanung Metallbauarbeiten**
*** Pauschalposition
Werkplanung Metallbauarbeiten

Dem Auftragnehmer werden nach Auftragserteilung Übersichtszeichnungen übergeben.

Die weitere technische Bearbeitung, d. h. - Erstellen von Konstruktions- und Detailplänen für alle in der Leistungsbeschreibung aufgeführten Anlagen
- Abstimmung der Details mit dem AG bzw. mit dem Architekten rechtzeitig vor Fertigungsbeginn
- örtliche Aufmaße
- Vorlage von Original-Muster der Fenster- und Fassadenprofile
 ist mit dieser Position komplett anzubieten.

Die mit dem Architekten abgestimmten Konstruktionspläne und Muster sind vor Fertigungsbeginn bzw. vor Materialbestellung dem AG in dreifacher Ausfertigung zu liefern.
Diese bedürfen der Freigabe durch den Auftraggeber.
Aus den Darstellungen müssen Konstruktion, Maße, Einbau, Befestigung und Bauanschlüsse der Bauteile sowie die Einbaufolge erkennbar sein (DIN 18360, Zif. 3.1.1.3).
Menge: 1,000 psch

##### Abschnitt 01.03.01 Stahlblechtüren

**01.03.01.1 Tür, innen, B=1,01 m; H=2,26 m, Stahlblech**
Stahlblechtür für den Inneneinsatz als Drehtür, einlügelig, Türblatt aus verzinktem Stahlblech dreiseitig gefälzt inkl. Schloss, Bänder und Drückergarnitur, sowie Zarge mit Dichtung.

Baurichtmaß  : Breite 1,01m x Höhe 2,26m
Schlagrichtung  : innen und außen, DIN links, rechts
Befestigungsuntergrund : Stb.-Wand, Mauwerk

Türblatt
Blechstärke  : ca.1,0mm
Türblattdicke  : ca. 62 mm
Falzausbildung  : Dickfalz
Oberfläche  : verzinkt mit Grundierung
Farbe  : grauBlechstärke in Abhängigkeit des  gewählten Materials ca. 1,0 mm.

Beschläge
Drückergarnitur  : FS-Drückergarnitur nach DIN
18273, geteilte Nuss, U-Form mit Rosette, Stift 9mm, Drückerhöhe Standard (1050mm über OFF), OHNE Rosettenbohrung, innen Drücker, außen Knauf
Material  : Edelstahl
Einsteckschloss  : vorgerichtet für Profilzylinder

Bänder  : Dreidimensional verstellbare Objekt-
  Bänder, Anzahl nach statischem  Erfordernis
Oberflächen  : verzinkt mit Grundierung

Zarge
Ausführung  : Umfassungszarge, 2-schalig,  Spiegelbreite 40/40mm
  : Mit Schattennut 14 mm auf Band- und  Bandgegenseite

Blechdicke  : 1,5 mm
Oberfläche  : verzinkt mit Grundierung  (pulverbeschichtet) in Anlehnung an  RAL 9002

Maulweite:  : 270mm

Aufteilung  : 1-flügelig, mit absenkbarer
  Bodendichtung
Schließmittel  : Obertürschließer mit Gleitschiene DIN
  EN 1154 auf Bandseite
Bodendichtung  : automatisch absenkbar

Fabrikat : Hörmann Dickfalz, oder gleichwertig

Einbauort: Untergeschoss Leergut-Flur, Getränke (Türübersicht Pos. 2.13 und Pos. 2.21)
Menge: 2,000 St

**01.03.01.2 Feuerschutztür T30-RS, Breite=0,885m; H=2,135m, Stahlblech**
Stahlblech-Feuerschutztür für den Inneneinsatz als Drehtür, ein flügelig, Türblatt aus verzinktem Stahlblech dreiseitig gefälzt inkl. Schloss, Bänder und Drückergarnitur, sowie Zarge mit Dichtung.

Baurichtmaß  : Breite 0,885 x Höhe 2,135m
Schlagrichtung  : DIN links
Befestigungsuntergrund : Trockenbau

Anforderungen
Einbruchschutz  : RC 2
Brandschutz  : Feuerhemmend
Rauchschutz  : rauchdicht, selbstschließend

Türblatt
Blechstärke  : ca.1,0mm
Türblattdicke  : ca. 62 mm
Falzausbildung  : Dickfalz
Oberfläche  : verzinkt mit Grundierung
Farbe  : grauBlechstärke in Abhängigkeit des gewählten Materials ca. 1,0 mm.

Beschläge
Drückergarnitur  : FS-Drückergarnitur nach DIN
18273, U-Form mit Rosette, Stift 9mm, Drückerhöhe Standard (1050mm über OFF), OHNE Rosettenbohrung
Material  : Edelstahl
Einsteckschloss  : vorgerichtet für Profilzylinder

Bänder  : Dreidimensional verstellbare Objekt-
  Bänder, Anzahl nach statischem  Erfordernis
Oberflächen  : verzinkt mit Grundierung

Bänder  : Dreidimensional verstellbare Objekt-
  Bänder, Anzahl nach statischem  Erfordernis
Oberflächen  : verzinkt mit Grundierung

Zarge
Ausführung  : Umfassungszarge, 2-schalig,  Spiegelbreite 40/40mm
  Mit Schattennut 14 mm auf Band- und  Bandgegenseite
Blechdicke  : 1,5 mm
Oberfläche  : verzinkt mit Grundierung  (pulverbeschichtet) in Anlehnung an  RAL 9002
Maulweite:  : 270 mm

Aufteilung  : 1-flügelig, mit absenkbarer
  Bodendichtung
Schließmittel  : Obertürschließer mit Gleitschiene DIN
  EN 1154 auf Bandseite
Bodendichtung  : automatisch absenkbar

Fabrikat : Hörmann STU 30-1, Dickfalz, Geprüft und bauaufsichtlich zugelassen
Zulassungs-Nr. DIBT: Z-6.20-1875
Mit Umweltproduktdeklaration (EPD*) nach ISO14025 und prEN15804 *ift Rosenheim EPD-FTÜ-0.7
oder gleichwertig

Einbauort: Untergeschoss_G04
 (Türübersicht Pos. 2.6)
Menge: 1,000 St

**01.03.01.3 Feuerschutztür T30-RS, Breite=1,01m; H=2,26m, Stahlblech**
Stahlblech-Feuerschutztür für den Inneneinsatz als Drehtür, ein flügelig, Türblatt aus verzinktem Stahlblech dreiseitig gefälzt inkl. Schloss, Bänder und Drückergarnitur, sowie Zarge mit Dichtung.

Baurichtmaß  : Breite 1,01 x Höhe 2,26m
Schlagrichtung  : DIN links
Befestigungsuntergrund : Trockenbau

Anforderungen
Einbruchschutz  : RC 2
Brandschutz  : Feuerhemmend
Rauchschutz  : rauchdicht, selbstschließend

Türblatt
Blechstärke  : ca.1,0mm
Türblattdicke  : ca. 62 mm
Falzausbildung  : Dickfalz
Oberfläche  : verzinkt mit Grundierung
Farbe  : grauBlechstärke in Abhängigkeit des gewählten Materials ca. 1,0 mm.

Beschläge
Drückergarnitur  : FS-Drückergarnitur nach DIN
18273, U-Form mit Rosette, Stift 9mm, Drückerhöhe Standard (1050mm über OFF), OHNE Rosettenbohrung
Material  : Edelstahl
Einsteckschloss  : vorgerichtet für Profilzylinder

Bänder  : Dreidimensional verstellbare Objekt-
  Bänder, Anzahl nach statischem  Erfordernis
Oberflächen  : verzinkt mit Grundierung

Bänder  : Dreidimensional verstellbare Objekt-
  Bänder, Anzahl nach statischem  Erfordernis
Oberflächen  : verzinkt mit Grundierung

Zarge
Ausführung  : Umfassungszarge, 2-schalig,  Spiegelbreite 40/40mm
  Mit Schattennut 14 mm auf Band-
und Bandgegenseite
Blechdicke  : 1,5 mm
Oberfläche  : verzinkt mit Grundierung  (pulverbeschichtet) in Anlehnung an  RAL 9002
Maulweite:  : 270 mm

Aufteilung  : 1-flügelig, mit absenkbarer
  Bodendichtung
Schließmittel  : Obertürschließer mit Gleitschiene DIN
  EN 1154 auf Bandseite
Bodendichtung  : automatisch absenkbar

Fabrikat : Hörmann STU 30-1, Dickfalz, Geprüft und bauaufsichtlich zugelassen
Zulassungs-Nr. DIBT: Z-6.20-1875
Mit Umweltproduktdeklaration (EPD*) nach ISO14025 und prEN15804 *ift Rosenheim EPD-FTÜ-0.7
oder gleichwertig

Einbauort: Untergeschoss (Türübersicht Pos. 2.12)
Menge: 3,000 St

**01.03.01.4 Feuerschutztür T30-RS, Breite=1,76m; H=2,675m, Stahlblech**
Stahlblech-Feuerschutztür für den Inneneinsatz als Drehtür, zweiflüglig, Türblatt aus verzinktem Stahlblech dreiseitig gefälzt inkl. Schloss, Bänder und Drückergarnitur, sowie Zarge mit Dichtung.

Baurichtmaß  : Breite 1,76x Höhe 2,675m
asymmetrische Flügel : Gehflügel 1m
Schlagrichtung  : DIN links + rechts
Befestigungsuntergrund : Trockenbau

Anforderungen
Einbruchschutz  : RC 2
Brandschutz  : Feuerhemmend
Rauchschutz  : rauchdicht, selbstschließend

Türblatt
Blechstärke  : ca.1,0mm
Türblattdicke  : ca. 62 mm
Falzausbildung  : Dickfalz
Oberfläche  : verzinkt mit Grundierung
Farbe  : grauBlechstärke in Abhängigkeit des gewählten Materials ca. 1,0 mm.

Beschläge
Drückergarnitur  : FS-Drückergarnitur nach DIN
18273, U-Form mit Rosette, Stift 9mm, Drückerhöhe Standard (1050mm über OFF), OHNE Rosettenbohrung
Material  : Edelstahl
Einsteckschloss  : vorgerichtet für Profilzylinder

Bänder  : Dreidimensional verstellbare Objekt-
  Bänder, Anzahl nach statischem  Erfordernis
Oberflächen  : verzinkt mit Grundierung

Bänder  : Dreidimensional verstellbare Objekt-
  Bänder, Anzahl nach statischem  Erfordernis
Oberflächen  : verzinkt mit Grundierung

Zarge
Ausführung  : Umfassungszarge, 2-schalig,  Spiegelbreite 40/40mm
  Mit Schattennut 14 mm auf Band-
und Bandgegenseite
  Einbau in Mauerwerk

Blechdicke  : 1,5 mm
Oberfläche  : verzinkt mit Grundierung  (pulverbeschichtet) in Anlehnung an  RAL 9002
Maulweite:  : 270 mm

Aufteilung  : 1-flügelig, mit absenkbarer
  Bodendichtung
Schließmittel  : Obertürschließer mit Gleitschiene DIN
  EN 1154 auf Bandseite
Bodendichtung  : automatisch absenkbar

Fabrikat : Hörmann STU 30-1, Dickfalz, Geprüft und bauaufsichtlich zugelassen
Zulassungs-Nr. DIBT: Z-6.20-1875
Mit Umweltproduktdeklaration (EPD*) nach ISO14025 und prEN15804 *ift Rosenheim EPD-FTÜ-0.7
oder gleichwertig

Einbauort: Untergeschoss (Türübersicht Pos. 2.14)
Menge: 3,000 St

##### Abschnitt 01.03.02 Aluuminium-Türelemente

**01.03.02.1 Tür-Element, barrierefrei, außen, B=2,51m; H=2,635m, Alu, 2 flg**
Alu-Tür-Element, System AD UP 75
mit Nullschwelle, Überrollbarkeit Klasse 6 nach ift-Richtlinie BA-01/1 2018-10

Abmessung ca.: 2510 mm x 2635 mm

Aufteilung nach beiliegender Ansicht in:
1 St 2-flg. NA Tür nach DIN EN 179
 Teilpanik, Funktion:  E
 Schloss Mehrfachverriegelung: BT 406
 Betätigung Gangflügel: Innen Drücker, INOX
  Außen Knauf, INOX
 Betätigung Standflügel: verdeckter Treibriegel
 Außen ohne Türschließer mit Rastfeststellung:  BT 704
 Verglasung:  GT 305

Die Verglasung des Elements ist satiniert auszuführen.

Anschlüsse
Der Fußpunkt der Tür ist gemäß DIN 18040-2 "Barrierefreies Bauen" sowie MBO § 50 auszuführen.
Seitlich: AS 101
Oben: AO 101

Fußpunkt Tür: AU 205

Einbau in Stahlbeton

Einbauort: Untergeschoss Technikzentrale (Türübersicht Pos. 2.9)
Menge: 1,000 St

**01.03.02.2 Tür-Element, außen, barrierefrei, B=1,135m; H=2,57m, Alu**
Alu-Tür-Element, System AD UP 75
mit Nullschwelle, Überrollbarkeit Klasse 6 nach ift-Richtlinie BA-01/1 2018-10

Abmessung ca.: 1135 mm x 2570 mm

Aufteilung nach beiliegender Ansicht in:
1 St 1-flg. NA Tür nach DIN EN 179
 Funktion:  E
 Schloss Mehrfachverriegelung: BT 405
 Betätigung: Innen Drücker, INOX
  Außen Knauf, INOX
 Türschließer mit Rastfeststellung: BT 701
 Verglasung: GT 305

Anschlüsse
Der Fußpunkt der Tür ist gemäß DIN 18040-2 "Barrierefreies Bauen" sowie MBO § 50 auszuführen.
Seitlich: AS 101
Oben: AO 101
Fußpunkt Tür: AU 205

Einbau in Stahlbeton

Einbauort: Untergeschoss Flur (Türübersicht Pos. 2.7)
Menge: 1,000 St

**01.03.02.3 Feuerschutz-Element T-30, innen, B=2,26m; H=2,52m, Alu, 1.flg**
Alu-Brandschutz-Element T-30 RS / F 30,
System ADS 90 FR 30 nach DIN 4102 und DIN 18095

Abmessung ca.: 2260 mm x 2520 mm

Aufteilung nach beiliegender Ansicht in:
1 St 1-flg. NA Tür nach DIN EN 179
 Funktion: B
 Schloss Einfachverriegelung: BT 200
 Betätigung: Innen Drücker, INOX
 Außen Drücker, INOX
 Türschließer: BT 701
 Verglasung: GT 511
1 St Festfeld
 Verglasung: GT 511

Anschlüsse
Allseitig: A 404

Ausführung gemäß der Zulassung.

Einbauort: Untergeschoss Eingang Gastro (Türübersicht Pos. 2.23)
Menge: 1,000 St

##### Abschnitt 01.03.03 Schiebetüren

**01.03.03.1 Schiebetür Küche, Ganzglas,**
*** Bezugsbeschreibung
Ganzglastür als Schiebetür DIN 18008-3, als Einscheibensicherheitsglas (ESG) DIN EN 12150-1 Aus Floatglas DIN EN 572-2, Nenndicke 10mm, Oberfläche satiniert, einschließlich Beschläge.
Einbau in Trockenbauwand d=24cm, innenliegend

Baurichtmaß: 2,70 x 0,975m

Einbauort: Küche Gastro (Türübersicht Pos. 2.22)
Menge: 1,000 St

**01.03.03.2 Zulage für elektrischen Antrieb**
*** wie Position 01.03.03.1
elektrischer Antrieb für Schiebetür zwischen Gaststätte und  Gastro-Küche
Menge: 1,000 St

##### Abschnitt 01.03.04 Stundenlohnarbeiten

**01.03.04.1 Facharbeiter-in sämtliche Kosten/Zuschläge**
Stundenlohnarbeiten durch Facharbeiter/-in
der Verrechnungssatz für die jeweilige Arbeitskraft umfasst sämtliche Aufwendungen wie Lohn- und Gehaltskosten, Lohn- und Gehaltsnebenkosten, Zuschläge, lohngebundene und lohnabhängige Kosten, sonstige Sozialkosten, Gemeinkosten, Wagnis und Gewinn.
Menge: 20,000 h

**01.03.04.2 Fachwerker-in sämtliche Kosten/Zuschläge**
Stundenlohnarbeiten durch Fachwerker/-in
der Verrechnungssatz für die jeweilige Arbeitskraft umfasst sämtliche Aufwendungen wie Lohn- und Gehaltskosten, Lohn- und Gehaltsnebenkosten, Zuschläge, lohngebundene und lohnabhängige Kosten, sonstige Sozialkosten, Gemeinkosten, Wagnis und Gewinn.
Menge: 20,000 h
